# Presupuesto

- Propiedad del archivo: CYPE INGENIEROS, S.A.
- Formato: FIEBDC-3/2016
- Programa: ARQUIMEDES
- Fecha de los precios: 04/10/2024
- Divisa: EUR
- Costes indirectos: 3 %
- Gastos generales: 13 %
- Beneficio industrial: 6 %
- IVA: 21 %
- Código: 2024_10_04 (23/09/2024)

## D Demoliciones

**DLC020** m² Levantado de carpintería exterior.
12.2 m²
Levantado de carpintería acristalada de aluminio de cualquier tipo situada en fachada, con medios manuales, sin deteriorar los elementos constructivos a los que está sujeta, y carga manual sobre camión o contenedor.
Criterio de valoración económica: El precio incluye el levantado de las hojas, de los marcos, de los tapajuntas y de los herrajes.
Incluye: Levantado del elemento. Retirada y acopio del material levantado. Limpieza de los restos de obra. Carga manual del material levantado y restos de obra sobre camión o contenedor.
Criterio de medición de proyecto: Superficie medida según documentación gráfica de Proyecto.
Criterio de medición de obra: Se medirá la superficie realmente desmontada según especificaciones de Proyecto.

| Código | Ud | Descripción | Rendimiento |
|---|---|---|---|
| mo113 | h | Peón ordinario construcción. (mano de obra; 23/09/2024) | 0.11 |
| % | % | Costes directos complementarios | 2 % |

| Medición | Uds. | Largo | Ancho | Parcial |
|---|---|---|---|---|
|  | 1 | 4.000 | 3.050 | 12.200 |
| Total |  |  |  | 12.2 |

**DFF011** m² Apertura de hueco en hoja exterior de fachada, de fábrica vista.
1.2 m²
Apertura de hueco para posterior colocación de la carpintería, en hoja exterior de cerramiento de fachada, de fábrica, vista, formada por ladrillo perforado de 11/12 cm de espesor, con medios manuales, sin afectar a la estabilidad de la hoja o de los elementos constructivos contiguos, y carga manual sobre camión o contenedor.
Criterio de valoración económica: El precio incluye el corte previo del contorno del hueco, pero no incluye el montaje y desmontaje del apeo del hueco ni la colocación de dinteles.
Incluye: Replanteo del hueco en el paramento. Corte previo del contorno del hueco. Demolición del elemento. Fragmentación de los escombros en piezas manejables. Retirada y acopio de escombros. Limpieza de los restos de obra. Carga manual de escombros sobre camión o contenedor.
Criterio de medición de proyecto: Superficie medida según documentación gráfica de Proyecto.
Criterio de medición de obra: Se medirá la superficie realmente demolida según especificaciones de Proyecto.

| Código | Ud | Descripción | Rendimiento |
|---|---|---|---|
| mo113 | h | Peón ordinario construcción. | 0.253 |
| % | % | Costes directos complementarios | 2 % |

| Medición | Uds. | Largo | Alto | Parcial |
|---|---|---|---|---|
|  | 1 | 4.000 | 0.300 | 1.200 |
| Total |  |  |  | 1.2 |

## A Acondicionamiento del terreno

**RSB010** m² Base de mortero de cemento.
164.482 m²
Base para regularizar previo apoyo del sistema CÁVITI, de 2 cm de espesor medio, de mortero de cemento CEM II/B-P 32,5 N tipo M-10, maestreada y fratasada. Incluso banda de panel rígido de poliestireno expandido para la preparación de las juntas perimetrales de dilatación.
Incluye: Replanteo y marcado de niveles.
Criterio de medición de obra: Se medirá la superficie realmente ejecutada previa confirmación de su requerimiento por la dirección facultativa.

| Código | Ud | Descripción | Rendimiento |
|---|---|---|---|
| mt16pea020a | m² | Panel rígido de poliestireno expandido, según UNE-EN 13163, mecanizado lateral recto, de 10 mm de espesor, resistencia térmica 0,25 m²K/W, conductividad térmica 0,036 W/(mK), para junta de dilatación. (material) | 0.05 |
| mt09mor010e | m³ | Mortero de cemento CEM II/B-P 32,5 N tipo M-10, confeccionado en obra con 380 kg/m³ de cemento y una proporción en volumen 1/4. (material) | 0.04 |
| mq06hor010 | h | Hormigonera eléctrica con una capacidad de amasado de 160 l. (maquinaria) | 0.031 |
| mo020 | h | Oficial 1ª construcción. (mano de obra; 24/09/2024) | 0.023 |
| mo113 | h | Peón ordinario construcción. | 0.092 |
| % | % | Costes directos complementarios | 2 % |

| Medición | Uds. | Largo | Parcial |
|---|---|---|---|
|  | 1 | 132.588 | 132.588 |
|  | 1 | 16.403 | 16.403 |
|  | 1 | 15.491 | 15.491 |
| Total |  |  | 164.482 |

**ANV030** m² Solera ventilada de hormigón, sistema "CÁVITI". 10cm
132.588 m²
Solera ventilada de hormigón armado de 10+5 cm de canto, sobre encofrado perdido de piezas de polipropileno reciclado, C-10 "CÁVITI", de 780x580x100 mm, color negro, realizada con hormigón HA-25/B/12/XC2 fabricado en central, y malla electrosoldada ME 10x10 Ø 5-5 B 500 T 6x2,20 UNE-EN 10080 como armadura de reparto, colocada sobre separadores homologados en capa de compresión de 5 cm de espesor; con juntas de retracción de 5 mm de espesor, mediante corte con disco de diamante; apoyado todo ello sobre base de hormigón de limpieza. Incluso panel de poliestireno expandido de 30 mm de espesor, para la ejecución de juntas de dilatación.
Criterio de valoración económica: El precio no incluye la capa de hormigón de limpieza.
Incluye: Replanteo de las piezas. Corte de las piezas. Colocación y montaje de las piezas. Resolución de encuentros. Realización de los orificios de paso de instalaciones. Colocación de los elementos para paso de instalaciones. Colocación de la malla electrosoldada. Vertido, extendido y vibrado del hormigón. Regleado y nivelación de la capa de compresión. Curado del hormigón. Replanteo de las juntas de retracción. Corte del hormigón. Limpieza final de las juntas de retracción.
Criterio de medición de proyecto: Superficie medida según documentación gráfica de Proyecto.
Criterio de medición de obra: Se medirá la superficie realmente ejecutada según especificaciones de Proyecto, sin deducir la superficie ocupada por los pilares situados dentro de su perímetro.

| Código | Ud | Descripción | Rendimiento |
|---|---|---|---|
| mt07cav010bb | m² | Encofrado perdido de piezas de polipropileno reciclado, C-10 "CÁVITI", de 780x580x100 mm, color negro, para soleras ventiladas. (material) | 1.05 |
| mt08var050 | kg | Alambre galvanizado para atar, de 1,30 mm de diámetro. (material) | 0.005 |
| mt07ame010a | m² | Malla electrosoldada ME 10x10 Ø 5-5 B 500 T 6x2,20 UNE-EN 10080. (material) | 1.1 |
| mt10haf010ctmm | m³ | Hormigón HA-25/B/12/XC2, fabricado en central. (material) | 0.061 |
| mt07aco020m | Ud | Separador homologado para malla electrosoldada. (material) | 1 |
| mt16pea020c | m² | Panel rígido de poliestireno expandido, según UNE-EN 13163, mecanizado lateral recto, de 30 mm de espesor, resistencia térmica 0,8 m²K/W, conductividad térmica 0,036 W/(mK), para junta de dilatación. (material) | 0.053 |
| mq06vib020 | h | Regla vibrante de 3 m. (maquinaria) | 0.09 |
| mq06cor020 | h | Equipo para corte de juntas en soleras de hormigón. (maquinaria) | 0.082 |
| mo044 | h | Oficial 1ª encofrador. (mano de obra; 24/09/2024) | 0.005 |
| mo091 | h | Ayudante encofrador. (mano de obra; 24/09/2024) | 0.005 |
| mo043 | h | Oficial 1ª ferrallista. (mano de obra; 24/09/2024) | 0.011 |
| mo090 | h | Ayudante ferrallista. (mano de obra; 24/09/2024) | 0.011 |
| mo045 | h | Oficial 1ª estructurista, en trabajos de puesta en obra del hormigón. (mano de obra; 24/09/2024) | 0.006 |
| mo092 | h | Ayudante estructurista, en trabajos de puesta en obra del hormigón. (mano de obra; 24/09/2024) | 0.025 |
| mo112 | h | Peón especializado construcción. (mano de obra; 24/09/2024) | 0.046 |
| % | % | Costes directos complementarios | 2 % |

| Medición | Uds. | Largo | Parcial |
|---|---|---|---|
| Suelo SOLERA VENTILADA (15) | 1 | 132.588 | 132.588 |
| Total |  |  | 132.588 |

**ANV030b** m² Solera ventilada de hormigón, sistema "CÁVITI". 25cm
16.403 m²
Solera ventilada de hormigón armado de 25+5 cm de canto, sobre encofrado perdido de piezas de polipropileno reciclado, C-25 "CÁVITI", de 750x500x250 mm, color negro, realizada con hormigón HA-25/B/12/XC2 fabricado en central, y malla electrosoldada ME 10x10 Ø 5-5 B 500 T 6x2,20 UNE-EN 10080 como armadura de reparto, colocada sobre separadores homologados en capa de compresión de 5 cm de espesor; con juntas de retracción de 5 mm de espesor, mediante corte con disco de diamante; apoyado todo ello sobre base de hormigón de limpieza. Incluso panel de poliestireno expandido de 30 mm de espesor, para la ejecución de juntas de dilatación.
Criterio de valoración económica: El precio no incluye la capa de hormigón de limpieza.
Incluye: Replanteo de las piezas. Corte de las piezas. Colocación y montaje de las piezas. Resolución de encuentros. Realización de los orificios de paso de instalaciones. Colocación de los elementos para paso de instalaciones. Colocación de la malla electrosoldada. Vertido, extendido y vibrado del hormigón. Regleado y nivelación de la capa de compresión. Curado del hormigón. Replanteo de las juntas de retracción. Corte del hormigón. Limpieza final de las juntas de retracción.
Criterio de medición de proyecto: Superficie medida según documentación gráfica de Proyecto.
Criterio de medición de obra: Se medirá la superficie realmente ejecutada según especificaciones de Proyecto, sin deducir la superficie ocupada por los pilares situados dentro de su perímetro.

| Código | Ud | Descripción | Rendimiento |
|---|---|---|---|
| mt07cav010ee | m² | Encofrado perdido de piezas de polipropileno reciclado, C-25 "CÁVITI", de 750x500x250 mm, color negro, para soleras ventiladas. (material) | 1.05 |
| mt08var050 | kg | Alambre galvanizado para atar, de 1,30 mm de diámetro. | 0.005 |
| mt07ame010a | m² | Malla electrosoldada ME 10x10 Ø 5-5 B 500 T 6x2,20 UNE-EN 10080. | 1.1 |
| mt10haf010ctmm | m³ | Hormigón HA-25/B/12/XC2, fabricado en central. | 0.09 |
| mt07aco020m | Ud | Separador homologado para malla electrosoldada. | 1 |
| mt16pea020c | m² | Panel rígido de poliestireno expandido, según UNE-EN 13163, mecanizado lateral recto, de 30 mm de espesor, resistencia térmica 0,8 m²K/W, conductividad térmica 0,036 W/(mK), para junta de dilatación. | 0.053 |
| mq06vib020 | h | Regla vibrante de 3 m. | 0.09 |
| mq06bhe010 | h | Camión bomba estacionado en obra, para bombeo de hormigón. (maquinaria) | 0.004 |
| mq06cor020 | h | Equipo para corte de juntas en soleras de hormigón. | 0.082 |
| mo044 | h | Oficial 1ª encofrador. | 0.005 |
| mo091 | h | Ayudante encofrador. | 0.005 |
| mo043 | h | Oficial 1ª ferrallista. | 0.011 |
| mo090 | h | Ayudante ferrallista. | 0.011 |
| mo045 | h | Oficial 1ª estructurista, en trabajos de puesta en obra del hormigón. | 0.002 |
| mo092 | h | Ayudante estructurista, en trabajos de puesta en obra del hormigón. | 0.009 |
| mo112 | h | Peón especializado construcción. | 0.046 |
| % | % | Costes directos complementarios | 2 % |

| Medición | Uds. | Largo | Parcial |
|---|---|---|---|
| Suelo SOLERA VENTILADA (30) | 1 | 16.403 | 16.403 |
| Total |  |  | 16.403 |

**UXN010** m² Sistema de pavimento elevado.
15.491 m²
Sistema de formación de pavimento elevado, formado por soportes regulables modelo SP2 "PEYGRAN", de polipropileno, con base circular, para alturas entre 130 y 220 mm, con regulador de inclinación, almohadilla antideslizante, dilatador perimetral, contratuerca de fijación y kit de fijación para remate lateral.
Soporte regulable modelo SP2 "PEYGRAN", de polipropileno, con adición de carga mineral, de color negro, con 1000 kg de capacidad mecánica a compresión, y base circular, para alturas entre 130 y 220 mm, de cabeza plana, que incorpora pestañas de separación para formación de junta de 4 mm entre las piezas del pavimento; imputrescible, resistente a ambientes marinos, a cloruros y a detergentes domésticos.
Regulador de inclinación para soportes regulables "PEYGRAN" para una pendiente entre 2,5 y 5%.
Rastrel de PVC de 50x45 mm, para apoyo y fijación de las tarimas de exterior.
Incluye: Replanteo de los ejes de los pedestales y marcado de niveles. Colocación, nivelación y fijación de pedestales. Colocación y fijación de las piezas del pavimento.
Criterio de medición de proyecto: Superficie útil, medida según documentación gráfica de Proyecto. No se ha incrementado la medición por roturas y recortes, ya que en la descomposición se ha considerado un 5% más de piezas.
Criterio de medición de obra: Se medirá la superficie realmente ejecutada según especificaciones de Proyecto.

| Código | Ud | Descripción | Rendimiento |
|---|---|---|---|
| mt18pey010ddb | Ud | Soporte regulable modelo SP2 "PEYGRAN", de polipropileno, con adición de carga mineral, de color negro, con 1000 kg de capacidad mecánica a compresión, y base circular, para alturas entre 130 y 220 mm, de cabeza plana, que incorpora pestañas de separación para formación de junta de 4 mm entre las piezas del pavimento; imputrescible, resistente a ambientes marinos, a cloruros y a detergentes domésticos. (material) | 4 |
| mt18pey110b | Ud | Regulador de inclinación para soportes regulables "PEYGRAN" para una pendiente entre 2,5 y 5%. (material) | 8 |
| mt18pey100a | Ud | Almohadilla antideslizante de etilvinilacetato (EVA) "PEYGRAN", de 90 mm de diámetro. (material) | 4 |
| mt18pey120 | Ud | Contratuerca para fijación del mecanismo de regulación de la altura, para soportes regulables "PEYGRAN". (material) | 4 |
| mt18pey130 | Ud | Dilatador perimetral para pavimentos elevados "PEYGRAN". (material) | 1 |
| mt18pey140 | Ud | Kit de fijación para remate lateral de pavimento elevado "PEYGRAN", formado por clip superior y clip inferior de acero inoxidable AISI 316, y base de apoyo de polipropileno. (material) | 0.2 |
| mt18acc010a | m | Rastrel de PVC de 50x45 mm, para apoyo y fijación de las tarimas de exterior. (material) | 3.5 |
| mt18acc020 | Ud | Kit de ensamble para tarima exterior, compuesto por clip de acero inoxidable, en forma de omega, para el ensamblaje de las tablas, y tornillo de acero inoxidable, para fijación del clip al rastrel. (material) | 20 |
| mo011 | h | Oficial 1ª montador. (mano de obra; 24/09/2024) | 0.162 |
| mo080 | h | Ayudante montador. (mano de obra; 24/09/2024) | 0.162 |
| % | % | Costes directos complementarios | 2 % |

| Medición | Uds. | Largo | Parcial |
|---|---|---|---|
| Suelo |  |  |  |
| SUELO ELEVADO (30) |  |  |  |
| Suelo SUELO ELEVADO (30) | 1 | 8.999 | 8.999 |
| Suelo SUELO ELEVADO (30) | 1 | 6.492 | 6.492 |
| Total |  |  | 15.491 |

**EMT100** m² Tablero estructural de madera.
6 m²
Tablero estructural de partículas de madera para uso en ambiente seco, tipo P4, según UNE-EN 312, de 2400x900 mm y 30 mm de espesor, machihembrado en sus cuatro cantos, fijado a la estructura de madera con tornillos de cabeza avellanada, de acero al carbono.
Incluye: Replanteo de las piezas. Fijación de los tableros al soporte base.
Criterio de medición de proyecto: Superficie medida según documentación gráfica de Proyecto.
Criterio de medición de obra: Se medirá la superficie realmente ejecutada según especificaciones de Proyecto.

| Código | Ud | Descripción | Rendimiento |
|---|---|---|---|
| mt08eff020o | m² | Tablero estructural de partículas de madera para uso en ambiente seco, tipo P4, según UNE-EN 312, de 2400x900 mm y 30 mm de espesor, machihembrado en sus cuatro cantos, Euroclase D-s2, d0 de reacción al fuego, según UNE-EN 13501-1, clase E1 en emisión de formaldehído, según UNE-EN 13986. (material) | 1.05 |
| mt07emr118lb | Ud | Tornillo de cabeza avellanada, de 6 mm de diámetro y 120 mm de longitud, de acero al carbono, con tratamiento superficial a base de resina epoxi, para clases de servicio 1, 2 y 3 según UNE-EN 1995-1-1. (material) | 9 |
| mo048 | h | Oficial 1ª montador de estructura de madera. (mano de obra) | 0.082 |
| mo095 | h | Ayudante montador de estructura de madera. (mano de obra) | 0.082 |
| % | % | Costes directos complementarios | 2 % |

| Medición | Uds. | Parcial |
|---|---|---|
| Medición superficie elevada | 6 | 6.000 |
| Total |  | 6 |

**RSA020** m² Capa fina de mortero autonivelante de cemento.
164.482 m²
Capa fina de pasta niveladora de suelos, CT - C20 - F6 según UNE-EN 13813, de 2 mm de espesor, aplicada manualmente, para la regularización y nivelación de la superficie soporte interior de hormigón o mortero, previa aplicación de imprimación monocomponente a base de resinas sintéticas modificadas sin disolventes, de color amarillo, preparada para recibir pavimento cerámico, de corcho, de madera, laminado, flexible o textil. Incluso banda de panel rígido de poliestireno expandido para la preparación de las juntas perimetrales de dilatación.
Criterio de valoración económica: El precio no incluye el soporte de hormigón ni el revestimiento.
Incluye: Replanteo y marcado de niveles de acabado. Preparación de las juntas perimetrales de dilatación. Aplicación de la imprimación. Amasado con batidor eléctrico. Vertido y extendido de la mezcla. Curado del mortero.
Criterio de medición de proyecto: Superficie medida según documentación gráfica de Proyecto.
Criterio de medición de obra: Se medirá la superficie realmente ejecutada según especificaciones de Proyecto, sin deducir la superficie ocupada por los pilares situados dentro de su perímetro.

| Código | Ud | Descripción | Rendimiento |
|---|---|---|---|
| mt09mcp200a | kg | Pasta niveladora de suelos, CT - C20 - F6 según UNE-EN 13813, compuesta por cementos especiales, áridos seleccionados y aditivos, para espesores de 2 a 5 mm, usada en nivelación de pavimentos. (material) | 4 |
| mt09bnc235a | l | Imprimación monocomponente a base de resinas sintéticas modificadas sin disolventes, de color amarillo, para la adherencia de morteros autonivelantes a soportes cementosos, asfálticos o cerámicos. (material) | 0.125 |
| mt16pea020a | m² | Panel rígido de poliestireno expandido, según UNE-EN 13163, mecanizado lateral recto, de 10 mm de espesor, resistencia térmica 0,25 m²K/W, conductividad térmica 0,036 W/(mK), para junta de dilatación. | 0.1 |
| mo020 | h | Oficial 1ª construcción. | 0.037 |
| mo113 | h | Peón ordinario construcción. | 0.046 |
| % | % | Costes directos complementarios | 2 % |

| Medición | Uds. | Largo | Parcial |
|---|---|---|---|
|  | 1 | 132.588 | 132.588 |
|  | 1 | 16.403 | 16.403 |
|  | 1 | 15.491 | 15.491 |
| Total |  |  | 164.482 |

## F Fachadas y particiones

**FCA030** m Dintel de perfil laminado en L.
4 m
Dintel de perfil de acero UNE-EN 10025 S275JR, laminado en caliente, formado por pieza simple de la serie L 60x6, acabado con capa de imprimación anticorrosiva mediante aplicación de dos manos, cortado a medida y colocado en obra sobre perfiles de apoyo, para formación de dintel. Incluso pletinas con capa de imprimación anticorrosiva, colocadas sobre las jambas del hueco para apoyo de la fábrica.
Incluye: Limpieza y preparación del plano de apoyo del sistema. Replanteo del nivel de apoyo de los elementos. Colocación y fijación provisional del dintel. Aplomado y nivelación. Ejecución de las uniones.
Criterio de medición de proyecto: Longitud medida según documentación gráfica de Proyecto, incluyendo las entregas en los apoyos.
Criterio de medición de obra: Se medirá la longitud realmente ejecutada según especificaciones de Proyecto, incluyendo las entregas en los apoyos.

| Código | Ud | Descripción | Rendimiento |
|---|---|---|---|
| mt07ala140apa | m | Perfil de acero UNE-EN 10025 S275JR, serie L 60x6, laminado en caliente, para aplicaciones estructurales. Trabajado y montado en taller, para colocar en obra. (material) | 1 |
| mt07ala011j | kg | Pletina de acero laminado UNE-EN 10025 S275JR, para aplicaciones estructurales. Trabajada y montada en taller, para colocar en obra. (material) | 0.4 |
| mt27pfi010 | l | Imprimación de secado rápido, formulada con resinas alquídicas modificadas y fosfato de zinc. (material) | 0.054 |
| mo020 | h | Oficial 1ª construcción. | 0.049 |
| mo113 | h | Peón ordinario construcción. | 0.049 |
| % | % | Costes directos complementarios | 2 % |

| Medición | Uds. | Largo | Parcial |
|---|---|---|---|
| dintel 15.1.3.2 | 1 | 4.000 | 4.000 |
| Total |  |  | 4 |

**RRY005** m² Trasdosado autoportante de placas de yeso laminado. N
165.739 m²
Trasdosado autoportante libre, de 95 mm de espesor, con nivel de calidad del acabado Q2, formado por placa de yeso laminado tipo normal de 12,5 mm de espesor, formando sándwich con una placa tipo normal de 12,5 mm de espesor, atornilladas directamente a una estructura autoportante de acero galvanizado formada por canales horizontales, sólidamente fijados al suelo y al techo y montantes verticales de 70 mm y 0,6 mm de espesor con una modulación de 600 mm y con disposición normal "N", montados sobre canales junto al paramento vertical. Incluso banda acústica; fijaciones para el anclaje de canales y montantes metálicos; tornillería para la fijación de las placas; cinta de papel con refuerzo metálico y pasta y cinta para el tratamiento de juntas.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento |
|---|---|---|---|
| mt12psg070d | m | Canal de perfil de acero galvanizado de 70 mm de anchura, según UNE-EN 14195. (material) | 0.8 |
| mt12psg060d | m | Montante de perfil de acero galvanizado de 70 mm de anchura, según UNE-EN 14195. (material) | 2 |
| mt12psg041c | m | Banda autoadhesiva desolidarizante de espuma de poliuretano de celdas cerradas, de 3,2 mm de espesor y 70 mm de anchura, resistencia térmica 0,10 m²K/W, conductividad térmica 0,032 W/(mK). (material) | 1.2 |
| mt12psg010a | m² | Placa de yeso laminado A / UNE-EN 520 - 1200 / longitud / 12,5 / con los bordes longitudinales afinados. (material) | 2.1 |
| mt12psg081c | Ud | Tornillo autoperforante 3,5x25 mm. (material) | 6 |
| mt12psg081d | Ud | Tornillo autoperforante 3,5x35 mm. (material) | 14 |
| mt12psg030a | kg | Pasta de juntas, según UNE-EN 13963. (material) | 0.4 |
| mt12psg040a | m | Cinta microperforada de papel, según UNE-EN 13963. (material) | 1.6 |
| mt12psg040b | m | Cinta de papel con refuerzo metálico, según UNE-EN 14353. (material) | 0.15 |
| mo053 | h | Oficial 1ª montador de prefabricados interiores. (mano de obra; 24/09/2024) | 0.12 |
| mo100 | h | Ayudante montador de prefabricados interiores. (mano de obra; 24/09/2024) | 0.12 |
| % | % | Costes directos complementarios | 2 % |

| Medición | Uds. | Largo | Parcial |
|---|---|---|---|
| 00_PLANTA BAJA |  |  |  |
| TRASDOSADO CA+AIS+YL+YL (20+70+15+15) |  |  |  |
|  | 1 | 0.000 | 0.000 |
|  | 1 | 0.000 | 0.000 |
|  | 1 | 0.992 | 0.992 |
|  | 1 | 1.367 | 1.367 |
|  | 1 | 0.000 | 0.000 |
|  | 1 | 1.825 | 1.825 |
|  | 1 | 1.205 | 1.205 |
|  | 1 | 1.397 | 1.397 |
|  | 1 | 0.869 | 0.869 |
|  | 1 | 10.716 | 10.716 |
|  | 1 | 4.164 | 4.164 |
|  | 1 | 2.993 | 2.993 |
|  | 1 | 2.555 | 2.555 |
| Almacén | 1 | 1.617 | 1.617 |
| Almacén | 1 | 10.658 | 10.658 |
| Almacén 2 | 1 | 11.037 | 11.037 |
| Almacén 2 | 1 | 6.914 | 6.914 |
| Despacho | 1 | 1.382 | 1.382 |
| Distribuidor | 1 | 1.421 | 1.421 |
| Distribuidor | 1 | 1.924 | 1.924 |
| Distribuidor | 1 | 21.353 | 21.353 |
| Distribuidor | 1 | 1.022 | 1.022 |
| Distribuidor | 1 | 2.555 | 2.555 |
| Distribuidor | 1 | 1.924 | 1.924 |
| Zona de entrada | 1 | 4.689 | 4.689 |
| Zona de Entrenamiento | 1 | 2.647 | 2.647 |
| Zona de Entrenamiento | 1 | 21.572 | 21.572 |
| Zona de Entrenamiento | 1 | 1.533 | 1.533 |
| Zona de Entrenamiento | 1 | 2.190 | 2.190 |
| Zona de Entrenamiento | 1 | 1.500 | 1.500 |
| Zona de Entrenamiento | 1 | 1.499 | 1.499 |
| Zona de Entrenamiento | 1 | 1.825 | 1.825 |
| Zona de Entrenamiento | 1 | 1.533 | 1.533 |
| Zona de Entrenamiento | 1 | 13.067 | 13.067 |
| Zona de Entrenamiento | 1 | 2.164 | 2.164 |
| Zona de Entrenamiento | 1 | 2.188 | 2.188 |
| Zona de Entrenamiento, Despacho | 1 | 19.442 | 19.442 |
| Total |  |  | 165.739 |

**RRY005b** m² Trasdosado autoportante de placas de yeso laminado. H
71.845 m²
Trasdosado autoportante libre, de 95 mm de espesor, con nivel de calidad del acabado Q2, formado por placa de yeso laminado tipo normal de 12,5 mm de espesor, formando sándwich con una placa tipo hidrofugado de 12,5 mm de espesor, atornilladas directamente a una estructura autoportante de acero galvanizado formada por canales horizontales, sólidamente fijados al suelo y al techo y montantes verticales de 70 mm y 0,6 mm de espesor con una modulación de 600 mm y con disposición normal "N", montados sobre canales junto al paramento vertical. Incluso banda acústica; fijaciones para el anclaje de canales y montantes metálicos; tornillería para la fijación de las placas; cinta de papel con refuerzo metálico y pasta y cinta para el tratamiento de juntas.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento |
|---|---|---|---|
| mt12psg070d | m | Canal de perfil de acero galvanizado de 70 mm de anchura, según UNE-EN 14195. | 0.8 |
| mt12psg060d | m | Montante de perfil de acero galvanizado de 70 mm de anchura, según UNE-EN 14195. | 2 |
| mt12psg041c | m | Banda autoadhesiva desolidarizante de espuma de poliuretano de celdas cerradas, de 3,2 mm de espesor y 70 mm de anchura, resistencia térmica 0,10 m²K/W, conductividad térmica 0,032 W/(mK). | 1.2 |
| mt12psg010a | m² | Placa de yeso laminado A / UNE-EN 520 - 1200 / longitud / 12,5 / con los bordes longitudinales afinados. | 1.05 |
| mt12psg010p | m² | Placa de yeso laminado H1 / UNE-EN 520 - 1200 / longitud / 12,5 / con los bordes longitudinales afinados, con alma de yeso hidrofugado, para zonas húmedas. (material) | 1.05 |
| mt12psg081c | Ud | Tornillo autoperforante 3,5x25 mm. | 6 |
| mt12psg081d | Ud | Tornillo autoperforante 3,5x35 mm. | 14 |
| mt12psg030a | kg | Pasta de juntas, según UNE-EN 13963. | 0.4 |
| mt12psg040a | m | Cinta microperforada de papel, según UNE-EN 13963. | 1.6 |
| mt12psg040b | m | Cinta de papel con refuerzo metálico, según UNE-EN 14353. | 0.15 |
| mo053 | h | Oficial 1ª montador de prefabricados interiores. | 0.12 |
| mo100 | h | Ayudante montador de prefabricados interiores. | 0.12 |
| % | % | Costes directos complementarios | 2 % |

| Medición | Uds. | Largo | Parcial |
|---|---|---|---|
| 00_PLANTA BAJA |  |  |  |
| TRASDOSADO CA+AIS+YL+YLh (20+70+15+15) |  |  |  |
|  | 1 | 4.563 | 4.563 |
|  | 1 | 10.731 | 10.731 |
|  | 1 | 7.945 | 7.945 |
|  | 1 | 23.572 | 23.572 |
|  | 1 | 6.370 | 6.370 |
|  | 1 | 11.662 | 11.662 |
|  | 1 | 2.974 | 2.974 |
|  | 1 | 2.640 | 2.640 |
|  | 1 | 0.475 | 0.475 |
|  | 1 | 0.913 | 0.913 |
| Total |  |  | 71.845 |

**NAO030** m² Aislamiento térmico entre montantes en trasdosado autoportante de placas.
238.338 m²
Aislamiento térmico entre los montantes de la estructura portante del trasdosado autoportante de placas, formado por panel semirrígido de lana mineral, Geowall 37 "ISOVER", según UNE-EN 13162, no revestido, de 80 mm de espesor, resistencia térmica 2,16 m²K/W, conductividad térmica 0,037 W/(mK), colocado entre los montantes de la estructura portante.
Incluye: Corte del aislamiento. Colocación del aislamiento entre los montantes.
Criterio de medición de proyecto: Superficie medida según documentación gráfica de Proyecto.
Criterio de medición de obra: Se medirá la superficie realmente ejecutada según especificaciones de Proyecto.

| Código | Ud | Descripción | Rendimiento |
|---|---|---|---|
| mt16lri010fo | m² | Panel semirrígido de lana mineral, Geowall 37 "ISOVER", según UNE-EN 13162, no revestido, de 80 mm de espesor, resistencia térmica 2,16 m²K/W, conductividad térmica 0,037 W/(mK), coeficiente de absorción acústica medio 0,9 para una frecuencia de 500 Hz y Euroclase A1 de reacción al fuego según UNE-EN 13501-1. (material) | 1.05 |
| mo054 | h | Oficial 1ª montador de aislamientos. (mano de obra; 24/09/2024) | 0.043 |
| mo101 | h | Ayudante montador de aislamientos. (mano de obra; 24/09/2024) | 0.021 |
| % | % | Costes directos complementarios | 2 % |

| Medición | Uds. | Largo | Parcial |
|---|---|---|---|
|  | 1 | 165.739 | 165.739 |
|  | 1 | 72.599 | 72.599 |
| Total |  |  | 238.338 |

**FBY010** m² Tabique de placas de yeso laminado. N-N
42.136 m²
Tabique sencillo (15+70+15)/400 (70) LM - (2 normal), con placas de yeso laminado, de 100 mm de espesor total, con nivel de calidad del acabado estándar (Q2), formado por una estructura simple de perfiles de chapa de acero galvanizado de 70 mm de anchura, a base de montantes (elementos verticales) separados 400 mm entre sí, con disposición normal "N" y canales (elementos horizontales), a la que se atornillan dos placas en total (una placa tipo normal en cada cara, de 15 mm de espesor cada placa); aislamiento acústico mediante panel semirrígido de lana mineral, espesor 65 mm, según UNE-EN 13162, en el alma. Incluso banda acústica de dilatación autoadhesiva; fijaciones para el anclaje de canales y montantes metálicos; tornillería para la fijación de las placas; cinta de papel con refuerzo metálico y pasta y cinta para el tratamiento de juntas.
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento |
|---|---|---|---|
| mt12psg041c | m | Banda autoadhesiva desolidarizante de espuma de poliuretano de celdas cerradas, de 3,2 mm de espesor y 70 mm de anchura, resistencia térmica 0,10 m²K/W, conductividad térmica 0,032 W/(mK). | 1.2 |
| mt12psg070d | m | Canal de perfil de acero galvanizado de 70 mm de anchura, según UNE-EN 14195. | 0.7 |
| mt12psg060d | m | Montante de perfil de acero galvanizado de 70 mm de anchura, según UNE-EN 14195. | 2.75 |
| mt16lra060c | m² | Panel semirrígido de lana mineral, espesor 65 mm, según UNE-EN 13162, Euroclase A1 de reacción al fuego según UNE-EN 13501-1 y factor de resistencia a la difusión del vapor de agua 1. (material) | 1.05 |
| mt12psg010b | m² | Placa de yeso laminado A / UNE-EN 520 - 1200 / longitud / 15 / con los bordes longitudinales afinados. (material) | 2.1 |
| mt12psg081c | Ud | Tornillo autoperforante 3,5x25 mm. | 38 |
| mt12psg220 | Ud | Fijación compuesta por taco y tornillo 5x27. (material) | 1.6 |
| mt12psg035a | kg | Pasta de agarre, según UNE-EN 14496. (material) | 0.1 |
| mt12psg030a | kg | Pasta de juntas, según UNE-EN 13963. | 0.6 |
| mt12psg040a | m | Cinta microperforada de papel, según UNE-EN 13963. | 3.2 |
| mt12psg040b | m | Cinta de papel con refuerzo metálico, según UNE-EN 14353. | 0.3 |
| mo053 | h | Oficial 1ª montador de prefabricados interiores. | 0.159 |
| mo100 | h | Ayudante montador de prefabricados interiores. | 0.159 |
| % | % | Costes directos complementarios | 2 % |

| Medición | Uds. | Largo | Parcial |
|---|---|---|---|
| 00_PLANTA BAJA |  |  |  |
| TABIQUERIA YL+AIS+YL (15+70+15) |  |  |  |
|  | 1 | 3.873 | 3.873 |
| Almacén, Distribuidor | 1 | 5.988 | 5.988 |
| Distribuidor, Despacho | 1 | 9.215 | 9.215 |
| Zona de Entrenamiento, Almacén 2 | 1 | 9.530 | 9.530 |
| Zona de Entrenamiento, Despacho | 1 | 13.530 | 13.530 |
| Total |  |  | 42.136 |

**FBY010b** m² Tabique de placas de yeso laminado. H-H
48.728 m²
Tabique sencillo (15+70+15)/400 (70) LM - (2 hidrofugado), con placas de yeso laminado, de 100 mm de espesor total, con nivel de calidad del acabado estándar (Q2), formado por una estructura simple de perfiles de chapa de acero galvanizado de 70 mm de anchura, a base de montantes (elementos verticales) separados 400 mm entre sí, con disposición normal "N" y canales (elementos horizontales), a la que se atornillan dos placas en total (una placa tipo hidrofugado en cada cara, de 15 mm de espesor cada placa); aislamiento acústico mediante panel semirrígido de lana mineral, espesor 65 mm, según UNE-EN 13162, en el alma. Incluso banda acústica de dilatación autoadhesiva; fijaciones para el anclaje de canales y montantes metálicos; tornillería para la fijación de las placas; cinta de papel con refuerzo metálico y pasta y cinta para el tratamiento de juntas.
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento |
|---|---|---|---|
| mt12psg041c | m | Banda autoadhesiva desolidarizante de espuma de poliuretano de celdas cerradas, de 3,2 mm de espesor y 70 mm de anchura, resistencia térmica 0,10 m²K/W, conductividad térmica 0,032 W/(mK). | 1.2 |
| mt12psg070d | m | Canal de perfil de acero galvanizado de 70 mm de anchura, según UNE-EN 14195. | 0.7 |
| mt12psg060d | m | Montante de perfil de acero galvanizado de 70 mm de anchura, según UNE-EN 14195. | 2.75 |
| mt16lra060c | m² | Panel semirrígido de lana mineral, espesor 65 mm, según UNE-EN 13162, Euroclase A1 de reacción al fuego según UNE-EN 13501-1 y factor de resistencia a la difusión del vapor de agua 1. | 1.05 |
| mt12psg010q | m² | Placa de yeso laminado H1 / UNE-EN 520 - 1200 / longitud / 15 / con los bordes longitudinales afinados, con alma de yeso hidrofugado, para zonas húmedas. (material) | 2.1 |
| mt12psg081c | Ud | Tornillo autoperforante 3,5x25 mm. | 38 |
| mt12psg220 | Ud | Fijación compuesta por taco y tornillo 5x27. | 1.6 |
| mt12psg035a | kg | Pasta de agarre, según UNE-EN 14496. | 0.1 |
| mt12psg030a | kg | Pasta de juntas, según UNE-EN 13963. | 0.6 |
| mt12psg040a | m | Cinta microperforada de papel, según UNE-EN 13963. | 3.2 |
| mt12psg040b | m | Cinta de papel con refuerzo metálico, según UNE-EN 14353. | 0.3 |
| mo053 | h | Oficial 1ª montador de prefabricados interiores. | 0.159 |
| mo100 | h | Ayudante montador de prefabricados interiores. | 0.159 |
| % | % | Costes directos complementarios | 2 % |

| Medición | Uds. | Largo | Parcial |
|---|---|---|---|
| 00_PLANTA BAJA |  |  |  |
| TABIQUERIA YLh+AIS+YLh (15+70+15) |  |  |  |
|  | 1 | 1.821 | 1.821 |
|  | 1 | 5.490 | 5.490 |
|  | 1 | 3.192 | 3.192 |
|  | 1 | 3.061 | 3.061 |
|  | 1 | 8.723 | 8.723 |
|  | 1 | 3.737 | 3.737 |
|  | 1 | 0.664 | 0.664 |
|  | 1 | 10.528 | 10.528 |
|  | 1 | 1.630 | 1.630 |
|  | 1 | 5.220 | 5.220 |
| Distribuidor | 1 | 4.662 | 4.662 |
| Total |  |  | 48.728 |

**FBY010c** m² Tabique de placas de yeso laminado. N-H
42.145 m²
Tabique sencillo (15+70+15)/400 (70) LM - (1 normal + 1 hidrofugado), con placas de yeso laminado, de 100 mm de espesor total, con nivel de calidad del acabado estándar (Q2), formado por una estructura simple de perfiles de chapa de acero galvanizado de 70 mm de anchura, a base de montantes (elementos verticales) separados 400 mm entre sí, con disposición normal "N" y canales (elementos horizontales), a la que se atornillan dos placas en total (una placa tipo normal en una cara, de 15 mm de espesor y una placa tipo hidrofugado de 15 mm de espesor en la otra cara); aislamiento acústico mediante panel semirrígido de lana mineral, espesor 65 mm, según UNE-EN 13162, en el alma. Incluso banda acústica de dilatación autoadhesiva; fijaciones para el anclaje de canales y montantes metálicos; tornillería para la fijación de las placas; cinta de papel con refuerzo metálico y pasta y cinta para el tratamiento de juntas.
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento |
|---|---|---|---|
| mt12psg041c | m | Banda autoadhesiva desolidarizante de espuma de poliuretano de celdas cerradas, de 3,2 mm de espesor y 70 mm de anchura, resistencia térmica 0,10 m²K/W, conductividad térmica 0,032 W/(mK). | 1.2 |
| mt12psg070d | m | Canal de perfil de acero galvanizado de 70 mm de anchura, según UNE-EN 14195. | 0.7 |
| mt12psg060d | m | Montante de perfil de acero galvanizado de 70 mm de anchura, según UNE-EN 14195. | 2.75 |
| mt16lra060c | m² | Panel semirrígido de lana mineral, espesor 65 mm, según UNE-EN 13162, Euroclase A1 de reacción al fuego según UNE-EN 13501-1 y factor de resistencia a la difusión del vapor de agua 1. | 1.05 |
| mt12psg010b | m² | Placa de yeso laminado A / UNE-EN 520 - 1200 / longitud / 15 / con los bordes longitudinales afinados. | 1.05 |
| mt12psg010q | m² | Placa de yeso laminado H1 / UNE-EN 520 - 1200 / longitud / 15 / con los bordes longitudinales afinados, con alma de yeso hidrofugado, para zonas húmedas. | 1.05 |
| mt12psg081c | Ud | Tornillo autoperforante 3,5x25 mm. | 38 |
| mt12psg220 | Ud | Fijación compuesta por taco y tornillo 5x27. | 1.6 |
| mt12psg035a | kg | Pasta de agarre, según UNE-EN 14496. | 0.1 |
| mt12psg030a | kg | Pasta de juntas, según UNE-EN 13963. | 0.6 |
| mt12psg040a | m | Cinta microperforada de papel, según UNE-EN 13963. | 3.2 |
| mt12psg040b | m | Cinta de papel con refuerzo metálico, según UNE-EN 14353. | 0.3 |
| mo053 | h | Oficial 1ª montador de prefabricados interiores. | 0.159 |
| mo100 | h | Ayudante montador de prefabricados interiores. | 0.159 |
| % | % | Costes directos complementarios | 2 % |

| Medición | Uds. | Largo | Parcial |
|---|---|---|---|
| 00_PLANTA BAJA |  |  |  |
| TABIQUERIA YL+AIS+YLh (15+70+15) |  |  |  |
| Almacén | 1 | 9.237 | 9.237 |
| Despacho | 1 | 4.070 | 4.070 |
| Distribuidor | 1 | 14.429 | 14.429 |
| Distribuidor | 1 | 3.833 | 3.833 |
| Distribuidor | 1 | 1.444 | 1.444 |
| Distribuidor, Despacho | 1 | 9.132 | 9.132 |
| Total |  |  | 42.145 |

## L Carpintería, cerrajería, vidrios y protecciones solares

**LPM010** Ud Puerta interior abatible, de madera. P-82
3 Ud
Puerta interior abatible, ciega, de una hoja de 203x82,5x4 cm, de tablero de fibras acabado en melamina color negro, con alma alveolar de papel kraft; precerco de pino país de 90x35 mm; galces de MDF, con revestimiento de melamina, color color negro de 90x20 mm; tapajuntas de MDF, con revestimiento de melamina, color color negro de 70x10 mm en ambas caras. Incluso, bisagras, herrajes de colgar, de cierre y manivela sobre escudo largo de latón, color negro, acabado brillante, serie básica.
Incluye: Presentación de la puerta. Colocación de los herrajes de colgar. Colocación de la hoja. Colocación de los herrajes de cierre. Colocación de accesorios. Ajuste final.
Criterio de medición de proyecto: Número de unidades previstas, según documentación gráfica de Proyecto.
Criterio de medición de obra: Se medirá el número de unidades realmente ejecutadas según especificaciones de Proyecto.

| Código | Ud | Descripción | Rendimiento |
|---|---|---|---|
| mt22aap011ja | Ud | Precerco de madera de pino, 90x35 mm, para puerta de una hoja, con elementos de fijación. (material) | 1 |
| mt22aga015fe | m | Galce de MDF, acabado en melamina de color negro, 90x20 mm. (material) | 5.1 |
| mt22pxh025fb | Ud | Puerta interior ciega hueca, de tablero de fibras acabado en melamina color negro, con alma alveolar de papel kraft, de 203x82,5x4 cm. (material) | 1 |
| mt22ata015fb | m | Tapajuntas de MDF, con acabado en melamina, de color negro, 70x10 mm. (material) | 10.4 |
| mt23ibl010jb | Ud | Pernio de 100x58 mm, con remate, de latón, acabado brillante, para puerta de paso interior. (material) | 3 |
| mt23ppb031 | Ud | Tornillo de latón 21/35 mm. (material) | 18 |
| mt23ppb200 | Ud | Cerradura de embutir, frente, accesorios y tornillos de atado, para puerta de paso interior, según UNE-EN 12209. (material) | 1 |
| mt23hbl010aa | Ud | Juego de manivela y escudo largo de latón, color negro, acabado brillante, serie básica, para puerta interior. (material) | 1 |
| mo017 | h | Oficial 1ª carpintero. (mano de obra; 24/09/2024) | 0.419 |
| mo058 | h | Ayudante carpintero. (mano de obra; 24/09/2024) | 0.419 |
| % | % | Costes directos complementarios | 2 % |

| Medición | Uds. | Parcial |
|---|---|---|
| Simple-A ras |  |  |
| 0820 x 2032mm |  |  |
| 41 |  |  |
| Simple-A ras 0820 x 2032mm 41 | 1 | 1.000 |
| Simple-A ras 0820 x 2032mm 41 | 1 | 1.000 |
| Simple-A ras 0820 x 2032mm 41 | 1 | 1.000 |
| Total |  | 3 |

**LPM020** Ud Armazón metálico para puerta corredera de madera. PC-82
3 Ud
Armazón metálico de chapa ondulada y travesaños metálicos, preparado para alojar la hoja de una puerta corredera simple, de madera, de 80x210 cm y 5,5 cm de espesor máximo de hoja; colocación en entramado autoportante de placas de yeso, de 12,5 cm de espesor total, incluyendo el entramado autoportante y las placas.
Incluye: Montaje y colocación del armazón con los distanciadores en sus alojamientos. Nivelación y fijación a la pared con pelladas de mortero o yeso. Fijación sobre el pavimento mediante atornillado. Rejuntado.
Criterio de medición de proyecto: Número de unidades previstas, según documentación gráfica de Proyecto.
Criterio de medición de obra: Se medirá el número de unidades realmente ejecutadas según especificaciones de Proyecto.

| Código | Ud | Descripción | Rendimiento |
|---|---|---|---|
| mt22amy030afb | Ud | Armazón metálico de chapa ondulada y travesaños metálicos, preparado para alojar la hoja de una puerta corredera simple, de madera de 80x210 cm y 5,5 cm de espesor máximo de hoja; para colocar en entramado autoportante de placas de yeso, de 12,5 cm de espesor total, incluyendo el entramado autoportante y las placas; con raíl superior, guía inferior y accesorios. (material) | 1 |
| mo020 | h | Oficial 1ª construcción. | 0.466 |
| mo077 | h | Ayudante construcción. (mano de obra; 24/09/2024) | 0.466 |
| % | % | Costes directos complementarios | 2 % |

**LPM021** Ud Puerta interior corredera, de madera. PC-82
3 Ud
Puerta interior corredera para armazón metálico, ciega, de una hoja de 203x82,5x4 cm, de tablero de fibras acabado en melamina color negro, con alma alveolar de papel kraft, formado por alma alveolar de papel kraft y chapado de tablero de fibras, acabado con revestimiento de melamina; precerco de pino país de 90x35 mm; galces de MDF, con revestimiento de melamina, color color negro de 90x20 mm; tapajuntas de MDF, con revestimiento de melamina, color color negro de 70x10 mm en ambas caras. Incluso, herrajes de colgar, de cierre y tirador con manecilla para cierre de aluminio, serie básica.
Incluye: Presentación de la puerta. Colocación de los herrajes de colgar. Colocación de la hoja. Colocación de los herrajes de cierre. Colocación de accesorios. Ajuste final.
Criterio de medición de proyecto: Número de unidades previstas, según documentación gráfica de Proyecto.
Criterio de medición de obra: Se medirá el número de unidades realmente ejecutadas según especificaciones de Proyecto.

| Código | Ud | Descripción | Rendimiento |
|---|---|---|---|
| mt22aap011ja | Ud | Precerco de madera de pino, 90x35 mm, para puerta de una hoja, con elementos de fijación. | 1 |
| mt22aga015fe | m | Galce de MDF, acabado en melamina de color negro, 90x20 mm. | 5.1 |
| mt22pxh025fb | Ud | Puerta interior ciega hueca, de tablero de fibras acabado en melamina color negro, con alma alveolar de papel kraft, de 203x82,5x4 cm. | 1 |
| mt22ata015fb | m | Tapajuntas de MDF, con acabado en melamina, de color negro, 70x10 mm. | 10.4 |
| mt23hba020j | Ud | Tirador con manecilla para cierre de aluminio, serie básica, para puerta interior corredera, para interior. (material) | 1 |
| mo017 | h | Oficial 1ª carpintero. | 0.559 |
| mo058 | h | Ayudante carpintero. | 0.559 |
| % | % | Costes directos complementarios | 2 % |

| Medición | Uds. | Parcial |
|---|---|---|
| corredera 1 hoja |  |  |
| 0.8x2.03 |  |  |
| 43 |  |  |
| corredera 1 hoja 0.8x2.03 43 | 1 | 1.000 |
| corredera 1 hoja 0.8x2.03 43 | 1 | 1.000 |
| corredera 1 hoja 0.8x2.03 43 | 1 | 1.000 |
| Total |  | 3 |

**LPM010b** Ud Puerta interior abatible, de madera. P-62
4 Ud
Puerta interior abatible, ciega, de una hoja de 203x62,5x4 cm, de tablero de fibras acabado en melamina color negro, con alma alveolar de papel kraft; precerco de pino país de 90x35 mm; galces de MDF, con revestimiento de melamina, color color negro de 90x20 mm; tapajuntas de MDF, con revestimiento de melamina, color color negro de 70x10 mm en ambas caras. Incluso, bisagras, herrajes de colgar, de cierre y manivela sobre escudo largo de latón, color negro, acabado brillante, serie básica.
Incluye: Presentación de la puerta. Colocación de los herrajes de colgar. Colocación de la hoja. Colocación de los herrajes de cierre. Colocación de accesorios. Ajuste final.
Criterio de medición de proyecto: Número de unidades previstas, según documentación gráfica de Proyecto.
Criterio de medición de obra: Se medirá el número de unidades realmente ejecutadas según especificaciones de Proyecto.

| Código | Ud | Descripción | Rendimiento |
|---|---|---|---|
| mt22aap011ja | Ud | Precerco de madera de pino, 90x35 mm, para puerta de una hoja, con elementos de fijación. | 1 |
| mt22aga015fe | m | Galce de MDF, acabado en melamina de color negro, 90x20 mm. | 4.9 |
| mt22pxh025fj | Ud | Puerta interior ciega hueca, de tablero de fibras acabado en melamina color negro, con alma alveolar de papel kraft, de 203x62,5x4 cm. (material) | 1 |
| mt22ata015fb | m | Tapajuntas de MDF, con acabado en melamina, de color negro, 70x10 mm. | 10 |
| mt23ibl010jb | Ud | Pernio de 100x58 mm, con remate, de latón, acabado brillante, para puerta de paso interior. | 3 |
| mt23ppb031 | Ud | Tornillo de latón 21/35 mm. | 18 |
| mt23ppb200 | Ud | Cerradura de embutir, frente, accesorios y tornillos de atado, para puerta de paso interior, según UNE-EN 12209. | 1 |
| mt23hbl010aa | Ud | Juego de manivela y escudo largo de latón, color negro, acabado brillante, serie básica, para puerta interior. | 1 |
| mo017 | h | Oficial 1ª carpintero. | 0.419 |
| mo058 | h | Ayudante carpintero. | 0.419 |
| % | % | Costes directos complementarios | 2 % |

| Medición | Uds. | Parcial |
|---|---|---|
| Simple-A ras 62.200 66 | 4 | 4.000 |
| Total |  | 4 |

**LCL055** m² Carpintería de aluminio en cerramiento para conjunto de acceso.
10 m²
Carpintería de aluminio lacado estándar, con 60 micras de espesor mínimo de película seca, en cerramiento de acceso a local, formada por hojas fijas y practicables; certificado de conformidad marca de calidad QUALICOAT, gama básica, con clasificación a la permeabilidad al aire según UNE-EN 12207, a la estanqueidad al agua según UNE-EN 12208 y a la resistencia a la carga del viento según UNE-EN 12210, con premarco; compuesta por perfiles extrusionados formando cercos y hojas. Incluso formación de rejilla de ventilación y espacio para ubicación de caja de luz para logo publicitario. Incluso silicona neutra para sellado perimetral de las juntas exterior e interior, entre la carpintería y la obra. Despiece según documentación gráfica de proyecto. Compuesto por un fijo de 3000mm de ancho y 2500 mm de altura y una hoja de 1000mm de ancho y 2500mm de altura.
Criterio de valoración económica: El precio no incluye el recibido en obra del premarco.
Incluye: Colocación de la carpintería. Ajuste final de las hojas. Sellado de juntas perimetrales.Pomo y cerradrua, sistema de abre puertas.
Criterio de medición de proyecto: Superficie del hueco a cerrar, medida según documentación gráfica de Proyecto.
Criterio de medición de obra: Se medirá, con las dimensiones del hueco, la superficie realmente ejecutada según especificaciones de Proyecto.

| Código | Ud | Descripción | Rendimiento |
|---|---|---|---|
| mt25pem015c | m | Premarco de aluminio, de 50x19x1,5 mm, ensamblado mediante escuadras y con patillas de anclaje para la fijación al paramento y tornillos para la fijación de la carpintería. (material) | 2.35 |
| mt25pfb015m | m² | Carpintería de aluminio lacado estándar en cerramiento de zaguanes de entrada al edificio, formada por hojas fijas y practicables, gama básica, con clasificación a la permeabilidad al aire según UNE-EN 12207, a la estanqueidad al agua según UNE-EN 12208 y a la resistencia a la carga del viento según UNE-EN 12210, marca de calidad QUALICOAT. Incluso herrajes de colgar, cerradura, manivela y abrepuertas, juntas de acristalamiento de EPDM, tornillería de acero inoxidable, elementos de estanqueidad y accesorios. (material) | 1.02 |
| mt22www050a | Ud | Cartucho de 300 ml de silicona neutra oxímica, de elasticidad permanente y curado rápido, color blanco, rango de temperatura de trabajo de -60 a 150°C, con resistencia a los rayos UV, dureza Shore A aproximada de 22, según UNE-EN ISO 868 y elongación a rotura >= 800%, según UNE-EN ISO 8339. (material) | 0.448 |
| mt42trx370ae2 | Ud | Rejilla de intemperie para instalaciones de ventilación, marco frontal y lamas de chapa perfilada de acero galvanizado, de 800x1320 mm, tela metálica de acero galvanizado con malla de 20x20 mm, con elementos de fijación. (material) | 1 |
| mo018 | h | Oficial 1ª cerrajero. (mano de obra; 24/09/2024) | 0.077 |
| mo059 | h | Ayudante cerrajero. (mano de obra; 24/09/2024) | 0.07 |
| mo011 | h | Oficial 1ª montador. | 0.11 |
| mo080 | h | Ayudante montador. | 0.11 |
| % | % | Costes directos complementarios | 2 % |

| Medición | Uds. | Largo | Alto | Parcial |
|---|---|---|---|---|
|  | 1 | 4.000 | 2.500 | 10.000 |
| Total |  |  |  | 10 |

**LVC015** m² Doble acristalamiento de control solar y seguridad (laminar). fijo
2.5 m²
Doble acristalamiento templado de control solar y seguridad (laminar), 6/6/3+3, conjunto formado por vidrio exterior templado, de control solar, color azul de 6 mm, cámara de aire deshidratada con perfil separador de aluminio y doble sellado perimetral, de 6 mm, y vidrio interior laminar incoloro de 3+3 mm de espesor compuesto por dos lunas de vidrio de 3 mm, unidas mediante una lámina incolora de butiral de polivinilo, para hojas de vidrio de superficie entre 6 y 7 m²; 18 mm de espesor total, fijado sobre carpintería con acuñado mediante calzos de apoyo perimetrales y laterales, sellado en frío con silicona sintética incolora compatible con el material soporte, en la cara exterior, y con perfil continuo de neopreno en la cara interior, para hojas de vidrio de superficie entre 6 y 7 m².
Incluye: Colocación, calzado, montaje y ajuste en la carpintería. Sellado final de estanqueidad. Señalización de las hojas.
Criterio de medición de proyecto: Superficie de carpintería a acristalar, según documentación gráfica de Proyecto, incluyendo en cada hoja vidriera las dimensiones del bastidor.
Criterio de medición de obra: Se medirá la superficie realmente ejecutada según especificaciones de Proyecto, sumando, para cada una de las piezas, la superficie resultante de redondear por exceso cada una de sus aristas a múltiplos de 30 mm.

| Código | Ud | Descripción | Rendimiento |
|---|---|---|---|
| mt21veg055yaag | m² | Doble acristalamiento templado de control solar y seguridad (laminar), 6/6/3+3, conjunto formado por vidrio exterior templado, de control solar, color azul de 6 mm, cámara de aire deshidratada con perfil separador de aluminio y doble sellado perimetral, de 6 mm, y vidrio interior laminar incoloro de 3+3 mm de espesor compuesto por dos lunas de vidrio de 3 mm, unidas mediante una lámina incolora de butiral de polivinilo, para hojas de vidrio de superficie entre 6 y 7 m²; 18 mm de espesor total. (material) | 1.006 |
| mt21vva015a | Ud | Cartucho de 310 ml de silicona neutra, incolora, dureza Shore A aproximada de 23, según UNE-EN ISO 868 y recuperación elástica >=80%, según UNE-EN ISO 7389. (material) | 0.29 |
| mt21vva025 | m | Perfil continuo de neopreno para la colocación del vidrio. (material) | 1.667 |
| mt21vva021 | Ud | Material auxiliar para la colocación de vidrios. (material) | 1 |
| mo055 | h | Oficial 1ª cristalero. (mano de obra; 24/09/2024) | 0.151 |
| mo110 | h | Ayudante cristalero. (mano de obra; 24/09/2024) | 0.151 |
| % | % | Costes directos complementarios | 2 % |

**LVC015b** m² Doble acristalamiento de control solar y seguridad (laminar).puerta
7.5 m²
Doble acristalamiento templado de control solar y seguridad (laminar), 6/6/3+3, conjunto formado por vidrio exterior templado, de control solar, color azul de 6 mm, cámara de aire deshidratada con perfil separador de aluminio y doble sellado perimetral, de 6 mm, y vidrio interior laminar incoloro de 3+3 mm de espesor compuesto por dos lunas de vidrio de 3 mm, unidas mediante una lámina incolora de butiral de polivinilo, para hojas de vidrio de superficie entre 2 y 3 m²; 18 mm de espesor total, fijado sobre carpintería con acuñado mediante calzos de apoyo perimetrales y laterales, sellado en frío con silicona sintética incolora compatible con el material soporte, en la cara exterior, y con perfil continuo de neopreno en la cara interior, para hojas de vidrio de superficie entre 2 y 3 m².
Incluye: Colocación, calzado, montaje y ajuste en la carpintería. Sellado final de estanqueidad. Señalización de las hojas.
Criterio de medición de proyecto: Superficie de carpintería a acristalar, según documentación gráfica de Proyecto, incluyendo en cada hoja vidriera las dimensiones del bastidor.
Criterio de medición de obra: Se medirá la superficie realmente ejecutada según especificaciones de Proyecto, sumando, para cada una de las piezas, la superficie resultante de redondear por exceso cada una de sus aristas a múltiplos de 30 mm.

| Código | Ud | Descripción | Rendimiento |
|---|---|---|---|
| mt21veg055yaac | m² | Doble acristalamiento templado de control solar y seguridad (laminar), 6/6/3+3, conjunto formado por vidrio exterior templado, de control solar, color azul de 6 mm, cámara de aire deshidratada con perfil separador de aluminio y doble sellado perimetral, de 6 mm, y vidrio interior laminar incoloro de 3+3 mm de espesor compuesto por dos lunas de vidrio de 3 mm, unidas mediante una lámina incolora de butiral de polivinilo, para hojas de vidrio de superficie entre 2 y 3 m²; 18 mm de espesor total. (material) | 1.006 |
| mt21vva015a | Ud | Cartucho de 310 ml de silicona neutra, incolora, dureza Shore A aproximada de 23, según UNE-EN ISO 868 y recuperación elástica >=80%, según UNE-EN ISO 7389. | 0.29 |
| mt21vva025 | m | Perfil continuo de neopreno para la colocación del vidrio. | 1.667 |
| mt21vva021 | Ud | Material auxiliar para la colocación de vidrios. | 1 |
| mo055 | h | Oficial 1ª cristalero. | 0.15 |
| mo110 | h | Ayudante cristalero. | 0.15 |
| % | % | Costes directos complementarios | 2 % |

| Medición | Uds. | Largo | Alto | Parcial |
|---|---|---|---|---|
|  | 1 | 3.000 | 2.500 | 7.500 |
| Total |  |  |  | 7.5 |

**SIR010** Ud Elemento de señalización.
1 Ud
Rótulo con soporte de aluminio lacado para señalización de local, de 2500x800 mm, con las letras o números adheridos al soporte.
Incluye: Replanteo. Fijación en paramento mediante elementos de anclaje.
Criterio de medición de proyecto: Número de unidades previstas, según documentación gráfica de Proyecto.
Criterio de medición de obra: Se medirá el número de unidades realmente colocadas según especificaciones de Proyecto.

| Código | Ud | Descripción | Rendimiento |
|---|---|---|---|
| mt45rsv020e | Ud | Rótulo de señalización para la denominación de local, con soporte de aluminio lacado en color a elegir, de 720x420 mm, con las letras o números adheridos al soporte. Incluso elementos de fijación. (material) | 1 |
| mo080 | h | Ayudante montador. | 0.044 |
| % | % | Costes directos complementarios | 2 % |

**LSZ030** ud Celosía de lamas de aluminio. 150.80 CM
1 ud
Reja de ventilación de lamas fijas. Con dimensión 150 cm de base y 80 cm de altura. Formada por un bastidor con tubo rectangular de 40 mm x 40 mm, y lamas fijas de hierro en Z ubicadas horizontalmente con lamas en Z de unos 45mm, soldadas al bastidor.Con separación entre cada una de las lamas de unos 50mm de eje a eje.Incluso colocación de tapajuntas permitral formado por pletina de hierro de unos 40 mm de ancho y 5mm de espesor. Todo lacado en color oscuro igual a la puerta de acceso principal. Falcado directo a la obra existente de fachada.
Incluye: Replanteo. Corte de la fábrica de ladrillo sobre la que se va a colocar. Presentación y nivelación y falcado. Resolución de las uniones del marco a los paramentos. Montaje de elementos complementarios. Limpieza y transporte de escombro a contenefor.
Criterio de medición de proyecto: Unidades previstas en proyecto.
Criterio de medición de obra: Unidades firnalente instaladas.

| Código | Ud | Descripción | Rendimiento |
|---|---|---|---|
| mt26aaa033a | Ud | Anclaje mecánico con taco de nylon y tornillo de acero galvanizado, de cabeza avellanada. (material) | 8 |
| mt25pce035c | m² | Celosía fija de lamas verticales fijas inclinadas, desde 25° hasta 90°, de aluminio, acabado lacado con 60 micras de espesor mínimo de película seca, color a elegir, con el sello QUALICOAT, de 150 a 200 mm de anchura, soportadas por rastreles tubulares de aluminio extruido de aleación 6063 con tratamiento térmico T5 y encajes que permiten la dilatación de las lamas, con accionamiento manual. (material) | 1.5 |
| mo018 | h | Oficial 1ª cerrajero. | 0.4 |
| mo059 | h | Ayudante cerrajero. | 0.4 |
| % | % | Costes directos complementarios | 2 % |

| Medición | Uds. | Parcial |
|---|---|---|
| FACHADA PRINCIPAL SOBRE LA PUERTA | 1 | 1.000 |
| Total |  | 1 |

**LSZ030b** ud Celosía de lamas de aluminio. 50.50 CM
1 ud
Reja de ventilación de lamas fijas. Con dimensión 150 cm de base y 80 cm de altura. Formada por un bastidor con tubo rectangular de 40 mm x 40 mm, y lamas fijas de hierro en Z ubicadas horizontalmente con lamas en Z de unos 45mm, soldadas al bastidor.Con separación entre cada una de las lamas de unos 50mm de eje a eje.Incluso colocación de tapajuntas permitral formado por pletina de hierro de unos 40 mm de ancho y 5mm de espesor. Todo lacado en color oscuro igual a la puerta de acceso principal. Falcado directo a la obra existente de fachada.
Incluye: Replanteo. Corte de la fábrica de ladrillo sobre la que se va a colocar. Presentación y nivelación y falcado. Resolución de las uniones del marco a los paramentos. Montaje de elementos complementarios. Limpieza y transporte de escombro a contenefor.
Criterio de medición de proyecto: Unidades previstas en proyecto.
Criterio de medición de obra: Unidades firnalente instaladas.

| Código | Ud | Descripción | Rendimiento |
|---|---|---|---|
| mt26aaa033a | Ud | Anclaje mecánico con taco de nylon y tornillo de acero galvanizado, de cabeza avellanada. | 4 |
| mt25pce035c | m² | Celosía fija de lamas verticales fijas inclinadas, desde 25° hasta 90°, de aluminio, acabado lacado con 60 micras de espesor mínimo de película seca, color a elegir, con el sello QUALICOAT, de 150 a 200 mm de anchura, soportadas por rastreles tubulares de aluminio extruido de aleación 6063 con tratamiento térmico T5 y encajes que permiten la dilatación de las lamas, con accionamiento manual. | 1 |
| mo018 | h | Oficial 1ª cerrajero. | 0.4 |
| mo059 | h | Ayudante cerrajero. | 0.4 |
| % | % | Costes directos complementarios | 2 % |

| Medición | Uds. | Parcial |
|---|---|---|
| Reja en el lateral para admisión de ventilación | 1 | 1.000 |
| Total |  | 1 |

**FDC010** Ud Cierre metálico.
1 Ud
Cierre enrollable de lamas de chapa de acero galvanizado, panel ciego, 400x250 cm, acabado lacado en color a elegir, apertura automática con equipo de motorización (incluido en el precio). Incluso cerradura central con llave de seguridad.
Incluye: Colocación y fijación de los perfiles guía. Introducción del cierre metálico en las guías. Colocación y fijación del eje a los soportes. Tensado del muelle. Fijación del cierre metálico al rodillo. Montaje del sistema de apertura. Montaje del sistema de accionamiento (eje, engranaje y manivela o electromotor). Repasos y engrase de mecanismos y guías.
Criterio de medición de proyecto: Número de unidades previstas, según documentación gráfica de Proyecto.
Criterio de medición de obra: Se medirá el número de unidades realmente ejecutadas según especificaciones de Proyecto.

| Código | Ud | Descripción | Rendimiento |
|---|---|---|---|
| mt26cec010c | m² | Cierre metálico enrollable de lamas de chapa de acero galvanizado, panel ciego, de 0,6 mm de espesor, acabado lacado, color a elegir. Incluso cajón recogedor, ejes, guías, muelles y accesorios. Según UNE-EN 13241-1. (material) | 11.5 |
| mt26eem020 | Ud | Cerradura de seguridad al suelo para cierre enrollable. (material) | 1 |
| mt26eem010 | Ud | Equipo de motorización para apertura y cierre automático, de cierre enrollable, incluso kit electrofreno, cuadro básico, placa electrónica receptora, emisor monocanal y accesorios. (material) | 1 |
| mo020 | h | Oficial 1ª construcción. | 1.814 |
| mo113 | h | Peón ordinario construcción. | 1.814 |
| mo018 | h | Oficial 1ª cerrajero. | 1.814 |
| mo059 | h | Ayudante cerrajero. | 1.814 |
| mo003 | h | Oficial 1ª electricista. (mano de obra; 24/09/2024) | 1.587 |
| mo102 | h | Ayudante electricista. (mano de obra; 24/09/2024) | 1.587 |
| % | % | Costes directos complementarios | 2 % |

## H Remates y ayudas

**HYO050** m² Formación de pendientes en ducha de obra, con mortero.
7.46 m²
Formación de pendientes en ducha de obra, mediante encintado de limahoyas y juntas con maestras de mortero de cemento, con una pendiente mayor del 2% y posterior relleno con mortero de cemento, industrial, con aditivo hidrófugo, M-7,5, de 4 cm de espesor medio, acabado fratasado.
Incluye: Replanteo y marcado de niveles. Formación de maestras. Vertido y extendido del mortero. Regleado del mortero. Curado del mortero.
Criterio de medición de proyecto: Superficie medida en proyección horizontal, según documentación gráfica de Proyecto, desde las caras interiores de los paramentos perimetrales que la limitan.
Criterio de medición de obra: Se medirá la superficie realmente ejecutada según especificaciones de Proyecto.

| Código | Ud | Descripción | Rendimiento |
|---|---|---|---|
| mt09mif010ja | t | Mortero industrial para albañilería, de cemento, color gris, con aditivo hidrófugo, categoría M-7,5 (resistencia a compresión 7,5 N/mm²), suministrado en sacos, según UNE-EN 998-2. (material) | 0.075 |
| mt08aaa010a | m³ | Agua. (material) | 0.014 |
| mo020 | h | Oficial 1ª construcción. | 0.278 |
| mo077 | h | Ayudante construcción. | 0.278 |
| % | % | Costes directos complementarios | 2 % |

| Medición | Uds. | Largo | Ancho | Parcial |
|---|---|---|---|---|
| -Vestuario 1 | 1 | 2.900 | 1.400 | 4.060 |
| -Vestuario 2 | 1 | 1.400 | 1.400 | 1.960 |
| -Vestuario adaptado | 1 | 1.200 | 1.200 | 1.440 |
| Total |  |  |  | 7.46 |

## I Instalaciones

### IA Instalaciones audiovisuales (30/09/2024)

**IA01** ud Sistema Play Brooklyn 2.0
0 ud
Suministro y montaje del sistema Brooklyn 2.0 para el control de 16 Sacos, según descripción de la franquicia. Compuesto por:
Cableado y conexión a switch de los sacos.
Montaje y dotación de Video Wall 4x55"
Equipo de audio formado por 4 altavoces.
MIni pc
Router
Internet.
Todo cableado conectado y en funcionamiento.

**HYA010f** m² Ayudas de albañilería para ejecución de instalaciones audiovisuales.
174.55 m²
Repercusión por m² de superficie construida de obra, de ayudas de cualquier trabajo de albañilería, necesarias para la correcta ejecución de la instalación audiovisual y sensores en sacos, así como las instalaciones de datos e internet necesarias para el desarrollo de la actividad, formada por: instalación de televisiónes formando pantallas, sistema de audio, instalación de Mini PC, instalación de router suministrado por BFI, instalación de PoE Switch 24 puertos, instalación de sistema de sensores y controladores de luces en sacos, mecanismos y accesorios, con un grado de complejidad bajo, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento |
|---|---|---|---|
| mt09pye010b | m³ | Pasta de yeso de construcción B1, según UNE-EN 13279-1. (material) | 0.015 |
| mt08aaa010a | m³ | Agua. | 0.006 |
| mt09mif010ia | t | Mortero industrial para albañilería, de cemento, color gris, con aditivo hidrófugo, categoría M-5 (resistencia a compresión 5 N/mm²), suministrado en sacos, según UNE-EN 998-2. (material) | 0.019 |
| mq05per010 | h | Perforadora con corona diamantada y soporte, por vía húmeda. (maquinaria) | 0.006 |
| mo020 | h | Oficial 1ª construcción. | 0.004 |
| mo113 | h | Peón ordinario construcción. | 0.009 |
| % | % | Costes directos complementarios | 4 % |

### IE Instalación eléctrica (24/09/2024)
ddd

**IED010** m Derivación individual.
25 m
Derivación individual monofásica empotrada para local comercial u oficina, delimitada entre la centralización de contadores o la caja de protección y medida y el cuadro de mando y protección de cada usuario, formada por cables unipolares con conductores de cobre, RZ1-K (AS) Cca-s1b,d1,a1 3G6 mm², siendo su tensión asignada de 0,6/1 kV, bajo tubo protector flexible, corrugado-forrado, de PVC, con IP547, de 40 mm de diámetro. Incluso hilo de mando para cambio de tarifa, accesorios y elementos de sujeción. Totalmente montada, conexionada y probada.
Incluye: Replanteo y trazado de la línea. Colocación y fijación del tubo. Tendido de cables. Conexionado.
Criterio de medición de proyecto: Longitud medida según documentación gráfica de Proyecto.
Criterio de medición de obra: Se medirá la longitud realmente ejecutada según especificaciones de Proyecto.

| Código | Ud | Descripción | Rendimiento |
|---|---|---|---|
| mt35aia020e | m | Tubo curvable de PVC, transversalmente elástico, corrugado, forrado, de color negro, de 40 mm de diámetro nominal, para canalización empotrada en obra de fábrica (paredes y techos). Resistencia a la compresión 320 N, resistencia al impacto 2 julios, temperatura de trabajo -5°C hasta 60°C, con grado de protección IP547 según UNE 20324, propiedades eléctricas: aislante, no propagador de la llama. Según UNE-EN 61386-1 y UNE-EN 61386-22. (material) | 1 |
| mt35cun010e1 | m | Cable unipolar RZ1-K (AS), siendo su tensión asignada de 0,6/1 kV, reacción al fuego clase Cca-s1b,d1,a1 según UNE-EN 50575, con conductor de cobre clase 5 (-K) de 6 mm² de sección, con aislamiento de polietileno reticulado (R) y cubierta de compuesto termoplástico a base de poliolefina libre de halógenos con baja emisión de humos y gases corrosivos (Z1). Según UNE 21123-4. (material) | 3 |
| mt35der011a | m | Conductor de cobre de 1,5 mm² de sección, para hilo de mando, de color rojo (tarifa nocturna). (material) | 1 |
| mt35www010 | Ud | Material auxiliar para instalaciones eléctricas. (material) | 0.2 |
| mo003 | h | Oficial 1ª electricista. | 0.024 |
| mo102 | h | Ayudante electricista. | 0.026 |
| % | % | Costes directos complementarios | 2 % |

**IEI040** Ud Cuadro general de protección.
1 Ud
Red eléctrica de distribución interior para local de 165 m², compuesta de los siguientes elementos:
CUADRO GENERAL DE MANDO Y PROTECCIÓN formado por caja empotrable de material aislante sin puerta, para alojamiento del interruptor de control de potencia (ICP) (no incluido en este precio) en compartimento independiente y precintable y de los siguientes dispositivos:
1 interruptor general automático (IGA) de corte omnipolar 63A,
1 interruptor Diferencial de 63A
3 interruptores diferenciales de 40 A,
1 interruptor diferencial de 25A,
3 interruptores automáticos magnetotérmicos de 10 A,
3 interruptores automáticos magnetotérmicos de 16 A,
1 interruptores automáticos magnetotérmicos de 25 A;
1 interruptores automáticos magnetotérmicos de 20 A;
CIRCUITOS INTERIORES constituidos por cables unipolares con conductores de cobre, ES07Z1-K (AS) reacción al fuego clase Cca-s1b,d1,a1 3G2,5 mm² y 5G6 mm², bajo tubo protector de PVC flexible, corrugado, con IP545, para canalización empotrada:
2 circuito para alumbrado,
2 circuitos para alumbrado de emergencia,
2 circuito para tomas de corriente,
1 circuito para aire acondicionado,
1 circuito para ventilación,
1 circuito para cierre automatizado;
MECANISMOS: gama media (tecla o tapa: color; marco: color; embellecedor: color). Totalmente montada, conexionada y probada.
Incluye: Replanteo y trazado de canalizaciones. Colocación de la caja para el cuadro. Montaje de los componentes. Colocación y fijación de los tubos. Colocación de cajas de derivación y de empotrar. Tendido y conexionado de cables. Colocación de mecanismos.
Criterio de medición de proyecto: Número de unidades previstas, según documentación gráfica de Proyecto.
Criterio de medición de obra: Se medirá el número de unidades realmente ejecutadas según especificaciones de Proyecto.

| Código | Ud | Descripción | Rendimiento |
|---|---|---|---|
| mt35cgm040r | Ud | Caja empotrable sin puerta, para alojamiento del interruptor de control de potencia (ICP) en compartimento independiente y precintable y de los interruptores de protección de la instalación, 1 fila de 4 módulos (ICP) + 2 filas de 24 módulos. Fabricada en ABS autoextinguible, con grado de protección IP40, doble aislamiento (clase II), color blanco RAL 9010. Según UNE-EN 60670-1. (material) | 1 |
| mt35www010 | Ud | Material auxiliar para instalaciones eléctricas. | 0.5 |
| mo003 | h | Oficial 1ª electricista. | 0.4 |
| mo102 | h | Ayudante electricista. | 0.4 |
| IEX050 | Ud | Interruptor automático magnetotérmico, modular. 10 | 3 |
| IEX050b | Ud | Interruptor automático magnetotérmico, modular. 16 | 3 |
| IEX050c | Ud | Interruptor automático magnetotérmico, modular.20 | 1 |
| IEX050d | Ud | Interruptor automático magnetotérmico, modular. 25 | 1 |
| IEX064 | Ud | Interruptor diferencial modular, "SCHNEIDER ELECTRIC".25 | 1 |
| IEX064b | Ud | Interruptor diferencial modular, "SCHNEIDER ELECTRIC".40 | 3 |
| IEX063 | Ud | Interruptor diferencial modular, "GENERAL ELECTRIC".63 | 1 |
| IEX050e | Ud | Interruptor automático magnetotérmico, modular. 40 | 1 |
| % | % | Costes directos complementarios | 2 % |

| Medición | Uds. | Parcial |
|---|---|---|
| CUADRO GENERAL DE MANDO Y PROTECCION CGMP 40.20 | 1 | 1.000 |
| Total |  | 1 |

**ILE030** m Canalización de enlace superior.
10 m
Canalización de enlace superior entre el punto de entrada general superior de local y el registro de terminación de red, para vivienda local en planta bajaformada por 2 tubos de polipropileno flexible, corrugados de 40 mm de diámetro, resistencia a la compresión 320 N, resistencia al impacto 2 julios. Instalación empotrada. Incluso accesorios, elementos de sujeción e hilo guía.
Criterio de valoración económica: El precio incluye las ayudas de albañilería para instalaciones.
Incluye: Replanteo del recorrido de la canalización. Colocación y fijación de los tubos. Colocación del hilo guía.
Criterio de medición de proyecto: Longitud estimada.
Criterio de medición de obra: Se medirá la longitud realmente ejecutada según especificaciones de Proyecto.

| Código | Ud | Descripción | Rendimiento |
|---|---|---|---|
| mt35aia060a | m | Tubo curvable de polipropileno de doble pared (interior lisa y exterior corrugada), de color gris, de 40 mm de diámetro nominal, para canalización empotrada en obra de fábrica (suelos, paredes y techos). Resistencia a la compresión 320 N, resistencia al impacto 2 julios, temperatura de trabajo -5°C hasta 90°C, con grado de protección IP549 según UNE 20324, propiedades eléctricas: aislante, no propagador de la llama. Según UNE-EN 61386-1 y UNE-EN 61386-22. (material) | 2 |
| mt40iva030 | m | Hilo guía de polipropileno de 3 mm de diámetro. (material) | 2.4 |
| mo001 | h | Oficial 1ª instalador de telecomunicaciones. (mano de obra; 30/09/2024) | 0.014 |
| mo056 | h | Ayudante instalador de telecomunicaciones. (mano de obra; 30/09/2024) | 0.017 |
| % | % | Costes directos complementarios | 2 % |

| Medición | Uds. | Parcial |
|---|---|---|
| PREVISIÓN ACOMETIDA DESDE ENTRADA DE FACHADA HASTA UBICACIÓN DE LA CAJA INTERIOR | 10 | 10.000 |
| Total |  | 10 |

**IEO010** m Canalización. 32mm
243 m
Canalización de tubo curvable de PVC, corrugado, de color negro, de 32 mm de diámetro nominal, con grado de protección IP545. Instalación empotrada en elemento de construcción de obra de fábrica.
Incluye: Replanteo. Colocación y fijación del tubo y colocación y fijación de la parte proporcional de cajas intermedias de empalmes.
Criterio de medición de proyecto: Longitud medida según documentación gráfica de Proyecto.
Criterio de medición de obra: Se medirá la longitud realmente ejecutada según especificaciones de Proyecto.

| Código | Ud | Descripción | Rendimiento |
|---|---|---|---|
| mt35aia010d | m | Tubo curvable de PVC, corrugado, de color negro, de 32 mm de diámetro nominal, para canalización empotrada en obra de fábrica (paredes y techos). Resistencia a la compresión 320 N, resistencia al impacto 1 julio, temperatura de trabajo -5°C hasta 60°C, con grado de protección IP545 según UNE 20324, no propagador de la llama. Según UNE-EN 61386-1 y UNE-EN 61386-22. (material) | 1 |
| mo003 | h | Oficial 1ª electricista. | 0.007 |
| mo102 | h | Ayudante electricista. | 0.008 |
| % | % | Costes directos complementarios | 2 % |

| Medición | Uds. | Largo | Parcial |
|---|---|---|---|
| ILUMINACIÓN A1 | 1 | 25.000 | 25.000 |
| EMERGENCIA E1 | 1 | 25.000 | 25.000 |
| ILUMINACIÓN A2 | 1 | 25.000 | 25.000 |
| EMERGENCIA E2 | 1 | 25.000 | 25.000 |
| TOMAS DE CORRIENTE C3 | 1 | 25.000 | 25.000 |
| SISTEMA DE SACOS | 1 | 25.000 | 25.000 |
| PUERTA C5 | 1 | 8.000 | 8.000 |
| TOMA DE CORRIENTES BAÑOS C3.2 | 1 | 25.000 | 25.000 |
| ILUMINACIÓN EXTERIOR C6 | 1 | 15.000 | 15.000 |
| CLIMATIZACIÓN | 1 | 25.000 | 25.000 |
| AEROTERMIA | 1 | 20.000 | 20.000 |
| Total |  |  | 243 |

**IEH010e** m Cable eléctrico de 450/750 V de tensión nominal. multipolar 1.5mm²
140 m
Cable multipolar H07ZZ-F (AS), siendo su tensión asignada de 450/750 V, reacción al fuego clase Cca-s1b,d1,a1, con conductor de cobre clase 5 (-F) de 3G1,5 mm² de sección, con aislamiento de compuesto reticulado a base de poliolefina libre de halógenos (Z) y cubierta de compuesto reticulado a base de poliolefina libre de halógenos (Z). Incluso accesorios y elementos de sujeción.
Incluye: Tendido del cable. Conexionado. Comprobación de su correcto funcionamiento.
Criterio de medición de proyecto: Longitud medida según documentación gráfica de Proyecto.
Criterio de medición de obra: Se medirá la longitud realmente ejecutada según especificaciones de Proyecto.

| Código | Ud | Descripción | Rendimiento |
|---|---|---|---|
| mt35cun090c | m | Cable multipolar H07ZZ-F (AS), siendo su tensión asignada de 450/750 V, reacción al fuego clase Cca-s1b,d1,a1 según UNE-EN 50575, con conductor de cobre clase 5 (-F) de 3G1,5 mm² de sección, con aislamiento de compuesto reticulado a base de poliolefina libre de halógenos (Z) y cubierta de compuesto reticulado a base de poliolefina libre de halógenos (Z). Según UNE-EN 50525-3-21. (material) | 1 |
| mo003 | h | Oficial 1ª electricista. | 0.006 |
| mo102 | h | Ayudante electricista. | 0.006 |
| % | % | Costes directos complementarios | 2 % |

| Medición | Uds. | Largo | Parcial |
|---|---|---|---|
| ILUMINACIÓN A1 | 1 | 25.000 | 25.000 |
| EMERGENCIA E1 | 1 | 25.000 | 25.000 |
| ILUMINACIÓN A2 | 1 | 25.000 | 25.000 |
| EMERGENCIA E2 | 1 | 25.000 | 25.000 |
| SISTEMA DE SACOS | 1 | 25.000 | 25.000 |
| ILUMINACIÓN EXTERIOR C6 | 1 | 15.000 | 15.000 |
| Total |  |  | 140 |

**IEH010d** m Cable eléctrico de 450/750 V de tensión nominal.multipolar 2.5mm²
103 m
Cable multipolar H07ZZ-F (AS), siendo su tensión asignada de 450/750 V, reacción al fuego clase Cca-s1b,d1,a1, con conductor de cobre clase 5 (-F) de 3G2,5 mm² de sección, con aislamiento de compuesto reticulado a base de poliolefina libre de halógenos (Z) y cubierta de compuesto reticulado a base de poliolefina libre de halógenos (Z). Incluso accesorios y elementos de sujeción.
Incluye: Tendido del cable. Conexionado. Comprobación de su correcto funcionamiento.
Criterio de medición de proyecto: Longitud medida según documentación gráfica de Proyecto.
Criterio de medición de obra: Se medirá la longitud realmente ejecutada según especificaciones de Proyecto.

| Código | Ud | Descripción | Rendimiento |
|---|---|---|---|
| mt35cun090d | m | Cable multipolar H07ZZ-F (AS), siendo su tensión asignada de 450/750 V, reacción al fuego clase Cca-s1b,d1,a1 según UNE-EN 50575, con conductor de cobre clase 5 (-F) de 3G2,5 mm² de sección, con aislamiento de compuesto reticulado a base de poliolefina libre de halógenos (Z) y cubierta de compuesto reticulado a base de poliolefina libre de halógenos (Z). Según UNE-EN 50525-3-21. (material) | 1 |
| mo003 | h | Oficial 1ª electricista. | 0.006 |
| mo102 | h | Ayudante electricista. | 0.006 |
| % | % | Costes directos complementarios | 2 % |

| Medición | Uds. | Largo | Parcial |
|---|---|---|---|
| TOMAS DE CORRIENTE C3 | 1 | 25.000 | 25.000 |
| PUERTA C5 | 1 | 8.000 | 8.000 |
| TOMA DE CORRIENTES BAÑOS C3.2 | 1 | 25.000 | 25.000 |
| CLIMATIZACIÓN | 1 | 25.000 | 25.000 |
| AEROTERMIA | 1 | 20.000 | 20.000 |
| Total |  |  | 103 |

**IEH012** m Cable eléctrico de 0,6/1 kV de tensión nominal.
45 m
Cable multipolar RV-K, siendo su tensión asignada de 0,6/1 kV, reacción al fuego clase Eca, con conductor de cobre clase 5 (-K) de 3G4 mm² de sección, con aislamiento de polietileno reticulado (R) y cubierta de PVC (V). Incluso accesorios y elementos de sujeción.
Incluye: Tendido del cable. Conexionado. Comprobación de su correcto funcionamiento.
Criterio de medición de proyecto: Longitud medida según documentación gráfica de Proyecto.
Criterio de medición de obra: Se medirá la longitud realmente ejecutada según especificaciones de Proyecto.

| Código | Ud | Descripción | Rendimiento |
|---|---|---|---|
| mt35cun030x | m | Cable multipolar RV-K, siendo su tensión asignada de 0,6/1 kV, reacción al fuego clase Eca según UNE-EN 50575, con conductor de cobre clase 5 (-K) de 3G4 mm² de sección, con aislamiento de polietileno reticulado (R) y cubierta de PVC (V). Según UNE 21123-2. (material) | 1 |
| mo003 | h | Oficial 1ª electricista. | 0.006 |
| mo102 | h | Ayudante electricista. | 0.006 |
| % | % | Costes directos complementarios | 2 % |

| Medición | Uds. | Largo | Parcial |
|---|---|---|---|
| CLIMATIZACIÓN | 1 | 25.000 | 25.000 |
| AEROTERMIA | 1 | 20.000 | 20.000 |
| Total |  |  | 45 |

**IEM011** Ud Caja para mecanismo, empotrada en entramados autoportantes de placas o falsos techos de placas.
52 Ud
Caja universal de 1 elemento, con pestañas de sujeción, de plástico ABS autoextinguible, libre de halógenos, enlazable, de 65 mm de diámetro y 40 mm de anchura, con grados de protección IP30 e IK07, según IEC 60439. Instalación empotrada en entramados autoportantes de placas o falsos techos de placas.
Incluye: Replanteo. Montaje. Colocación.Parte proporcional de canalización de tubo corrugado Canalización de tubo curvable de PVC, corrugado, de color negro hasta la linea de distribución. Completamente instalado y fijado y listo para permitir la colocación de mecanísmos y paso de cableado.
Criterio de medición de proyecto: Número de unidades previstas, según documentación gráfica de Proyecto.
Criterio de medición de obra: Se medirá el número de unidades realmente ejecutadas según especificaciones de Proyecto.

| Código | Ud | Descripción | Rendimiento |
|---|---|---|---|
| mt33cmg020a | Ud | Caja universal de 1 elemento, con pestañas de sujeción, de plástico ABS autoextinguible, libre de halógenos, enlazable, de 65 mm de diámetro y 40 mm de anchura, con grados de protección IP30 e IK07, según IEC 60439, para empotrar en entramados autoportantes de placas y falsos techos de placas, incluso tornillos de fijación del mecanismo. (material) | 1 |
| mo003 | h | Oficial 1ª electricista. | 0.034 |
| % | % | Costes directos complementarios | 2 % |
| IEO010 | m | Canalización. 32mm | 5 |

| Medición | Uds. | Parcial |
|---|---|---|
| INTERRUPTORES EMPOTRADOS | 9 | 9.000 |
| BASE DE TOMAS DE CORRIENTE | 39 | 39.000 |
| TOMAS DE USUARIO TELÉFONO | 1 | 1.000 |
| TOMAS DE USUARIO RJ-45 | 3 | 3.000 |
| Total |  | 52 |

**IEM020** Ud Interruptor empotrado.
9 Ud
Interruptor unipolar (1P), gama media, intensidad asignada 10 AX, tensión asignada 250 V, con tecla simple, de color y marco embellecedor para 1 elemento, de color. Instalación empotrada.
Criterio de valoración económica: El precio no incluye la caja para mecanismo empotrado.
Incluye: Montaje, conexionado y comprobación de su correcto funcionamiento, y cableado de conexión a la linea de distribución y a un punto de iluminación.
Criterio de medición de proyecto: Número de unidades previstas, según documentación gráfica de Proyecto.
Criterio de medición de obra: Se medirá el número de unidades realmente ejecutadas según especificaciones de Proyecto.

| Código | Ud | Descripción | Rendimiento |
|---|---|---|---|
| mt33gmg100a | Ud | Interruptor unipolar (1P) para empotrar, gama media, intensidad asignada 10 AX, tensión asignada 250 V, según EN 60669. (material) | 1 |
| mt33gmg105b | Ud | Tecla simple, para interruptor/conmutador, gama media, de color. (material) | 1 |
| IEO010 | m | Canalización. 32mm | 5 |
| IEH010 | m | Cable eléctrico de 450/750 V de tensión nominal. 1.5mm² | 15 |
| mt33gmg950b | Ud | Marco embellecedor para 1 elemento, gama media, de color. (material) | 1 |
| mo003 | h | Oficial 1ª electricista. | 0.08 |
| % | % | Costes directos complementarios | 2 % |

| Medición | Uds. | Parcial |
|---|---|---|
| M_Lighting Switches |  |  |
| SENCILLO |  |  |
| M_Lighting Switches SENCILLO | 1 | 1.000 |
| M_Lighting Switches SENCILLO | 1 | 1.000 |
| M_Lighting Switches SENCILLO | 1 | 1.000 |
| M_Lighting Switches SENCILLO | 1 | 1.000 |
| M_Lighting Switches SENCILLO | 1 | 1.000 |
| M_Lighting Switches SENCILLO | 1 | 1.000 |
| M_Lighting Switches SENCILLO | 1 | 1.000 |
| M_Lighting Switches SENCILLO | 1 | 1.000 |
| M_Lighting Switches SENCILLO | 1 | 1.000 |
| Total |  | 9 |

**IEM060** Ud Base de toma de corriente empotrada.
39 Ud
Base de toma de corriente con contacto de tierra (2P+T), tipo Schuko, gama media, intensidad asignada 16 A, tensión asignada 250 V, con tapa, de color y marco embellecedor para 1 elemento, de color. Instalación empotrada.
Criterio de valoración económica: El precio no incluye la caja para mecanismo empotrado.
Incluye: Montaje, conexionado y comprobación de su correcto funcionamiento.Cableado hasta la linea de distribución con cable electrico 450/750 V 2.5mm² fase, neutro y toma de tierra.
Criterio de medición de proyecto: Número de unidades previstas, según documentación gráfica de Proyecto.
Criterio de medición de obra: Se medirá el número de unidades realmente ejecutadas según especificaciones de Proyecto.

| Código | Ud | Descripción | Rendimiento |
|---|---|---|---|
| mt33gmg510a | Ud | Base de toma de corriente con contacto de tierra (2P+T), tipo Schuko, para empotrar, gama media, intensidad asignada 16 A, tensión asignada 250 V. (material) | 1 |
| mt33gmg515b | Ud | Tapa para base de toma de corriente con contacto de tierra (2P+T), tipo Schuko, gama media, de color. (material) | 1 |
| mt33gmg950b | Ud | Marco embellecedor para 1 elemento, gama media, de color. | 1 |
| IEH010b | m | Cable eléctrico de 450/750 V de tensión nominal. 2.5mm² | 15 |
| mo003 | h | Oficial 1ª electricista. | 0.08 |
| % | % | Costes directos complementarios | 2 % |

| Medición | Uds. | Parcial |
|---|---|---|
| ENCHUFES MODELO |  |  |
| 16A |  |  |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| ENCHUFES MODELO 16A | 1 | 1.000 |
| Total |  | 39 |

**IEM020b** Ud Punto de luz.
42 Ud
Punto de luz no conmutado y/o puenteado desde mecanismo o luminiaria situada a no mas de 2m, y desde el mecanímso Instalación empotrada. Empleo de cableado de 1.5mm² fase, neutro y toma de tierra.
Criterio de valoración económica: El precio incluye cableado, tubo de conducción y piezas de empalme para interconexión.
Incluye: Montaje, conexionado y comprobación de su correcto funcionamiento.
Criterio de medición de proyecto: Número de unidades previstas, según documentación gráfica de Proyecto.
Criterio de medición de obra: Se medirá el número de unidades realmente ejecutadas según especificaciones de Proyecto.

| Código | Ud | Descripción | Rendimiento |
|---|---|---|---|
| IEO010 | m | Canalización. 32mm | 2 |
| IEH010 | m | Cable eléctrico de 450/750 V de tensión nominal. 1.5mm² | 6 |
| mo003 | h | Oficial 1ª electricista. | 0.08 |
| % | % | Costes directos complementarios | 2 % |

| Medición | Uds. | Parcial |
|---|---|---|
| medición numero dwnlight | 16 | 16.000 |
| numero de carriles | 4 | 4.000 |
| luminaria circular | 3 | 3.000 |
| aplique lampara espejo | 6 | 6.000 |
| puntos para iluminación suelo | 3 | 3.000 |
| puntos de luz para iluminación pared | 10 | 10.000 |
| Total |  | 42 |

**ILI020** Ud Toma de usuario Teléfono.
1 Ud
Registro de toma, formado por caja universal, con enlace por los 2 lados y toma para registro de BAT o toma de usuario, gama media, con tapa ciega de color blanco y bastidor con garras, en previsión de nuevos servicios. Instalación empotrada. Incluso accesorios, piezas especiales, cableado desde la caja a la centralización de datos.
Incluye: Replanteo. Colocación y fijación de la caja.
Criterio de medición de proyecto: Número de unidades previstas, según documentación gráfica de Proyecto.
Criterio de medición de obra: Se medirá el número de unidades realmente ejecutadas según especificaciones de Proyecto.

| Código | Ud | Descripción | Rendimiento |
|---|---|---|---|
| mt35caj010a | Ud | Caja universal, con enlace por los 2 lados, para empotrar. (material) | 1 |
| mt33seg215a | Ud | Toma para registro de BAT o toma de usuario, gama media, con tapa ciega de color blanco y bastidor con garras. (material) | 1 |
| mo056 | h | Ayudante instalador de telecomunicaciones. | 0.056 |
| % | % | Costes directos complementarios | 2 % |

| Medición | Uds. | Parcial |
|---|---|---|
| TOMA FINAL TV TOMA TLF | 1 | 1.000 |
| Total |  | 1 |

**IAF090** Ud Toma de usuario RJ-45.
3 Ud
Toma simple con conector tipo RJ-45 de 8 contactos, categoría 6, marco y embellecedor.
Incluye: Montaje, conexionado y comprobación de su correcto funcionamiento y cableado desde la centralización de datos al punto de conexión.
Criterio de medición de proyecto: Número de unidades previstas, según documentación gráfica de Proyecto.
Criterio de medición de obra: Se medirá el número de unidades realmente ejecutadas según especificaciones de Proyecto.

| Código | Ud | Descripción | Rendimiento |
|---|---|---|---|
| mt40dpt060a | Ud | Toma simple con conector tipo RJ-45 de 8 contactos, categoría 6, marco y embellecedor. (material) | 1 |
| mo001 | h | Oficial 1ª instalador de telecomunicaciones. | 0.076 |
| % | % | Costes directos complementarios | 2 % |

| Medición | Uds. | Parcial |
|---|---|---|
| ROSETA RJ 45 |  |  |
| 16A |  |  |
| ROSETA RJ 45 16A | 1 | 1.000 |
| ROSETA RJ 45 16A | 1 | 1.000 |
| ROSETA RJ 45 16A | 1 | 1.000 |
| Total |  | 3 |

**HYA010** m² Ayudas de albañilería para ejecución de instalaciones eléctricas.
174.55 m²
Repercusión por m² de superficie construida de obra, de ayudas de cualquier trabajo de albañilería, necesarias para la correcta ejecución de la instalación eléctrica formada por: derivaciones individuales y red de distribución interior, con un grado de complejidad bajo, en edificio de otros usos, incluida p/p de elementos comunes. Incluso material auxiliar para la correcta ejecución de los trabajos. Incluso previsión de instalación de tubos corrugados para posterior instalación de sensores y videocámaras para realización de entrenamientos, incluso instalación de audio y de equipos de ordenador y router para transmisión de señal.
Incluye: Trabajos de apertura y tapado de rozas. Apertura de agujeros en paramentos, falsos techos, muros, forjados y losas, para el paso de instalaciones. Colocación de pasamuros. Colocación y recibido de cajas para elementos empotrados. Sellado de agujeros y huecos de paso de instalaciones.
Criterio de medición de proyecto: Superficie construida, medida según documentación gráfica de Proyecto.
Criterio de medición de obra: Se medirá la superficie realmente ejecutada según especificaciones de Proyecto.

| Código | Ud | Descripción | Rendimiento |
|---|---|---|---|
| mt09pye010b | m³ | Pasta de yeso de construcción B1, según UNE-EN 13279-1. | 0.015 |
| mt08aaa010a | m³ | Agua. | 0.006 |
| mt09mif010ia | t | Mortero industrial para albañilería, de cemento, color gris, con aditivo hidrófugo, categoría M-5 (resistencia a compresión 5 N/mm²), suministrado en sacos, según UNE-EN 998-2. | 0.019 |
| mq05per010 | h | Perforadora con corona diamantada y soporte, por vía húmeda. | 0.006 |
| mo020 | h | Oficial 1ª construcción. | 0.031 |
| mo113 | h | Peón ordinario construcción. | 0.078 |
| % | % | Costes directos complementarios | 4 % |

### IC Instalación climatización y agua caliente (24/09/2024)
Instalación climatización

**ICN01** ud Sistema de climatización
1 ud
Instalación de sistema de aire acondeicionado, con unidad exteriro por sistema aire-aire, con bomba de calor e interior en techo para conductos. Alimentación monofásica, con capacidad al menos de suministrar potencia frigorífica nominal 16 kW (temperatura de bulbo seco 27°C, temperatura de bulbo húmedo 19°C), potencia calorífica nominal 12 kW (temperatura de bulbo seco 20°C)
Incluye: Replanteo. Colocación y fijación. Conexión a las líneas frigoríficas desde la unidad exterior a la interio de hasta 25m de longitud. Conexión a la red eléctrica. Colocación y fijación del tubo entre la unidad interior y el control remoto por cable. Tendido de cables entre la unidad interior y el control remoto por cable. Conexionado de cables entre la unidad interior y el control remoto por cable. Conexión a la red de desagüe. Puesta en marcha.
Suministro de bomba de condensados en unidad exterior e interiro y su conexión a la red de evacuación, con la disposición de un sifón seco previo a su vertido.
Suministro y colocación del sistema de anclaje de la unidad exterior e interior colgado del techo, incluso disposición de los elementos antivibracion.

**ICR021** m² Conducto de lana mineral.
84 m²
Conducto rectangular para la distribución de aire climatizado formado por panel rígido de lana de vidrio Ursa Air Zero P8858 "URSA IBÉRICA AISLANTES", según UNE-EN 14303, recubierto con un complejo kraft-aluminio reforzado en su cara exterior y con un tejido absorbente acústico de color negro, en su cara interior, con los bordes largos canteados, de 25 mm de espesor, resistencia térmica 0,78 m²K/W, conductividad térmica 0,032 W/(mK). Incluso codos, derivaciones, embocaduras, soportes metálicos galvanizados, elementos de fijación, sellado de tramos y uniones con cinta autoadhesiva de aluminio, accesorios de montaje y piezas especiales.
Incluye: Replanteo del recorrido de los conductos. Marcado y posterior anclaje de los soportes de los conductos. Montaje y fijación de conductos. Sellado de las uniones. Comprobación de su correcto funcionamiento. Limpieza final.
Criterio de medición de proyecto: Superficie proyectada, según documentación gráfica de Proyecto, calculada como producto del perímetro exterior por la longitud del tramo, medida entre los ejes de los elementos o de los puntos a conectar, sin descontar las piezas especiales.
Criterio de medición de obra: Se medirá la superficie realmente ejecutada según especificaciones de Proyecto.

| Código | Ud | Descripción | Rendimiento |
|---|---|---|---|
| mt42cou010a | m² | Panel rígido de lana de vidrio Ursa Air Zero P8858 "URSA IBÉRICA AISLANTES", según UNE-EN 14303, recubierto con un complejo kraft-aluminio reforzado en su cara exterior y con un tejido absorbente acústico de color negro, en su cara interior, con los bordes largos canteados, de 25 mm de espesor, para la formación de conductos autoportantes para la distribución de aire en climatización, resistencia térmica 0,78 m²K/W, conductividad térmica 0,032 W/(mK), Euroclase B-s1, d0 de reacción al fuego según UNE-EN 13501-1, con código de designación MW-EN 14303-T5-MV1. (material) | 1.15 |
| mt42con020 | m | Cinta autoadhesiva de aluminio, de 50 micras de espesor y 65 mm de anchura, a base de resinas acrílicas, para el sellado y fijación del aislamiento. (material) | 1.5 |
| mt42con025 | Ud | Soporte metálico de acero galvanizado para sujeción al forjado de conducto rectangular de lana mineral para la distribución de aire en climatización. (material) | 0.5 |
| mt42www011 | Ud | Repercusión, por m², de material auxiliar para fijación y confección de canalizaciones de aire en instalaciones de climatización. (material) | 0.1 |
| mo012 | h | Oficial 1ª montador de conductos de fibras minerales. (mano de obra; 03/10/2024) | 0.15 |
| mo083 | h | Ayudante montador de conductos de fibras minerales. (mano de obra; 03/10/2024) | 0.15 |
| % | % | Costes directos complementarios | 2 % |

| Medición | Uds. | Largo | Parcial |
|---|---|---|---|
| Estimación conducción de media de 750x250mm de sección reparto clima | 2 | 25.000 | 50.000 |
| Previsión sección 600.250 | 1.7 | 20.000 | 34.000 |
| Total |  |  | 84 |

**ICR020** m² Conducto de chapa galvanizada.
42 m²
Red de conductos de distribución de aire para climatización, constituida por conductos de chapa galvanizada de 0,6 mm de espesor y juntas transversales con vaina deslizante tipo bayoneta. Incluso embocaduras, derivaciones, accesorios de montaje, elementos de fijación y piezas especiales.
Incluye: Replanteo del recorrido de los conductos. Marcado y posterior anclaje de los soportes de los conductos. Montaje y fijación de conductos. Comprobación de su correcto funcionamiento.
Criterio de medición de proyecto: Superficie proyectada, según documentación gráfica de Proyecto, calculada como producto del perímetro por la longitud del tramo, medida entre los ejes de los elementos o de los puntos a conectar, sin descontar las piezas especiales.
Criterio de medición de obra: Se medirá la superficie realmente ejecutada según especificaciones de Proyecto.

| Código | Ud | Descripción | Rendimiento |
|---|---|---|---|
| mt42con115a | Ud | Repercusión, por m², de material auxiliar para fijación a la obra de conductos autoportantes para la distribución de aire en ventilación y climatización. (material) | 1 |
| mt42con110a | m² | Chapa galvanizada de 0,6 mm de espesor, y juntas transversales con vaina deslizante tipo bayoneta, para la formación de conductos autoportantes para la distribución de aire en ventilación y climatización. (material) | 1.05 |
| mo013 | h | Oficial 1ª montador de conductos de chapa metálica. (mano de obra; 25/09/2024) | 0.171 |
| mo084 | h | Ayudante montador de conductos de chapa metálica. (mano de obra; 25/09/2024) | 0.171 |
| % | % | Costes directos complementarios | 2 % |

| Medición | Uds. | Largo | Ancho | Parcial |
|---|---|---|---|---|
|  | 2 | 15.000 | 1.400 | 42.000 |
| Total |  |  |  | 42 |

**ICR030b** Ud Rejilla de impulsión.500.125
3 Ud
Rejilla de impulsión, de aluminio extruido, anodizado color natural E6-C-0, con lamas horizontales regulables individualmente, de 525x125 mm, con parte posterior de chapa de acero pintada en color negro RAL 9005, formada por lamas verticales regulables individualmente y mecanismo de regulación del caudal con lamas acopladas en oposición, accionables desde la parte frontal, fijación mediante tornillos vistos (con marco de montaje de chapa de acero galvanizado), montada en pared. Incluso accesorios de montaje y elementos de fijación.
Incluye: Replanteo. Montaje y fijación de la rejilla.
Criterio de medición de proyecto: Número de unidades previstas, según documentación gráfica de Proyecto.
Criterio de medición de obra: Se medirá el número de unidades realmente ejecutadas según especificaciones de Proyecto.

| Código | Ud | Descripción | Rendimiento |
|---|---|---|---|
| mt42trx010iad | Ud | Rejilla de impulsión, de aluminio extruido, anodizado color natural E6-C-0, con lamas horizontales regulables individualmente, de 525x125 mm, con parte posterior de chapa de acero pintada en color negro RAL 9005, formada por lamas verticales regulables individualmente y mecanismo de regulación del caudal con lamas acopladas en oposición, accionables desde la parte frontal, fijación mediante tornillos vistos (con marco de montaje de chapa de acero galvanizado). (material) | 1 |
| mo005 | h | Oficial 1ª instalador de climatización. (mano de obra; 25/09/2024) | 0.092 |
| mo104 | h | Ayudante instalador de climatización. (mano de obra; 25/09/2024) | 0.092 |
| % | % | Costes directos complementarios | 2 % |

| Medición | Uds. | Parcial |
|---|---|---|
| DESPACHO | 1 | 1.000 |
| VESTUARIOS | 2 | 2.000 |
| Total |  | 3 |

**ICR030** Ud Rejilla de impulsión. 1025X125
4 Ud
Rejilla de impulsión, de aluminio extruido, anodizado color natural E6-C-0, con lamas horizontales regulables individualmente, de 1025x125 mm, con parte posterior de chapa de acero pintada en color negro RAL 9005, formada por lamas verticales regulables individualmente y mecanismo de regulación del caudal con lamas acopladas en oposición, accionables desde la parte frontal, fijación mediante tornillos vistos (con marco de montaje de chapa de acero galvanizado), montada en pared. Incluso accesorios de montaje y elementos de fijación.
Incluye: Replanteo. Montaje y fijación de la rejilla.
Criterio de medición de proyecto: Número de unidades previstas, según documentación gráfica de Proyecto.
Criterio de medición de obra: Se medirá el número de unidades realmente ejecutadas según especificaciones de Proyecto.

| Código | Ud | Descripción | Rendimiento |
|---|---|---|---|
| mt42trx010iag | Ud | Rejilla de impulsión, de aluminio extruido, anodizado color natural E6-C-0, con lamas horizontales regulables individualmente, de 1025x125 mm, con parte posterior de chapa de acero pintada en color negro RAL 9005, formada por lamas verticales regulables individualmente y mecanismo de regulación del caudal con lamas acopladas en oposición, accionables desde la parte frontal, fijación mediante tornillos vistos (con marco de montaje de chapa de acero galvanizado). (material) | 1 |
| mo005 | h | Oficial 1ª instalador de climatización. | 0.09 |
| mo104 | h | Ayudante instalador de climatización. | 0.09 |
| % | % | Costes directos complementarios | 2 % |

| Medición | Uds. | Parcial |
|---|---|---|
| ZONA DE ENTRENO | 4 | 4.000 |
| Total |  | 4 |

**IVM021** Ud Boca de ventilación para interiores.
5 Ud
Rejilla de retorno, de aluminio extruido, anodizado color, con lamas horizontales regulables individualmente, de 625x125 mm, fijación oculta (con marco de montaje de chapa de acero galvanizado), montada en pared. Incluso accesorios de montaje y elementos de fijación.
Incluye: Replanteo. Colocación.
Criterio de medición de proyecto: Número de unidades previstas, según documentación gráfica de Proyecto.
Criterio de medición de obra: Se medirá el número de unidades realmente ejecutadas según especificaciones de Proyecto.

| Código | Ud | Descripción | Rendimiento |
|---|---|---|---|
| mt42bax584a | Ud | Boca de ventilación para interiores, circular, regulación con tornillo, adecuada para extracción e impulsión, "BAXI", con conexión de 125 mm de diámetro. (material) | 1 |
| mt42bax578a | Ud | Manguito de falso techo, "BAXI", con conexión de 63 mm de diámetro al conducto flexible y de 125 mm de diámetro a la boca de ventilación. (material) | 1 |
| mt42bax576a | Ud | Anillo de encastre para conducto flexible de 63 mm de diámetro, "BAXI". (material) | 1 |
| mt42bax577a | Ud | Junta para conducto flexible de 63 mm de diámetro, "BAXI". (material) | 1 |
| mo005 | h | Oficial 1ª instalador de climatización. | 0.064 |
| mo104 | h | Ayudante instalador de climatización. | 0.064 |
| % | % | Costes directos complementarios | 2 % |

| Medición | Uds. | Parcial |
|---|---|---|
| ZONA DE ENTRENAMIENTO | 4 | 4.000 |
| DESPACHO | 1 | 1.000 |
| Total |  | 5 |

**HYA010e** m² Ayudas de albañilería para ejecución de instalaciones de climatización.
174.55 m²
Repercusión por m² de superficie construida de obra, de ayudas de cualquier trabajo de albañilería, necesarias para la correcta ejecución de la instalación de climatización formada por: conductos con sus accesorios y piezas especiales, rejillas, bocas de ventilación, compuertas, toberas, reguladores, difusores, cualquier otro elemento componente de la instalación y p/p de conexiones a las redes eléctrica, de fontanería y de salubridad, con un grado de complejidad bajo, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento |
|---|---|---|---|
| mt09pye010b | m³ | Pasta de yeso de construcción B1, según UNE-EN 13279-1. | 0.015 |
| mt08aaa010a | m³ | Agua. | 0.006 |
| mt09mif010ia | t | Mortero industrial para albañilería, de cemento, color gris, con aditivo hidrófugo, categoría M-5 (resistencia a compresión 5 N/mm²), suministrado en sacos, según UNE-EN 998-2. | 0.019 |
| mq05per010 | h | Perforadora con corona diamantada y soporte, por vía húmeda. | 0.006 |
| mo020 | h | Oficial 1ª construcción. | 0.008 |
| mo113 | h | Peón ordinario construcción. | 0.02 |
| % | % | Costes directos complementarios | 4 % |

**ICA057** Ud Equipo aire-agua, bomba de calor aerotérmica, para producción de A.C.S.. (03/10/2024)
1 Ud
Equipo aire-agua, bomba de calor aerotérmica, para producción de A.C.S., modelo BC ACS Split 300 "BAXI", SCOP 3,93 con temperatura de entrada del aire 14°C, clase de eficiencia energética A+, perfil de consumo XL, potencia 1,75 kW, consumo eléctrico 0,9 kW, alimentación monofásica (230V/50Hz), formado por una unidad interior de suelo, potencia sonora 17 dBA, resistencia eléctrica de apoyo de 2,4 kW, dimensiones 1690x610x672 mm, peso 82 kg con depósito de A.C.S. de acero esmaltado, capacidad 270 l, protección catódica electrónica, un cuadro de control, vía cable, de 86x86x20 mm, y una unidad exterior, potencia sonora 57 dBA, dimensiones 546x838x241 mm, peso 33 kg, diámetro de conexión de la tubería de gas 3/8", diámetro de conexión de la tubería de líquido 1/4". Incluso elementos antivibratorios de suelo. Totalmente montado, conexionado y puesto en marcha por la empresa instaladora para la comprobación de su correcto funcionamiento.
Incluye: Replanteo del equipo. Colocación y fijación del equipo y sus accesorios. Conexionado con las redes de conducción de agua, eléctrica y de recogida de condensados. Puesta en marcha.
Criterio de medición de proyecto: Número de unidades previstas, según documentación gráfica de Proyecto.
Criterio de medición de obra: Se medirá el número de unidades realmente ejecutadas según especificaciones de Proyecto.

| Código | Ud | Descripción | Rendimiento |
|---|---|---|---|
| mt42www080 | Ud | Kit de amortiguadores antivibración de suelo, formado por cuatro amortiguadores de caucho, con sus tornillos, tuercas y arandelas correspondientes. (material) | 1 |
| mt42bax032rc | Ud | Equipo aire-agua, bomba de calor aerotérmica, para producción de A.C.S., modelo BC ACS Split 300 "BAXI", SCOP 3,93 con temperatura de entrada del aire 14°C, clase de eficiencia energética A+, perfil de consumo XL, potencia 1,75 kW, consumo eléctrico 0,9 kW, alimentación monofásica (230V/50Hz), formado por una unidad interior de suelo, potencia sonora 17 dBA, resistencia eléctrica de apoyo de 2,4 kW, dimensiones 1690x610x672 mm, peso 82 kg con depósito de A.C.S. de acero esmaltado, capacidad 270 l, protección catódica electrónica, un cuadro de control, vía cable, de 86x86x20 mm, y una unidad exterior, potencia sonora 57 dBA, dimensiones 546x838x241 mm, peso 33 kg, diámetro de conexión de la tubería de gas 3/8", diámetro de conexión de la tubería de líquido 1/4". (material) | 1 |
| % | % | Costes directos complementarios | 2 % |

### IF Instalación fontanería (24/09/2024)

**IFI011** Ud Instalación interior para vestuario.
2 Ud
Instalación interior de fontanería para cuarto de baño con dotación para: inodoro, lavabo doble, ducha de obra de hasta 4 grifos, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Código | Ud | Descripción | Rendimiento |
|---|---|---|---|
| mt37tpu400a | Ud | Material auxiliar para montaje y sujeción a la obra de las tuberías de polietileno reticulado (PE-Xa), serie 5, de 16 mm de diámetro exterior. (material) | 18.9 |
| mt37tpu010ag | m | Tubo de polietileno reticulado (PE-Xa), serie 5, de 16 mm de diámetro exterior, PN=6 atm y 1,8 mm de espesor, suministrado en rollos, según UNE-EN ISO 15875-2, con el precio incrementado el 30% en concepto de accesorios y piezas especiales. (material) | 18.9 |
| mt37tpu400b | Ud | Material auxiliar para montaje y sujeción a la obra de las tuberías de polietileno reticulado (PE-Xa), serie 5, de 20 mm de diámetro exterior. (material) | 17 |
| mt37tpu010bg | m | Tubo de polietileno reticulado (PE-Xa), serie 5, de 20 mm de diámetro exterior, PN=6 atm y 1,9 mm de espesor, suministrado en rollos, según UNE-EN ISO 15875-2, con el precio incrementado el 30% en concepto de accesorios y piezas especiales. (material) | 17 |
| mt37avu022b | Ud | Válvula de esfera, de latón, de 20 mm de diámetro. (material) | 2 |
| mo008 | h | Oficial 1ª fontanero. (mano de obra; 24/09/2024) | 2.962 |
| mo107 | h | Ayudante fontanero. (mano de obra; 24/09/2024) | 2.962 |
| % | % | Costes directos complementarios | 2 % |

**IFI011b** Ud Instalación interior para vestuario adaptado.
1 Ud
Instalación interior de fontanería para cuarto de baño con dotación para: inodoro, lavabo sencillo, ducha de obra, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Código | Ud | Descripción | Rendimiento |
|---|---|---|---|
| mt37tpu400a | Ud | Material auxiliar para montaje y sujeción a la obra de las tuberías de polietileno reticulado (PE-Xa), serie 5, de 16 mm de diámetro exterior. | 13.5 |
| mt37tpu010ag | m | Tubo de polietileno reticulado (PE-Xa), serie 5, de 16 mm de diámetro exterior, PN=6 atm y 1,8 mm de espesor, suministrado en rollos, según UNE-EN ISO 15875-2, con el precio incrementado el 30% en concepto de accesorios y piezas especiales. | 13.5 |
| mt37tpu400b | Ud | Material auxiliar para montaje y sujeción a la obra de las tuberías de polietileno reticulado (PE-Xa), serie 5, de 20 mm de diámetro exterior. | 12 |
| mt37tpu010bg | m | Tubo de polietileno reticulado (PE-Xa), serie 5, de 20 mm de diámetro exterior, PN=6 atm y 1,9 mm de espesor, suministrado en rollos, según UNE-EN ISO 15875-2, con el precio incrementado el 30% en concepto de accesorios y piezas especiales. | 12 |
| mt37avu022b | Ud | Válvula de esfera, de latón, de 20 mm de diámetro. | 2 |
| mo008 | h | Oficial 1ª fontanero. | 2.516 |
| mo107 | h | Ayudante fontanero. | 2.516 |
| % | % | Costes directos complementarios | 2 % |

**HYA010d** m² Ayudas de albañilería para ejecución de instalaciones de fontanería.
174.55 m²
Repercusión por m² de superficie construida de obra, de ayudas de cualquier trabajo de albañilería, necesarias para la correcta ejecución de la instalación de fontanería formada por: acometida, tubo de alimentación, batería de contadores, grupo de presión, depósito, montantes, instalación interior, cualquier otro elemento componente de la instalación, accesorios y piezas especiales, con un grado de complejidad bajo, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento |
|---|---|---|---|
| mt09pye010b | m³ | Pasta de yeso de construcción B1, según UNE-EN 13279-1. | 0.015 |
| mt08aaa010a | m³ | Agua. | 0.006 |
| mt09mif010ia | t | Mortero industrial para albañilería, de cemento, color gris, con aditivo hidrófugo, categoría M-5 (resistencia a compresión 5 N/mm²), suministrado en sacos, según UNE-EN 998-2. | 0.019 |
| mq05per010 | h | Perforadora con corona diamantada y soporte, por vía húmeda. | 0.006 |
| mo020 | h | Oficial 1ª construcción. | 0.016 |
| mo113 | h | Peón ordinario construcción. | 0.04 |
| % | % | Costes directos complementarios | 4 % |

### II Instalación iluminación (24/09/2024)

**III102** Ud Luminaria cuadrada tipo Downlight, con lámpara LED. Instalación empotrada.
16 Ud
Luminaria fija de techo tipo Downlight empotrado, orientable, de chapa de acero, acabado termoesmaltado, de color negro acabado mate, de 11 W, alimentación a 220/240 V y 50-60 Hz, de 124x124x78 mm, con lámpara LED, temperatura de color 3000 K, óptica formada por reflector recubierto con aluminio vaporizado, acabado muy brillante, de alto rendimiento, haz de luz extensivo 72°, marco embellecedor, índice de deslumbramiento unificado menor de 19, índice de reproducción cromática mayor de 80, flujo luminoso 853 lúmenes, grado de protección IP44 en vestuarios e IP65 en duchas, con flejes de fijación. Instalación empotrada.
Incluye: Replanteo. Montaje, conexionado y comprobación de su correcto funcionamiento.
Criterio de medición de proyecto: Número de unidades previstas, según documentación gráfica de Proyecto.
Criterio de medición de obra: Se medirá el número de unidades realmente ejecutadas según especificaciones de Proyecto.

| Código | Ud | Descripción | Rendimiento |
|---|---|---|---|
| mt34lle080r | Ud | Luminaria fija de techo tipo Downlight, de chapa de acero, acabado termoesmaltado, de color blanco acabado mate, regulación DALI, de 11 W, alimentación a 220/240 V y 50-60 Hz, de 124x124x78 mm, con lámpara LED, temperatura de color 3000 K, óptica formada por reflector recubierto con aluminio vaporizado, acabado muy brillante, de alto rendimiento, haz de luz extensivo 72°, marco embellecedor, índice de deslumbramiento unificado menor de 19, índice de reproducción cromática mayor de 80, flujo luminoso 853 lúmenes, grado de protección IP40, con flejes de fijación, para empotrar. (material) | 1 |
| mo003 | h | Oficial 1ª electricista. | 0.128 |
| mo102 | h | Ayudante electricista. | 0.128 |
| % | % | Costes directos complementarios | 2 % |

| Medición | Uds. | Parcial |
|---|---|---|
| M_Lighting Devices - Unbalanced Power Connector |  |  |
| SPOT dima 10 puenteado |  |  |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| M_Lighting Devices - Unbalanced Power Connector SPOT dima 10 puenteado | 1 | 1.000 |
| Total |  | 16 |

**III200** m Carril electrificado trifásico.
20.7 m
Carril electrificado trifásico universal, para 230/400 V de tensión y 16 A de intensidad máxima, formado por perfil de aluminio extruido, de 31,5x32,5x1000 mm, de color negro; tres circuitos independientes más uno neutro y otro de toma de tierra; protección IP20 y aislamiento clase F, con sistema de fijación compuesto por 2 elementos de fijación de acero, de color negro. Instalación en la superficie del techo. Incluso tacos y tornillos de fijación.
Incluye: Replanteo y trazado. Montaje, conexionado y comprobación de su correcto funcionamiento.
Criterio de medición de proyecto: Longitud medida según documentación gráfica de Proyecto.
Criterio de medición de obra: Se medirá la longitud realmente ejecutada según especificaciones de Proyecto.

| Código | Ud | Descripción | Rendimiento |
|---|---|---|---|
| mt34ctl010aa | m | Carril electrificado trifásico universal, para 230/400 V de tensión y 16 A de intensidad máxima, formado por perfil de aluminio extruido, de 31,5x32,5x1000 mm, de color negro; tres circuitos independientes más uno neutro y otro de toma de tierra; protección IP20 y aislamiento clase F, para instalar en la superficie del techo o de la pared, o suspender del techo. (material) | 1 |
| mt34ctl100a | Ud | Elemento de fijación de acero, de color negro, incluso tacos y tornillos de fijación. (material) | 2 |
| mo003 | h | Oficial 1ª electricista. | 0.047 |
| mo102 | h | Ayudante electricista. | 0.047 |
| % | % | Costes directos complementarios | 2 % |

| Medición | Uds. | Largo | Parcial |
|---|---|---|---|
| Foco empotrado - Tira |  |  |  |
| 12000mm |  |  |  |
| Foco empotrado - Tira 12000mm | 1 | 12.000 | 12.000 |
| 1500mm |  |  |  |
| Foco empotrado - Tira 1500mm | 1 | 1.500 | 1.500 |
| 2000mm |  |  |  |
| Foco empotrado - Tira 2000mm | 1 | 2.000 | 2.000 |
| 2600mm |  |  |  |
| Foco empotrado - Tira 2600mm | 1 | 2.600 | 2.600 |
| Foco empotrado - Tira 2600mm | 1 | 2.600 | 2.600 |
| Total |  |  | 20.7 |

**III210** Ud Proyector sobre carril electrificado trifásico.
14 Ud
Proyector de aluminio inyectado, con tija y caja portaequipos, de aluminio y compuesto termoplástico, de color negro, acabado mate, regulable en intensidad, de 25 W, alimentación a 220/240 V y 50-60 Hz, de 85 mm de diámetro y 179 mm de altura, con lámpara LED no reemplazable, temperatura de color 3000 K, óptica formada por reflector de alto rendimiento, haz de luz intensivo 15°, índice de reproducción cromática mayor de 90, flujo luminoso 4500 lúmenes, grado de protección IP20. Instalación sobre carril electrificado trifásico. Incluso lámparas.
Criterio de valoración económica: El precio no incluye el carril electrificado trifásico.
Incluye: Replanteo. Montaje, conexionado y comprobación de su correcto funcionamiento.
Criterio de medición de proyecto: Número de unidades previstas, según documentación gráfica de Proyecto.
Criterio de medición de obra: Se medirá el número de unidades realmente ejecutadas según especificaciones de Proyecto.

| Código | Ud | Descripción | Rendimiento |
|---|---|---|---|
| mt34lle240aa | Ud | Proyector para carril electrificado trifásico, de aluminio inyectado, con tija y caja portaequipos, de aluminio y compuesto termoplástico, de color blanco, acabado mate, no regulable, de 27 W, alimentación a 220/240 V y 50-60 Hz, de 85 mm de diámetro y 179 mm de altura, con lámpara LED no reemplazable, temperatura de color 3000 K, óptica formada por reflector de alto rendimiento, haz de luz intensivo 15°, índice de reproducción cromática mayor de 90, flujo luminoso 2711 lúmenes, grado de protección IP20. (material) | 1 |
| mo003 | h | Oficial 1ª electricista. | 0.042 |
| mo102 | h | Ayudante electricista. | 0.042 |
| % | % | Costes directos complementarios | 2 % |

| Medición | Uds. | Parcial |
|---|---|---|
| Foco empotrado- Aplique |  |  |
| 150 mm 60 vatios incandescente |  |  |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Foco empotrado- Aplique 150 mm 60 vatios incandescente | 1 | 1.000 |
| Total |  | 14 |

**III141** Ud Luminaria circular con lámpara LED. Instalación en superficie.
3 Ud
Luminaria circular regulable, con plafón difusor para evitar deslumbramientos, de Ø 600 mm, de 40 W, alimentación a 220/240 V y 50-60 Hz, con lámpara LED no reemplazable, temperatura de color 3000 K, óptica formada por reflector recubierto con aluminio vaporizado, acabado muy brillante, de alto rendimiento, haz de luz extensivo 120°, difusor de polimetilmetacrilato (PMMA), aro embellecedor de aluminio inyectado, acabado termoesmaltado, de color blanco, marco de aluminio para instalación en superficie, índice de deslumbramiento unificado menor de 19, índice de reproducción cromática mayor de 80, flujo luminoso 3932 lúmenes, grado de protección IP44. Instalación en superficie.
Incluye: Replanteo. Montaje, conexionado y comprobación de su correcto funcionamiento.
Criterio de medición de proyecto: Número de unidades previstas, según documentación gráfica de Proyecto.
Criterio de medición de obra: Se medirá el número de unidades realmente ejecutadas según especificaciones de Proyecto.

| Código | Ud | Descripción | Rendimiento |
|---|---|---|---|
| mt34plg010b | Ud | Luminaria cuadrada, no regulable, de 595x595x34 mm, de 40 W, alimentación a 220/240 V y 50-60 Hz, con lámpara LED no reemplazable, temperatura de color 3000 K, óptica formada por reflector recubierto con aluminio vaporizado, acabado muy brillante, de alto rendimiento, haz de luz extensivo 120°, difusor de polimetilmetacrilato (PMMA), aro embellecedor de aluminio inyectado, acabado termoesmaltado, de color blanco, marco de aluminio para instalación en superficie, índice de deslumbramiento unificado menor de 19, índice de reproducción cromática mayor de 80, flujo luminoso 3932 lúmenes, grado de protección IP44. (material) | 1 |
| mo003 | h | Oficial 1ª electricista. | 0.064 |
| mo102 | h | Ayudante electricista. | 0.064 |
| % | % | Costes directos complementarios | 2 % |

| Medición | Uds. | Parcial |
|---|---|---|
| Techo- Redondo plano |  |  |
| Incandescente 60 W |  |  |
| Techo- Redondo plano Incandescente 60 W | 1 | 1.000 |
| Techo- Redondo plano Incandescente 60 W | 1 | 1.000 |
| Techo- Redondo plano Incandescente 60 W | 1 | 1.000 |
| Total |  | 3 |

**III163** Ud Aplique rectangular con lámpara LED en espejos.
6 Ud
Aplique, de 102x175x29 mm, de 10 W, alimentación a 220/240 V y 50-60 Hz, con lámpara LED no reemplazable, temperatura de color 3000 K, con cuerpo de aluminio acabado lacado color blanco, haz de luz extensivo 120° y difusor de policarbonato opal, índice de deslumbramiento unificado menor de 19, índice de reproducción cromática mayor de 80, flujo luminoso 1200 lúmenes, grado de protección IP65. Instalación en superficie.
Incluye: Replanteo. Montaje, conexionado y comprobación de su correcto funcionamiento.
Criterio de medición de proyecto: Número de unidades previstas, según documentación gráfica de Proyecto.
Criterio de medición de obra: Se medirá el número de unidades realmente ejecutadas según especificaciones de Proyecto.

| Código | Ud | Descripción | Rendimiento |
|---|---|---|---|
| mt34alg120a | Ud | Aplique, de 102x175x29 mm, de 10 W, alimentación a 220/240 V y 50-60 Hz, con lámpara LED no reemplazable, temperatura de color 3000 K, con cuerpo de aluminio acabado lacado color blanco, haz de luz extensivo 120° y difusor de policarbonato opal, índice de deslumbramiento unificado menor de 19, índice de reproducción cromática mayor de 80, flujo luminoso 1200 lúmenes, grado de protección IP65. (material) | 1 |
| mo003 | h | Oficial 1ª electricista. | 0.064 |
| mo102 | h | Ayudante electricista. | 0.064 |
| % | % | Costes directos complementarios | 2 % |

| Medición | Uds. | Parcial |
|---|---|---|
| Aplique - Esfera |  |  |
| 100 vatios incandescente |  |  |
| Aplique - Esfera 100 vatios incandescente | 1 | 1.000 |
| Aplique - Esfera 100 vatios incandescente | 1 | 1.000 |
| Aplique - Esfera 100 vatios incandescente | 1 | 1.000 |
| Aplique - Esfera 100 vatios incandescente | 1 | 1.000 |
| Aplique - Esfera 100 vatios incandescente | 1 | 1.000 |
| Aplique - Esfera 100 vatios incandescente | 1 | 1.000 |
| Total |  | 6 |

**III300** m Sistema de iluminación led empotrada en suelo.
39.962 m
Sistema de iluminación de tira LED empotrada en suelo, en tramos de 1 m de longitud, compuesto de perfil de alojamiento de tiras de led de aluminio anodizado, color natural, acabado mate, suministrado en barras de 2,5 m de longitud, difusor de luz indirecta de polimetilmetacrilato, suministrado en barras de 2,5 m de longitud, tira de led RGB, de 1 m de longitud, con grado de protección IP67, de 140 led/m, índice de reproducción cromática 85 y 7,5 W/m de potencia, y fuente de alimentación de 24 V, de 30 W de potencia.
Criterio de valoración económica: El precio no incluye el equipo de control, la canalización ni el cableado.
Incluye: Replanteo. Corte, colocación y fijación del perfil. Montaje, conexionado y comprobación de su correcto funcionamiento.
Criterio de medición de proyecto: Número de unidades previstas, según documentación gráfica de Proyecto.
Criterio de medición de obra: Se medirá el número de unidades realmente ejecutadas según especificaciones de Proyecto.

| Código | Ud | Descripción | Rendimiento |
|---|---|---|---|
| mt34sch060a | m | Perfil de alojamiento de tiras de led de aluminio anodizado, color natural, acabado mate, Schlüter-LT-LL 2017 AE "SCHLÜTER-SYSTEMS", suministrado en barras de 2,5 m de longitud. (material) | 1 |
| mt34sch024a | m | Difusor de luz indirecta de polimetilmetacrilato, Schlüter-LT-WS I 20 "SCHLÜTER-SYSTEMS", suministrado en barras de 2,5 m de longitud, para perfil de alojamiento de tiras de led. (material) | 1 |
| mt34sch100bee | m | Tira de led, de color blanco cálido (3400K), de 1 m de longitud, Schlüter-LT ES 11/100 "SCHLÜTER-SYSTEMS", con grado de protección IP67, de 140 led/m, índice de reproducción cromática 85 y 7,5 W/m de potencia. (material) | 1 |
| mt34sch200a | Ud | Fuente de alimentación de 24 V, Schlüter-LT EKE 24V 30W, de 30 W de potencia. (material) | 1 |
| mo024 | h | Oficial 1ª alicatador. (mano de obra; 24/09/2024) | 0.072 |
| mo003 | h | Oficial 1ª electricista. | 0.048 |
| % | % | Costes directos complementarios | 2 % |

| Medición | Uds. | Largo | Parcial |
|---|---|---|---|
| Tira LED empotrada Suelo |  |  |  |
| Tira LED |  |  |  |
| Tira LED empotrada Suelo Tira LED | 1 | 4.215 | 4.215 |
| Tira LED empotrada Suelo Tira LED | 1 | 0.739 | 0.739 |
| Tira LED empotrada Suelo Tira LED | 1 | 0.596 | 0.596 |
| Tira LED empotrada Suelo Tira LED | 1 | 0.340 | 0.340 |
| Tira LED empotrada Suelo Tira LED | 1 | 3.400 | 3.400 |
| Tira LED empotrada Suelo Tira LED | 1 | 3.324 | 3.324 |
| Tira LED empotrada Suelo Tira LED | 1 | 0.273 | 0.273 |
| Tira LED empotrada Suelo Tira LED | 1 | 0.990 | 0.990 |
| Tira LED empotrada Suelo Tira LED | 1 | 0.224 | 0.224 |
| Tira LED empotrada Suelo Tira LED | 1 | 5.755 | 5.755 |
| Tira LED empotrada Suelo Tira LED | 1 | 0.220 | 0.220 |
| Tira LED empotrada Suelo Tira LED | 1 | 0.891 | 0.891 |
| Tira LED empotrada Suelo Tira LED | 1 | 0.848 | 0.848 |
| Tira LED empotrada Suelo Tira LED | 1 | 0.221 | 0.221 |
| Tira LED empotrada Suelo Tira LED | 1 | 2.684 | 2.684 |
| Tira LED empotrada Suelo Tira LED | 1 | 2.526 | 2.526 |
| Tira LED empotrada Suelo Tira LED | 1 | 2.180 | 2.180 |
| Tira LED empotrada Suelo Tira LED | 1 | 10.536 | 10.536 |
| Total |  |  | 39.962 |

**III300b** m Sistema de iluminación led indirecta pared.
72.7 m
Sistema de iluminación, de 1 m de longitud, compuesto de perfil de alojamiento de tiras de led de aluminio anodizado, lacado en negro RAL 9005, acabado mate, de 8 mm de altura, suministrado en barras de 2,5 m de longitud, con perforaciones trapezoidales para su fijación, difusor de luz indirecta de polimetilmetacrilato, suministrado en barras de 2,5 m de longitud, tira de led, de color blanco cálido (2700K), de 1 m de longitud, con grado de protección IP65, de 140 led/m, índice de reproducción cromática 92 y 7,5 W/m de potencia, y fuente de alimentación de 24 V, de 30 W de potencia.
Criterio de valoración económica: El precio no incluye el equipo de control, la canalización ni el cableado.
Incluye: Replanteo. Corte, colocación y fijación del perfil. Montaje, conexionado y comprobación de su correcto funcionamiento.
Criterio de medición de proyecto: Número de unidades previstas, según documentación gráfica de Proyecto.
Criterio de medición de obra: Se medirá el número de unidades realmente ejecutadas según especificaciones de Proyecto.

| Código | Ud | Descripción | Rendimiento |
|---|---|---|---|
| mt34sch030aa | m | Perfil de alojamiento de tiras de led de aluminio anodizado, color natural, acabado mate, Schlüter-LT-VB 80 AE "SCHLÜTER-SYSTEMS", de 8 mm de altura, suministrado en barras de 2,5 m de longitud, con perforaciones trapezoidales para su fijación. (material) | 1 |
| mt34sch034a | m | Difusor de luz indirecta de polimetilmetacrilato, Schlüter-LT-VB I "SCHLÜTER-SYSTEMS", suministrado en barras de 2,5 m de longitud, para perfil de alojamiento de tiras de led. (material) | 1 |
| mt34sch100ieC | m | Tira de led, de color blanco cálido (3200K), de 1 m de longitud, Schlüter-LT ES 51/100 "SCHLÜTER-SYSTEMS", con grado de protección IP65, de 140 led/m, índice de reproducción cromática 92 y 7,5 W/m de potencia. (material) | 1 |
| mt34sch200a | Ud | Fuente de alimentación de 24 V, Schlüter-LT EKE 24V 30W, de 30 W de potencia. | 1 |
| mo024 | h | Oficial 1ª alicatador. | 0.072 |
| mo003 | h | Oficial 1ª electricista. | 0.048 |
| % | % | Costes directos complementarios | 2 % |

| Medición | Uds. | Largo | Parcial |
|---|---|---|---|
| Luz indirecta - Tira |  |  |  |
| 1100mm alta |  |  |  |
| Luz indirecta - Tira 1100mm alta | 1 | 1.100 | 1.100 |
| 1100mm baja |  |  |  |
| Luz indirecta - Tira 1100mm baja | 1 | 1.100 | 1.100 |
| 1300mm alta |  |  |  |
| Luz indirecta - Tira 1300mm alta | 1 | 1.300 | 1.300 |
| 1300mm baja |  |  |  |
| Luz indirecta - Tira 1300mm baja | 1 | 1.300 | 1.300 |
| 2600mm alta |  |  |  |
| Luz indirecta - Tira 2600mm alta | 1 | 2.600 | 2.600 |
| 2600mm baja |  |  |  |
| Luz indirecta - Tira 2600mm baja | 1 | 2.600 | 2.600 |
| 2900mm alta |  |  |  |
| Luz indirecta - Tira 2900mm alta | 1 | 2.900 | 2.900 |
| 2900mm baja |  |  |  |
| Luz indirecta - Tira 2900mm baja | 1 | 2.900 | 2.900 |
| 3450mm alta |  |  |  |
| Luz indirecta - Tira 3450mm alta | 1 | 3.450 | 3.450 |
| 3450mm baja |  |  |  |
| Luz indirecta - Tira 3450mm baja | 1 | 3.450 | 3.450 |
| 350mm alta |  |  |  |
| Luz indirecta - Tira 350mm alta | 1 | 0.350 | 0.350 |
| 350mm baja |  |  |  |
| Luz indirecta - Tira 350mm baja | 1 | 0.350 | 0.350 |
| 3550mm alta |  |  |  |
| Luz indirecta - Tira 3550mm alta | 1 | 3.550 | 3.550 |
| 3550mm baja |  |  |  |
| Luz indirecta - Tira 3550mm baja | 1 | 3.550 | 3.550 |
| 3700mm alta |  |  |  |
| Luz indirecta - Tira 3700mm alta | 1 | 3.700 | 3.700 |
| 3700mm baja |  |  |  |
| Luz indirecta - Tira 3700mm baja | 1 | 3.700 | 3.700 |
| 3800mm alta |  |  |  |
| Luz indirecta - Tira 3800mm alta | 1 | 3.800 | 3.800 |
| 3800mm baja |  |  |  |
| Luz indirecta - Tira 3800mm baja | 1 | 3.800 | 3.800 |
| 5700mm alta |  |  |  |
| Luz indirecta - Tira 5700mm alta | 1 | 5.700 | 5.700 |
| 5700mm baja |  |  |  |
| Luz indirecta - Tira 5700mm baja | 1 | 5.700 | 5.700 |
| 5900mm alta |  |  |  |
| Luz indirecta - Tira 5900mm alta | 1 | 5.900 | 5.900 |
| 5900mm baja |  |  |  |
| Luz indirecta - Tira 5900mm baja | 1 | 5.900 | 5.900 |
| 600mm alta |  |  |  |
| Luz indirecta - Tira 600mm alta | 1 | 0.600 | 0.600 |
| 600mm baja |  |  |  |
| Luz indirecta - Tira 600mm baja | 1 | 0.600 | 0.600 |
| 700mm alta |  |  |  |
| Luz indirecta - Tira 700mm alta | 1 | 0.700 | 0.700 |
| Luz indirecta - Tira 700mm alta | 1 | 0.700 | 0.700 |
| 700mm baja |  |  |  |
| Luz indirecta - Tira 700mm baja | 1 | 0.700 | 0.700 |
| Luz indirecta - Tira 700mm baja | 1 | 0.700 | 0.700 |
| Total |  |  | 72.7 |

**IIC020** Ud Detector de movimiento.
8 Ud
Detector de movimiento por infrarrojos para automatización del sistema de alumbrado, formato extraplano, ángulo de detección de 360°, alcance de 7 m de diámetro a 2,5 m de altura, regulable en tiempo, en sensibilidad lumínica y en distancia de captación, alimentación a 230 V y 50-60 Hz, poder de ruptura de 5 A a 230 V, con conmutación en paso por cero, recomendada para lámparas fluorescentes y lámparas LED, cargas máximas recomendadas: 1000 W para lámparas incandescentes, 250 VA para lámparas fluorescentes, 500 VA para lámparas halógenas de bajo voltaje, 1000 W para lámparas halógenas, 200 VA para lámparas de bajo consumo, 200 VA para luminarias tipo Downlight, 200 VA para lámparas LED, temporización regulable digitalmente de 3 s a 30 min, sensibilidad lumínica regulable de 5 a 1000 lux, temperatura de trabajo entre -10°C y 40°C, grado de protección IP20, de 120 mm de diámetro. Instalación en la superficie del techo. Incluso sujeciones.
Incluye: Replanteo. Montaje, conexionado y comprobación de su correcto funcionamiento.
Criterio de medición de proyecto: Número de unidades previstas, según documentación gráfica de Proyecto.
Criterio de medición de obra: Se medirá el número de unidades realmente ejecutadas según especificaciones de Proyecto.

| Código | Ud | Descripción | Rendimiento |
|---|---|---|---|
| mt34orb010a | Ud | Detector de movimiento por infrarrojos para automatización del sistema de alumbrado, formato extraplano, ángulo de detección de 360°, alcance de 7 m de diámetro a 2,5 m de altura, regulable en tiempo, en sensibilidad lumínica y en distancia de captación, alimentación a 230 V y 50-60 Hz, poder de ruptura de 5 A a 230 V, con conmutación en paso por cero, recomendada para lámparas fluorescentes y lámparas LED, cargas máximas recomendadas: 1000 W para lámparas incandescentes, 250 VA para lámparas fluorescentes, 500 VA para lámparas halógenas de bajo voltaje, 1000 W para lámparas halógenas, 200 VA para lámparas de bajo consumo, 200 VA para luminarias tipo Downlight, 200 VA para lámparas LED, temporización regulable digitalmente de 3 s a 30 min, sensibilidad lumínica regulable de 5 a 1000 lux, temperatura de trabajo entre -10°C y 40°C, montaje en techo de hasta 3 m de altura, grado de protección IP20, de 120 mm de diámetro. (material) | 1 |
| mo003 | h | Oficial 1ª electricista. | 0.085 |
| mo102 | h | Ayudante electricista. | 0.085 |
| % | % | Costes directos complementarios | 2 % |

| Medición | Uds. | Parcial |
|---|---|---|
| -Vestuario 1 | 4 | 4.000 |
| -Vestuario 2 | 4 | 4.000 |
| Total |  | 8 |

**HYA010b** m² Ayudas de albañilería para ejecución de instalaciones iluminación.
174.55 m²
Repercusión por m² de superficie construida de obra, de ayudas de cualquier trabajo de albañilería, necesarias para la correcta ejecución de la instalación de apliques y luminarias para iluminación, con un grado de complejidad bajo, en edificio de otros usos, incluida p/p de elementos comunes. Incluso material auxiliar para la correcta ejecución de los trabajos.
Incluye: Trabajos de apertura y tapado de rozas. Apertura de agujeros en paramentos, falsos techos, muros, forjados y losas, para el paso de instalaciones. Colocación de pasamuros. Colocación y recibido de cajas para elementos empotrados. Sellado de agujeros y huecos de paso de instalaciones.
Criterio de medición de proyecto: Superficie construida, medida según documentación gráfica de Proyecto.
Criterio de medición de obra: Se medirá la superficie realmente ejecutada según especificaciones de Proyecto.

| Código | Ud | Descripción | Rendimiento |
|---|---|---|---|
| mt09pye010b | m³ | Pasta de yeso de construcción B1, según UNE-EN 13279-1. | 0.015 |
| mt08aaa010a | m³ | Agua. | 0.006 |
| mt09mif010ia | t | Mortero industrial para albañilería, de cemento, color gris, con aditivo hidrófugo, categoría M-5 (resistencia a compresión 5 N/mm²), suministrado en sacos, según UNE-EN 998-2. | 0.019 |
| mq05per010 | h | Perforadora con corona diamantada y soporte, por vía húmeda. | 0.002 |
| mo020 | h | Oficial 1ª construcción. | 0.001 |
| mo113 | h | Peón ordinario construcción. | 0.002 |
| % | % | Costes directos complementarios | 4 % |

### IO Instalación contra incendios (24/09/2024)

**IOA021** Ud Luminaria de emergencia con lámpara LED, en zonas comunes.
11 Ud
Luminaria de emergencia, de 1,3 W, con lámpara LED no reemplazable, flujo luminoso 100 lúmenes, y una unidad de 200 lúmenes para la salida de planta, carcasa de 210x110x41 mm, aislamiento clase II, grados de protección IP42 e IK07, con baterías de Ni-Cd, autonomía de 1 h, alimentación a 220/240 V y 50-60 Hz y piloto luminoso indicador de carga color verde, en zonas comunes. Instalación empotrada. Incluso accesorios y elementos de fijación.
Criterio de valoración económica: El precio no incluye las ayudas de albañilería para instalaciones.
Incluye: Replanteo. Fijación y nivelación. Montaje, conexionado y comprobación de su correcto funcionamiento.
Criterio de medición de proyecto: Número de unidades previstas, según documentación gráfica de Proyecto.
Criterio de medición de obra: Se medirá el número de unidades realmente ejecutadas según especificaciones de Proyecto.

| Código | Ud | Descripción | Rendimiento |
|---|---|---|---|
| mt34aem111f | Ud | Luminaria de emergencia, de 1,3 W, con lámpara LED no reemplazable, flujo luminoso 100 lúmenes, carcasa de 210x110x41 mm, aislamiento clase II, grados de protección IP42 e IK07, con baterías de Ni-Cd, autonomía de 1 h, alimentación a 220/240 V y 50-60 Hz y piloto luminoso indicador de carga color verde. Incluso accesorios y elementos de fijación. (material) | 1 |
| mo003 | h | Oficial 1ª electricista. | 0.085 |
| mo102 | h | Ayudante electricista. | 0.085 |
| % | % | Costes directos complementarios | 2 % |

| Medición | Uds. | Parcial |
|---|---|---|
| ALUMBRADO EMERGENCIA |  |  |
| pantalla encastrable 100 |  |  |
| ALUMBRADO EMERGENCIA pantalla encastrable 100 | 1 | 1.000 |
| ALUMBRADO EMERGENCIA pantalla encastrable 100 | 1 | 1.000 |
| ALUMBRADO EMERGENCIA pantalla encastrable 100 | 1 | 1.000 |
| ALUMBRADO EMERGENCIA pantalla encastrable 100 | 1 | 1.000 |
| ALUMBRADO EMERGENCIA pantalla encastrable 100 | 1 | 1.000 |
| ALUMBRADO EMERGENCIA pantalla encastrable 100 | 1 | 1.000 |
| ALUMBRADO EMERGENCIA pantalla encastrable 100 | 1 | 1.000 |
| ALUMBRADO EMERGENCIA pantalla encastrable 100 | 1 | 1.000 |
| ALUMBRADO EMERGENCIA pantalla encastrable 100 | 1 | 1.000 |
| ALUMBRADO EMERGENCIA pantalla encastrable 100 | 1 | 1.000 |
| ALUMBRADO EMERGENCIA pantalla encastrable 100 | 1 | 1.000 |
| Total |  | 11 |

**IOS010** Ud Señalización de equipos contra incendios.
2 Ud
Placa de señalización de equipos contra incendios, de PVC fotoluminiscente, con categoría de fotoluminiscencia A según UNE 23035-4, de 210x210 mm. Incluso elementos de fijación.
Incluye: Replanteo. Fijación al paramento.
Criterio de medición de proyecto: Número de unidades previstas, según documentación gráfica de Proyecto.
Criterio de medición de obra: Se medirá el número de unidades realmente ejecutadas según especificaciones de Proyecto.

| Código | Ud | Descripción | Rendimiento |
|---|---|---|---|
| mt41sny010ga | Ud | Placa de señalización de equipos contra incendios, de PVC fotoluminiscente, con categoría de fotoluminiscencia A según UNE 23035-4, de 210x210 mm, según UNE 23033-1. Incluso elementos de fijación. (material) | 1 |
| mo113 | h | Peón ordinario construcción. | 0.128 |
| % | % | Costes directos complementarios | 2 % |

**IOS020** Ud Señalización de medios de evacuación.
13 Ud
Placa de señalización de medios de evacuación, de PVC fotoluminiscente, con categoría de fotoluminiscencia A según UNE 23035-4, de 224x224 mm. Incluso elementos de fijación.
Incluye: Replanteo. Fijación al paramento.
Criterio de medición de proyecto: Número de unidades previstas, según documentación gráfica de Proyecto.
Criterio de medición de obra: Se medirá el número de unidades realmente ejecutadas según especificaciones de Proyecto.

| Código | Ud | Descripción | Rendimiento |
|---|---|---|---|
| mt41sny020da | Ud | Placa de señalización de medios de evacuación, de PVC fotoluminiscente, con categoría de fotoluminiscencia A según UNE 23035-4, de 224x224 mm, según UNE 23034. Incluso elementos de fijación. (material) | 1 |
| mo113 | h | Peón ordinario construcción. | 0.128 |
| % | % | Costes directos complementarios | 2 % |

| Medición | Uds. | Parcial |
|---|---|---|
| -SIN SALIDA | 6 | 6.000 |
| -FLECHAS | 6 | 6.000 |
| -SALIDA | 1 | 1.000 |
| Total |  | 13 |

**IOX110** Ud Extintor portátil de polvo químico ABC polivalente, con presión incorporada.
2 Ud
Extintor portátil de polvo químico ABC polivalente, con presión incorporada con nitrógeno, con 6 kg de agente extintor, de eficacia 27A-183B, con casco de acero con revestimiento interior resistente a la corrosión y acabado exterior con pintura epoxi color rojo, tubo sonda, válvula de palanca, anilla de seguridad, manómetro, base de plástico y manguera con boquilla difusora. Incluso soporte y accesorios de montaje.
Incluye: Colocación y fijación del soporte. Colocación del extintor.
Criterio de medición de proyecto: Número de unidades previstas, según documentación gráfica de Proyecto.
Criterio de medición de obra: Se medirá el número de unidades realmente colocadas según especificaciones de Proyecto.

| Código | Ud | Descripción | Rendimiento |
|---|---|---|---|
| mt41ixi110v | Ud | Extintor portátil de polvo químico ABC polivalente, con presión incorporada con nitrógeno, con 6 kg de agente extintor, de eficacia 27A-183B, con casco de acero con revestimiento interior resistente a la corrosión y acabado exterior con pintura epoxi color rojo, tubo sonda, válvula de palanca, anilla de seguridad, manómetro, base de plástico y manguera con boquilla difusora, con soporte y accesorios de montaje, según UNE-EN 3. (material) | 1 |
| mo113 | h | Peón ordinario construcción. | 0.192 |
| % | % | Costes directos complementarios | 2 % |

**IOJ150b** Ud Sellado de paso de tubería combustible, con abrazadera intumescente cortafuego. 75
3 Ud
Sellado de paso de tubería de PVC, de 75 mm de diámetro nominal exterior, y de entre 2,2 y 3,6 mm de espesor, en forjado de 30 cm de espesor, para protección pasiva contra incendios y garantizar la resistencia al fuego EI 120, con sellador acrílico con propiedades ignífugas, color blanco como material de relleno, abrazadera intumescente, en la cara inferior del forjado, fijada con 3 anclajes mecánicos tipo tornillo de cabeza plana con estrella interior de seis puntas para llave Torx, de acero galvanizado, 6x35, de 6 mm de diámetro y 35 mm de longitud.
Incluye: Limpieza y preparación del paramento. Inserción del material de relleno. Colocación de la abrazadera alrededor del tubo. Cierre de la abrazadera. Fijación de la abrazadera al paramento soporte.
Criterio de medición de proyecto: Número de unidades previstas, según documentación gráfica de Proyecto.
Criterio de medición de obra: Se medirá el número de unidades realmente ejecutadas según especificaciones de Proyecto.

| Código | Ud | Descripción | Rendimiento |
|---|---|---|---|
| mt41phi010a | Ud | Cartucho de 310 ml de sellador acrílico con propiedades ignífugas, color blanco, para sellado de juntas y aberturas lineales. (material) | 2.158 |
| mt41phi100c | Ud | Abrazadera intumescente, de 75 mm de diámetro nominal exterior, para tubería combustible, con elementos de fijación. (material) | 1 |
| mt26ahi113a | Ud | Anclaje mecánico tipo tornillo de cabeza plana con estrella interior de seis puntas para llave Torx, de acero galvanizado, 6x35, de 6 mm de diámetro y 35 mm de longitud, para fijación sobre elementos de hormigón, fisurados o no fisurados. (material) | 3 |
| mo020 | h | Oficial 1ª construcción. | 0.052 |
| mo113 | h | Peón ordinario construcción. | 0.052 |
| % | % | Costes directos complementarios | 2 % |

**IOJ150** Ud Sellado de paso de tubería combustible, con abrazadera intumescente cortafuego. 110
3 Ud
Sellado de paso de tubería de PVC, de 110 mm de diámetro nominal exterior, y de entre 2,2 y 8,1 mm de espesor, en forjado de 30 cm de espesor, para protección pasiva contra incendios y garantizar la resistencia al fuego EI 120, con sellador acrílico con propiedades ignífugas, color blanco como material de relleno, abrazadera intumescente, en la cara inferior del forjado, fijada con 4 anclajes mecánicos tipo tornillo de cabeza plana con estrella interior de seis puntas para llave Torx, de acero galvanizado, 6x35, de 6 mm de diámetro y 35 mm de longitud.
Incluye: Limpieza y preparación del paramento. Inserción del material de relleno. Colocación de la abrazadera alrededor del tubo. Cierre de la abrazadera. Fijación de la abrazadera al paramento soporte.
Criterio de medición de proyecto: Número de unidades previstas, según documentación gráfica de Proyecto.
Criterio de medición de obra: Se medirá el número de unidades realmente ejecutadas según especificaciones de Proyecto.

| Código | Ud | Descripción | Rendimiento |
|---|---|---|---|
| mt41phi010a | Ud | Cartucho de 310 ml de sellador acrílico con propiedades ignífugas, color blanco, para sellado de juntas y aberturas lineales. | 4.047 |
| mt41phi100e | Ud | Abrazadera intumescente, de 110 mm de diámetro nominal exterior, para tubería combustible, con elementos de fijación. (material) | 1 |
| mt26ahi113a | Ud | Anclaje mecánico tipo tornillo de cabeza plana con estrella interior de seis puntas para llave Torx, de acero galvanizado, 6x35, de 6 mm de diámetro y 35 mm de longitud, para fijación sobre elementos de hormigón, fisurados o no fisurados. | 4 |
| mo020 | h | Oficial 1ª construcción. | 0.052 |
| mo113 | h | Peón ordinario construcción. | 0.052 |
| % | % | Costes directos complementarios | 2 % |

### IS Instalación saneamiento (24/09/2024)

**ISD010** m Canaleta de drenaje para ducha de obra.
5.3 m
Canaleta de drenaje de acero inoxidable de 70 mm de anchura y 950 mm de longitud, con sifón extraíble y válvula de aireación de ABS de salida horizontal de polipropileno de 40 mm de diámetro y 115 mm de altura, y rejilla y marco de acero inoxidable modelo Classic, para desagüe de ducha de obra.
Incluye: Montaje, conexionado y comprobación de su correcto funcionamiento.
Criterio de medición de proyecto: Número de unidades previstas, según documentación gráfica de Proyecto.
Criterio de medición de obra: Se medirá el número de unidades realmente ejecutadas según especificaciones de Proyecto.

| Código | Ud | Descripción | Rendimiento |
|---|---|---|---|
| mt15rej032uke | Ud | Canaleta de drenaje de acero inoxidable de 70 mm de anchura y 950 mm de longitud, con sifón extraíble y válvula de aireación de ABS de salida horizontal de polipropileno de 40 mm de diámetro y 115 mm de altura, y rejilla y marco de acero inoxidable modelo Classic, para ducha de obra. (material) | 1 |
| mo008 | h | Oficial 1ª fontanero. | 0.064 |
| mo107 | h | Ayudante fontanero. | 0.032 |
| % | % | Costes directos complementarios | 2 % |

| Medición | Uds. | Largo | Parcial |
|---|---|---|---|
| -Vestuario 1 | 1 | 2.900 | 2.900 |
| -Vestuario 2 | 1 | 1.400 | 1.400 |
| -Vestuario adaptado | 1 | 1.000 | 1.000 |
| Total |  |  | 5.3 |

**ISD008** Ud Bote sifónico.
5 Ud
Bote sifónico de PVC, de 110 mm de diámetro, con cinco entradas de 50 mm de diámetro y una salida de 50 mm de diámetro, con tapa cuadrada con sumidero de acero inoxidable, empotrado. Incluso líquido limpiador y adhesivo para tubos y accesorios de PVC.
Incluye: Montaje, conexionado y comprobación de su correcto funcionamiento.
Criterio de medición de proyecto: Número de unidades previstas, según documentación gráfica de Proyecto.
Criterio de medición de obra: Se medirá el número de unidades realmente ejecutadas según especificaciones de Proyecto.

| Código | Ud | Descripción | Rendimiento |
|---|---|---|---|
| mt36bsj010dd | Ud | Bote sifónico de PVC, de 110 mm de diámetro, con cinco entradas de 50 mm de diámetro y una salida de 50 mm de diámetro, con tapa cuadrada con sumidero de acero inoxidable. (material) | 1 |
| mo008 | h | Oficial 1ª fontanero. | 0.064 |
| mo107 | h | Ayudante fontanero. | 0.032 |
| % | % | Costes directos complementarios | 2 % |

| Medición | Uds. | Parcial |
|---|---|---|
| -Vestuario 1 | 2 | 2.000 |
| -Vestuario 2 | 2 | 2.000 |
| -Vestuario adaptado | 1 | 1.000 |
| Total |  | 5 |

**ISD005** m Red de pequeña evacuación, empotrada. Inodoros.
12.05 m
Red de pequeña evacuación, empotrada, formada por tubo de PVC, serie B, de 110 mm de diámetro y 3,2 mm de espesor, que conecta el aparato con la bajante, el colector o el bote sifónico; unión pegada con adhesivo. Incluso líquido limpiador, adhesivo para tubos y accesorios de PVC, material auxiliar para montaje y sujeción a la obra, accesorios y piezas especiales.
Incluye: Replanteo del recorrido de la tubería y de la situación de los elementos de sujeción. Presentación de tubos. Fijación del material auxiliar para montaje y sujeción a la obra. Montaje, conexionado y comprobación de su correcto funcionamiento.
Criterio de medición de proyecto: Longitud medida según documentación gráfica de Proyecto.
Criterio de medición de obra: Se medirá la longitud realmente ejecutada según especificaciones de Proyecto.

| Código | Ud | Descripción | Rendimiento |
|---|---|---|---|
| mt36tit400g | Ud | Material auxiliar para montaje y sujeción a la obra de las tuberías de PVC, serie B, de 110 mm de diámetro. (material) | 1 |
| mt36tit010gc | m | Tubo de PVC, serie B, de 110 mm de diámetro y 3,2 mm de espesor, según UNE-EN 1329-1, con el precio incrementado el 10% en concepto de accesorios y piezas especiales. (material) | 1.05 |
| mt11var009 | l | Líquido limpiador para pegado mediante adhesivo de tubos y accesorios de PVC. (material) | 0.04 |
| mt11var010 | l | Adhesivo para tubos y accesorios de PVC. (material) | 0.02 |
| mo008 | h | Oficial 1ª fontanero. | 0.052 |
| mo107 | h | Ayudante fontanero. | 0.026 |
| % | % | Costes directos complementarios | 2 % |

| Medición | Uds. | Largo | Parcial |
|---|---|---|---|
| -Vestuario 1 | 1 | 5.000 | 5.000 |
| -Vestuario 2 | 1 | 4.300 | 4.300 |
| -Vestuario adaptado | 1 | 2.750 | 2.750 |
| Total |  |  | 12.05 |

**ISD005b** m Red de pequeña evacuación, empotrada.
17.25 m
Red de pequeña evacuación, empotrada, formada por tubo de PVC, serie B, de 50 mm de diámetro y 3 mm de espesor, que conecta el aparato con la bajante, el colector o el bote sifónico; unión pegada con adhesivo. Incluso líquido limpiador, adhesivo para tubos y accesorios de PVC, material auxiliar para montaje y sujeción a la obra, accesorios y piezas especiales.
Incluye: Replanteo del recorrido de la tubería y de la situación de los elementos de sujeción. Presentación de tubos. Fijación del material auxiliar para montaje y sujeción a la obra. Montaje, conexionado y comprobación de su correcto funcionamiento.
Criterio de medición de proyecto: Longitud medida según documentación gráfica de Proyecto.
Criterio de medición de obra: Se medirá la longitud realmente ejecutada según especificaciones de Proyecto.

| Código | Ud | Descripción | Rendimiento |
|---|---|---|---|
| mt36tit400c | Ud | Material auxiliar para montaje y sujeción a la obra de las tuberías de PVC, serie B, de 50 mm de diámetro. (material) | 1 |
| mt36tit010cc | m | Tubo de PVC, serie B, de 50 mm de diámetro y 3 mm de espesor, según UNE-EN 1329-1, con el precio incrementado el 10% en concepto de accesorios y piezas especiales. (material) | 1.05 |
| mt11var009 | l | Líquido limpiador para pegado mediante adhesivo de tubos y accesorios de PVC. | 0.025 |
| mt11var010 | l | Adhesivo para tubos y accesorios de PVC. | 0.013 |
| mo008 | h | Oficial 1ª fontanero. | 0.031 |
| mo107 | h | Ayudante fontanero. | 0.016 |
| % | % | Costes directos complementarios | 2 % |

| Medición | Uds. | Largo | Parcial |
|---|---|---|---|
| -Vestuario 1 |  |  |  |
|  | 1 | 2.800 | 2.800 |
|  | 1 | 1.900 | 1.900 |
|  | 1 | 2.300 | 2.300 |
| -Vestuario 2 |  |  |  |
|  | 1 | 1.500 | 1.500 |
|  | 1 | 1.350 | 1.350 |
|  | 1 | 2.900 | 2.900 |
| -Vestuario adaptado |  |  |  |
|  | 1 | 1.000 | 1.000 |
|  | 1 | 1.000 | 1.000 |
|  | 1 | 2.500 | 2.500 |
| Total |  |  | 17.25 |

**ISS010** m Colector suspendido.
14 m
Colector suspendido de red horizontal, formado por tubo de PVC, serie B, de 110 mm de diámetro y 3,2 mm de espesor, unión pegada con adhesivo, con una pendiente mínima del 1,00%, para la evacuación de aguas residuales (a baja y alta temperatura) y/o pluviales en el interior de la estructura de los edificios. Incluso líquido limpiador, adhesivo para tubos y accesorios de PVC, material auxiliar para montaje y sujeción a la obra, accesorios y piezas especiales.
Incluye: Replanteo del recorrido del colector y de la situación de los elementos de sujeción. Presentación en seco de los tubos. Fijación del material auxiliar para montaje y sujeción a la obra. Montaje, conexionado y comprobación de su correcto funcionamiento.
Criterio de medición de proyecto: Longitud medida en proyección horizontal, según documentación gráfica de Proyecto.
Criterio de medición de obra: Se medirá, en proyección horizontal, la longitud realmente ejecutada según especificaciones de Proyecto.

| Código | Ud | Descripción | Rendimiento |
|---|---|---|---|
| mt36tit400g | Ud | Material auxiliar para montaje y sujeción a la obra de las tuberías de PVC, serie B, de 110 mm de diámetro. | 1 |
| mt36tit010gj | m | Tubo de PVC, serie B, de 110 mm de diámetro y 3,2 mm de espesor, según UNE-EN 1329-1, con el precio incrementado el 45% en concepto de accesorios y piezas especiales. (material) | 1.05 |
| mt11var009 | l | Líquido limpiador para pegado mediante adhesivo de tubos y accesorios de PVC. | 0.04 |
| mt11var010 | l | Adhesivo para tubos y accesorios de PVC. | 0.032 |
| mo008 | h | Oficial 1ª fontanero. | 0.097 |
| mo107 | h | Ayudante fontanero. | 0.048 |
| % | % | Costes directos complementarios | 2 % |

| Medición | Uds. | Largo | Parcial |
|---|---|---|---|
|  | 1 | 1.500 | 1.500 |
|  | 1 | 11.500 | 11.500 |
|  | 1 | 1.000 | 1.000 |
| Total |  |  | 14 |

**HYA010c** m² Ayudas de albañilería para ejecución de instalaciones de saneamiento.
174.55 m²
Repercusión por m² de superficie construida de obra, de ayudas de cualquier trabajo de albañilería, necesarias para la correcta ejecución de la instalación de salubridad formada por: sistema de evacuación (bajantes interiores y exteriores de aguas pluviales y residuales, canalones, botes sifónicos, colectores suspendidos, sistemas de elevación, derivaciones individuales y cualquier otro elemento componente de la instalación), con un grado de complejidad bajo, en edificio de otros usos, incluida p/p de elementos comunes. Incluso material auxiliar para la correcta ejecución de los trabajos.
Incluye: Trabajos de apertura y tapado de rozas. Apertura de agujeros en paramentos, falsos techos, muros, forjados y losas, para el paso de instalaciones. Colocación de pasamuros. Colocación y recibido de cajas para elementos empotrados. Tapado de agujeros y huecos de paso de instalaciones.
Criterio de medición de proyecto: Superficie construida, medida según documentación gráfica de Proyecto.
Criterio de medición de obra: Se medirá la superficie realmente ejecutada según especificaciones de Proyecto.

| Código | Ud | Descripción | Rendimiento |
|---|---|---|---|
| mt09pye010b | m³ | Pasta de yeso de construcción B1, según UNE-EN 13279-1. | 0.015 |
| mt08aaa010a | m³ | Agua. | 0.006 |
| mt09mif010ia | t | Mortero industrial para albañilería, de cemento, color gris, con aditivo hidrófugo, categoría M-5 (resistencia a compresión 5 N/mm²), suministrado en sacos, según UNE-EN 998-2. | 0.019 |
| mq05per010 | h | Perforadora con corona diamantada y soporte, por vía húmeda. | 0.017 |
| mo020 | h | Oficial 1ª construcción. | 0.01 |
| mo113 | h | Peón ordinario construcción. | 0.026 |
| % | % | Costes directos complementarios | 4 % |

### IV Instalación ventilación (24/09/2024)

**IV01** ud Unidad de aporte de aire exterior de ventilación
1 ud
Unidad de ventilación para impulsión al interior del local mediante conductos un caudal máximo de hasta 1000m³/h formado por perfilería de aluminio y chapa prelacada con asilamiento acústico, con suministro y disposición de modulo de filtración F5+F7.
Completamente instalado y en funcionamiento.
Incluye, conexión a la red electrica y embocado al conducto interior y rejilla exterior de toma de aire. Elementos de anclaje y fijación colgada a techo con elementos antivibración.

**ICR021** m² Conducto de lana mineral.
4 m²

| Medición | Uds. | Parcial |
|---|---|---|
| Embocadura rejilla fachada con conducción admisión | 2 | 2.000 |
| Embocadura maquina con conducción interior | 2 | 2.000 |
| Total |  | 4 |

**IVV020** m Conducto circular de chapa de acero galvanizado.
35 m
Conducto circular de ventilación, formado por tubo de chapa de acero galvanizado de pared simple helicoidal, de 200 mm de diámetro y 0,5 mm de espesor, colocado en posición horizontal. Incluso material auxiliar para montaje y sujeción a la obra, accesorios y piezas especiales.
Criterio de valoración económica: El precio no incluye las compuertas de regulación, las compuertas cortafuego, las rejillas ni los difusores.
Incluye: Replanteo del recorrido del conducto y de la situación de los elementos de sujeción. Presentación de tubos, accesorios y piezas especiales. Fijación del material auxiliar para montaje y sujeción a la obra. Montaje, conexionado y comprobación de su correcto funcionamiento.
Criterio de medición de proyecto: Longitud proyectada, según documentación gráfica de Proyecto, medida entre los ejes de los elementos o de los puntos a conectar, sin descontar las piezas especiales.
Criterio de medición de obra: Se medirá la longitud realmente ejecutada según especificaciones de Proyecto.

| Código | Ud | Descripción | Rendimiento |
|---|---|---|---|
| mt42cvg420f | Ud | Material auxiliar para montaje y sujeción a la obra de los conductos de chapa de acero galvanizado de pared simple helicoidal, de 200 mm de diámetro. (material) | 1 |
| mt42cvg020faf | m | Tubo de chapa de acero galvanizado de pared simple helicoidal, de 200 mm de diámetro y 0,5 mm de espesor, suministrado en tramos de 3 ó 5 m, con el precio incrementado el 25% en concepto de accesorios y piezas especiales. (material) | 1 |
| mo013 | h | Oficial 1ª montador de conductos de chapa metálica. | 0.106 |
| mo084 | h | Ayudante montador de conductos de chapa metálica. | 0.053 |
| % | % | Costes directos complementarios | 2 % |

| Medición | Uds. | Largo | Parcial |
|---|---|---|---|
|  | 1 | 15.000 | 15.000 |
| Subtotal |  |  | 15.000 |
|  | 1 | 20.000 | 20.000 |
| Subtotal |  |  | 20.000 |
| Subtotal acumulado |  |  | 35.000 |
| Total |  |  | 35 |

**ICR060** Ud Boca de ventilación.
8 Ud
Boca de ventilación en ejecución redonda adecuada para extracción, de 100 mm de diámetro, con regulación del aire mediante el giro del disco central, formada por anillo exterior con junta perimetral, parte frontal, marco de montaje, eje central roscado y tuerca de plástico, de color blanco (poliestirol resistente a golpes). Incluso accesorios de montaje y elementos de fijación.
Incluye: Replanteo. Colocación del marco de montaje. Fijación en el marco de montaje.
Criterio de medición de proyecto: Número de unidades previstas, según documentación gráfica de Proyecto.
Criterio de medición de obra: Se medirá el número de unidades realmente ejecutadas según especificaciones de Proyecto.

| Código | Ud | Descripción | Rendimiento |
|---|---|---|---|
| mt42trx350f | Ud | Boca de ventilación en ejecución redonda adecuada para extracción, de 100 mm de diámetro, con regulación del aire mediante el giro del disco central, formada por anillo exterior con junta perimetral, parte frontal, marco de montaje, eje central roscado y tuerca de plástico, de color blanco (poliestirol resistente a golpes). (material) | 1 |
| mo005 | h | Oficial 1ª instalador de climatización. | 0.064 |
| mo104 | h | Ayudante instalador de climatización. | 0.064 |
| % | % | Costes directos complementarios | 2 % |

| Medición | Uds. | Parcial |
|---|---|---|
| ZONA DE ACTIVIDAD | 5 | 5.000 |
| DESPACHO | 1 | 1.000 |
| Subtotal |  | 6.000 |
| ZONA DE ACTIVIDAD | 1 | 1.000 |
| DESPACHO | 1 | 1.000 |
| Subtotal |  | 2.000 |
| Subtotal acumulado |  | 8.000 |
| Total |  | 8 |

**IVV030** m Conducto de PVC.
10 m
Conducto de ventilación, formado por tubo liso de PVC, de 110 mm de diámetro exterior, pegado mediante adhesivo, colocado en posición horizontal. Incluso material auxiliar para montaje y sujeción a la obra, accesorios y piezas especiales.
Criterio de valoración económica: El precio no incluye las compuertas de regulación, las compuertas cortafuego, las rejillas ni los difusores.
Incluye: Replanteo del recorrido del conducto y de la situación de los elementos de sujeción. Presentación en seco de tubos y piezas especiales. Fijación del material auxiliar para montaje y sujeción a la obra. Montaje, conexionado y comprobación de su correcto funcionamiento.
Criterio de medición de proyecto: Longitud proyectada, según documentación gráfica de Proyecto, medida entre los ejes de los elementos o de los puntos a conectar, sin descontar las piezas especiales.
Criterio de medición de obra: Se medirá la longitud realmente ejecutada según especificaciones de Proyecto.

| Código | Ud | Descripción | Rendimiento |
|---|---|---|---|
| mt42cvp420c | Ud | Material auxiliar para montaje y sujeción a la obra de los conductos de PVC, de 110 mm de diámetro exterior. (material) | 1 |
| mt42cvp020ce | m | Tubo liso de PVC, de 110 mm de diámetro exterior, con extremo abocardado, según UNE-EN 1329-1, con el precio incrementado el 20% en concepto de accesorios y piezas especiales. (material) | 1 |
| mt11var009 | l | Líquido limpiador para pegado mediante adhesivo de tubos y accesorios de PVC. | 0.04 |
| mt11var010 | l | Adhesivo para tubos y accesorios de PVC. | 0.02 |
| mo011 | h | Oficial 1ª montador. | 0.045 |
| mo080 | h | Ayudante montador. | 0.022 |
| % | % | Costes directos complementarios | 2 % |

| Medición | Uds. | Largo | Parcial |
|---|---|---|---|
| VESTUARIOS | 2 | 2.000 | 4.000 |
| ADAPTADO | 1 | 6.000 | 6.000 |
| Total |  |  | 10 |

**IVM020** Ud Derivación para conducto de admisión.
1 Ud
Derivación formada por cajón repartidor de polipropileno expandido, de 484x470x180 mm, con embocadura de entrada oblonga de 325x130 mm y cuatro embocaduras de salida de 125 mm de diámetro. Incluso elementos para suspensión del techo.
Incluye: Replanteo. Colocación y fijación. Conexionado de los conductos.
Criterio de medición de proyecto: Número de unidades previstas, según documentación gráfica de Proyecto.
Criterio de medición de obra: Se medirá el número de unidades realmente ejecutadas según especificaciones de Proyecto.

| Código | Ud | Descripción | Rendimiento |
|---|---|---|---|
| mt42sva120a | Ud | Cajón repartidor de polipropileno expandido, de 484x470x180 mm, con embocadura de entrada oblonga de 325x130 mm y cuatro embocaduras de salida de 125 mm de diámetro. (material) | 1 |
| mt42www090 | Ud | Kit de soportes para suspensión del techo, formado por cuatro varillas roscadas de acero galvanizado, con sus tacos, tuercas y arandelas correspondientes. (material) | 1 |
| mo011 | h | Oficial 1ª montador. | 0.064 |
| mo080 | h | Ayudante montador. | 0.064 |
| % | % | Costes directos complementarios | 2 % |

| Medición | Uds. | Parcial |
|---|---|---|
| EXTRACCION BAÑOS | 1 | 1.000 |
| Total |  | 1 |

**IVM040** Ud Ventilador en línea.
1 Ud
Ventilador helicocentrífugo de ABS, color blanco, código de pedido 11022330, modelo In Line XS 100 "ALDES", potencia máxima de 33 W, caudal máximo de 190 m³/h, nivel de presión sonora de 36 dBA, de 167 mm de diámetro y 246 mm de longitud, para conductos de 100 mm de diámetro, formado por cuerpo, hélice, caja de bornes y motor desmontable de dos velocidades para alimentación monofásica a 230 V y 50 Hz de frecuencia, con protección térmica.
Incluye: Replanteo. Colocación. Conexionado y comprobación de su correcto funcionamiento.
Criterio de medición de proyecto: Número de unidades previstas, según documentación gráfica de Proyecto.
Criterio de medición de obra: Se medirá el número de unidades realmente ejecutadas según especificaciones de Proyecto.

| Código | Ud | Descripción | Rendimiento |
|---|---|---|---|
| mt42ald086a | Ud | Ventilador helicocentrífugo de ABS, color blanco, código de pedido 11022330, modelo In Line XS 100 "ALDES", potencia máxima de 33 W, caudal máximo de 190 m³/h, nivel de presión sonora de 36 dBA, de 167 mm de diámetro y 246 mm de longitud, para conductos de 100 mm de diámetro, formado por cuerpo, hélice, caja de bornes y motor desmontable de dos velocidades para alimentación monofásica a 230 V y 50 Hz de frecuencia, con protección térmica. (material) | 1 |
| mo005 | h | Oficial 1ª instalador de climatización. | 0.043 |
| mo104 | h | Ayudante instalador de climatización. | 0.043 |
| % | % | Costes directos complementarios | 2 % |

| Medición | Uds. | Parcial |
|---|---|---|
| EXTRACCIÓN BAÑOS | 1 | 1.000 |
| Total |  | 1 |

## R Revestimientos y trasdosados

**RTC015** m² Falso techo continuo de placas de yeso laminado.
32.944 m²
Falso techo continuo suspendido, liso, 12,5+12,5+27+27, situado a una altura menor de 4 m, con nivel de calidad del acabado estándar (Q2), constituido por: ESTRUCTURA: estructura metálica de acero galvanizado de maestras primarias 60/27 mm con una modulación de 1000 mm y suspendidas de la superficie soporte de hormigón con cuelgues combinados cada 800 mm, y maestras secundarias fijadas perpendicularmente a las maestras primarias con conectores tipo caballete con una modulación de 400 mm; PLACAS: dos capas de placas de yeso laminado A / UNE-EN 520 - 1200 / longitud / 12,5 / con los bordes longitudinales afinados. Incluso banda autoadhesiva desolidarizante, fijaciones para el anclaje de los perfiles, tornillería para la fijación de las placas, pasta de juntas, cinta microperforada de papel y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento |
|---|---|---|---|
| mt12psg160a | m | Perfil en U, de acero galvanizado, de 30 mm. (material) | 0.4 |
| mt12psg220 | Ud | Fijación compuesta por taco y tornillo 5x27. | 2.3 |
| mt12psg210a | Ud | Cuelgue para falsos techos suspendidos. (material) | 1.5 |
| mt12psg210b | Ud | Seguro para la fijación del cuelgue, en falsos techos suspendidos. (material) | 1.5 |
| mt12psg210c | Ud | Conexión superior para fijar la varilla al cuelgue, en falsos techos suspendidos. (material) | 1.5 |
| mt12psg190 | Ud | Varilla de cuelgue. (material) | 1.5 |
| mt12psg050c | m | Maestra 60/27 de chapa de acero galvanizado, de 60 mm de anchura, según UNE-EN 14195. (material) | 3.2 |
| mt12pek020la | Ud | Conector, para maestra 60/27. (material) | 0.6 |
| mt12pek020da | Ud | Conector tipo caballete, para maestra 60/27. (material) | 2.3 |
| mt12psg010a | m² | Placa de yeso laminado A / UNE-EN 520 - 1200 / longitud / 12,5 / con los bordes longitudinales afinados. | 2.1 |
| mt12psg081c | Ud | Tornillo autoperforante 3,5x25 mm. | 9 |
| mt12psg081e | Ud | Tornillo autoperforante 3,5x45 mm. (material) | 17 |
| mt12psg041b | m | Banda autoadhesiva desolidarizante de espuma de poliuretano de celdas cerradas, de 3,2 mm de espesor y 50 mm de anchura, resistencia térmica 0,10 m²K/W, conductividad térmica 0,032 W/(mK). (material) | 0.4 |
| mt12psg030a | kg | Pasta de juntas, según UNE-EN 13963. | 0.5 |
| mt12psg040a | m | Cinta microperforada de papel, según UNE-EN 13963. | 1.2 |
| mo015 | h | Oficial 1ª montador de falsos techos. (mano de obra; 24/09/2024) | 0.151 |
| mo082 | h | Ayudante montador de falsos techos. (mano de obra; 24/09/2024) | 0.151 |
| % | % | Costes directos complementarios | 2 % |

| Medición | Uds. | Largo | Parcial |
|---|---|---|---|
| Techo compuesto |  |  |  |
| Simple |  |  |  |
| Techo compuesto Simple | 1 | 9.542 | 9.542 |
| Techo compuesto Simple | 1 | 23.402 | 23.402 |
| Total |  |  | 32.944 |

**RTF010** m² Falso techo registrable de paneles de lana de roca. Sistema "ROCKFON".
68.84 m²
Falso techo registrable suspendido, situado a una altura menor de 4 m. Sistema "ROCKFON", constituido por: ESTRUCTURA: perfilería vista T 15, con suela de 15 mm de anchura, de acero galvanizado, color blanco, comprendiendo perfiles primarios y secundarios, suspendidos del forjado o elemento soporte con varillas y cuelgues; PANELES: paneles acústicos autoportantes de lana de roca, modelo Color All "ROCKFON", compuestos por módulos de 600x600x20 mm, con la cara vista revestida con un velo mineral, acabado liso en color Charcoal, con canto recto A15. Incluso perfiles angulares, fijaciones para el anclaje de los perfiles y accesorios de montaje.
Incluye: Replanteo de los ejes de la trama modular. Nivelación y fijación de los perfiles perimetrales. Replanteo de los perfiles primarios de la trama. Señalización de los puntos de anclaje al forjado. Nivelación y suspensión de los perfiles primarios y secundarios de la trama. Corte de los paneles. Colocación de los paneles. Resolución de encuentros y puntos singulares.
Criterio de medición de proyecto: Superficie medida entre paramentos, según documentación gráfica de Proyecto, sin descontar huecos para instalaciones.
Criterio de medición de obra: Se medirá la superficie realmente ejecutada según especificaciones de Proyecto, sin descontar huecos para instalaciones.

| Código | Ud | Descripción | Rendimiento |
|---|---|---|---|
| mt16par050aaCa | m² | Panel acústico autoportante de lana de roca volcánica, modelo Color All "ROCKFON", de resistencia térmica 0,55 m²K/W, coeficiente de absorción acústica medio 1 para una frecuencia de 500 Hz, Euroclase A2-s1, d0 de reacción al fuego según UNE-EN 13501-1, compuesto por módulos de 600x600x20 mm, con la cara vista revestida con un velo mineral, acabado liso color Charcoal con canto recto A15 para perfilería vista T 15. (material) | 1.02 |
| mt12pfr010mfa | m | Perfil primario en T Chicago Metallic T15 Click 2790 15x38x3600 mm "ROCKFON", de acero galvanizado laminado, con la cara vista revestida con una lámina de aluminio acabado lacado en color Blanco, según UNE-EN 13964. (material) | 0.7 |
| mt12pfr010mja | m | Perfil secundario en T Chicago Metallic T15 Click 2790 15x38x600 mm "ROCKFON", de acero galvanizado laminado, con la cara vista revestida con una lámina de aluminio acabado lacado en color Blanco, según UNE-EN 13964. (material) | 1.5 |
| mt12pfr010jea | m | Perfil angular en L Chicago Metallic 24x24x3050 mm "ROCKFON", de acero galvanizado laminado, con la cara vista revestida con una lámina de aluminio acabado lacado en color Blanco, según UNE-EN 13964. (material) | 0.4 |
| mt12fac020b | Ud | Varilla metálica de acero galvanizado de 6 mm de diámetro. (material) | 2 |
| mt12fac050 | Ud | Accesorios para la instalación de falsos techos registrables. (material) | 1 |
| mo015 | h | Oficial 1ª montador de falsos techos. | 0.1 |
| mo082 | h | Ayudante montador de falsos techos. | 0.1 |
| % | % | Costes directos complementarios | 2 % |

| Medición | Uds. | Largo | Parcial |
|---|---|---|---|
| Techo compuesto Simple Rockfon | 1 | 68.840 | 68.840 |
| Total |  |  | 68.84 |

**RTD020** m² Falso techo registrable de placas de yeso laminado.
50.795 m²
Falso techo registrable suspendido, decorativo, situado a una altura menor de 4 m, constituido por: ESTRUCTURA: perfilería vista, de acero galvanizado, con suela de 24 mm de anchura, comprendiendo perfiles primarios y secundarios, suspendidos del forjado o elemento soporte con varillas y cuelgues; PLACAS: placas de yeso laminado, acabado sin revestir, de 1200x600x9,5 mm, de superficie lisa. Incluso perfiles angulares, fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento |
|---|---|---|---|
| mt12psg220 | Ud | Fijación compuesta por taco y tornillo 5x27. | 0.84 |
| mt12psg190 | Ud | Varilla de cuelgue. | 0.84 |
| mt12psg210a | Ud | Cuelgue para falsos techos suspendidos. | 0.84 |
| mt12psg210b | Ud | Seguro para la fijación del cuelgue, en falsos techos suspendidos. | 0.84 |
| mt12psg210c | Ud | Conexión superior para fijar la varilla al cuelgue, en falsos techos suspendidos. | 0.84 |
| mt12psg200a | m | Perfil primario 24x38x3700 mm, de acero galvanizado, según UNE-EN 13964. (material) | 0.84 |
| mt12psg200b | m | Perfil secundario 24x32x600 mm, de acero galvanizado, según UNE-EN 13964. (material) | 0.84 |
| mt12psg200c | m | Perfil secundario 24x32x1200 mm, de acero galvanizado, según UNE-EN 13964. (material) | 1.67 |
| mt12psg200d | m | Perfil angular 25x25x3000 mm, de acero galvanizado, según UNE-EN 13964. (material) | 0.4 |
| mt12psg020a | m² | Placa de yeso laminado, acabado sin revestir, de 1200x600x9,5 mm, de superficie lisa, para falsos techos registrables, según UNE-EN 13964. (material) | 1.02 |
| mo015 | h | Oficial 1ª montador de falsos techos. | 0.104 |
| mo082 | h | Ayudante montador de falsos techos. | 0.104 |
| % | % | Costes directos complementarios | 2 % |

| Medición | Uds. | Largo | Parcial |
|---|---|---|---|
| Techo compuesto |  |  |  |
| Simple H |  |  |  |
| Techo compuesto Simple H | 1 | 20.567 | 20.567 |
| Techo compuesto Simple H | 1 | 15.083 | 15.083 |
| Techo compuesto Simple H | 1 | 15.145 | 15.145 |
| Total |  |  | 50.795 |

**RTC020** m Tabica para falso techo continuo de placas de yeso laminado.
24.692 m
Tabica vertical en cambio de nivel de falso techo continuo, mediante placas de yeso laminado recibidas con pasta de agarre, para cerrar un espacio de hasta 100 cm de altura. Incluso corte, fijación con pasta de agarre, pasta de juntas y cinta de juntas.
Incluye: Replanteo y trazado en los paramentos de la situación de la tabica. Presentación y corte de las piezas. Extendido de la pasta de agarre. Fijación de las placas. Resolución de encuentros y puntos singulares. Tratamiento de juntas.
Criterio de medición de proyecto: Longitud medida según documentación gráfica de Proyecto.
Criterio de medición de obra: Se medirá la longitud realmente ejecutada según especificaciones de Proyecto.

| Código | Ud | Descripción | Rendimiento |
|---|---|---|---|
| mt12psg010c | m² | Placa de yeso laminado A / UNE-EN 520 - 1200 / longitud / 18 / con los bordes longitudinales afinados. (material) | 0.116 |
| mt12psg035a | kg | Pasta de agarre, según UNE-EN 14496. | 0.3 |
| mt12psg030a | kg | Pasta de juntas, según UNE-EN 13963. | 0.4 |
| mt12psg040a | m | Cinta microperforada de papel, según UNE-EN 13963. | 2.1 |
| mo015 | h | Oficial 1ª montador de falsos techos. | 0.226 |
| mo082 | h | Ayudante montador de falsos techos. | 0.227 |
| % | % | Costes directos complementarios | 2 % |

| Medición | Uds. | Largo | Parcial |
|---|---|---|---|
|  | 1 | 2.500 | 2.500 |
|  | 1 | 2.000 | 2.000 |
| Subtotal |  |  | 4.500 |
| 00_PLANTA BAJA |  |  |  |
| TABIQUERIA YL (15) |  |  |  |
|  | 1 | 3.247 | 3.247 |
|  | 1 | 1.823 | 1.823 |
|  | 1 | 2.189 | 2.189 |
|  | 1 | 2.260 | 2.260 |
|  | 1 | 10.665 | 10.665 |
|  | 1 | 0.008 | 0.008 |
| Subtotal |  |  | 20.192 |
| Subtotal acumulado |  |  | 24.692 |
| Total |  |  | 24.692 |

**NBT010** m² Aislamiento acústico a ruido aéreo sobre falso techo, con paneles de lana mineral.
152.579 m²
Aislamiento acústico a ruido aéreo sobre falso techo, con panel semirrígido de lana de roca volcánica Sonorock Plus "ROCKWOOL", según UNE-EN 13162, no revestido, de 40 mm de espesor, resistencia térmica 1,2 m²K/W, conductividad térmica 0,033 W/(mK).
Criterio de valoración económica: El precio no incluye el falso techo.
Incluye: Corte y ajuste del aislamiento. Colocación del aislamiento.
Criterio de medición de proyecto: Superficie medida según documentación gráfica de Proyecto.
Criterio de medición de obra: Se medirá la superficie realmente ejecutada según especificaciones de Proyecto.

| Código | Ud | Descripción | Rendimiento |
|---|---|---|---|
| mt16lrw030lba | m² | Panel semirrígido de lana de roca volcánica Sonorock Plus "ROCKWOOL", según UNE-EN 13162, no revestido, de 40 mm de espesor, resistencia térmica 1,2 m²K/W, conductividad térmica 0,033 W/(mK), Euroclase A1 de reacción al fuego según UNE-EN 13501-1, densidad 50 kg/m³, capacidad de absorción de agua a corto plazo <=1 kg/m², calor específico 840 J/kgK y factor de resistencia a la difusión del vapor de agua 1. (material) | 1.05 |
| mo054 | h | Oficial 1ª montador de aislamientos. | 0.03 |
| mo101 | h | Ayudante montador de aislamientos. | 0.03 |
| % | % | Costes directos complementarios | 2 % |

| Medición | Uds. | Largo | Parcial |
|---|---|---|---|
|  | 1 | 32.944 | 32.944 |
|  | 1 | 68.840 | 68.840 |
|  | 1 | 50.795 | 50.795 |
| Total |  |  | 152.579 |

**RSL010** m² Pavimento laminado.
53.377 m²
Pavimento laminado, de lamas de 1200x190 mm, Clase 32: Comercial general, resistencia a la abrasión AC4, formado por tablero base de HDF laminado decorativo en pino, acabado con capa superficial de protección plástica, ensamblado sin adhesivo, tipo 'Clic'. Todo el conjunto instalado en sistema flotante machihembrado sobre lámina de espuma de polietileno de alta densidad de 3 mm de espesor. Incluso molduras cubrejuntas, y accesorios de montaje para el pavimento laminado.
Incluye: Colocación de la base de polietileno. Colocación y recorte de la primera hilada por una esquina de la habitación. Colocación y recorte de las siguientes hiladas. Ensamblado de las tablas mediante sistema 'Clic'. Colocación y recorte de la última hilada. Corte de las piezas para empalmes, esquinas y rincones. Fijación de las piezas sobre el paramento. Ocultación de la fijación por enmasillado.
Criterio de medición de proyecto: Superficie útil, medida según documentación gráfica de Proyecto. No se ha incrementado la medición por roturas y recortes, ya que en la descomposición se ha considerado un 5% más de piezas.
Criterio de medición de obra: Se medirá la superficie realmente ejecutada según especificaciones de Proyecto.

| Código | Ud | Descripción | Rendimiento |
|---|---|---|---|
| mt16pnc020a | m² | Lámina de espuma de polietileno de alta densidad de 3 mm de espesor; proporcionando una reducción del nivel global de presión de ruido de impactos de 16 dB. (material) | 1.1 |
| mt16aaa030 | m | Cinta autoadhesiva para sellado de juntas. (material) | 0.44 |
| mt18lpg020vg | m² | Pavimento laminado, instalación sistema Clic, Clase 32: Comercial general, resistencia a la abrasión AC4, espesor 8 mm y dimensiones 1200x190 mm, formado por: tablero base de HDF, laminado decorativo de pino de 0,4 mm y con capa superficial de protección plástica. Según UNE-EN 13329 y UNE-EN 14041. (material) | 1.05 |
| mo028 | h | Oficial 1ª instalador de pavimentos laminados. (mano de obra; 24/09/2024) | 0.041 |
| mo066 | h | Ayudante instalador de pavimentos laminados. (mano de obra; 24/09/2024) | 0.032 |
| % | % | Costes directos complementarios | 2 % |

| Medición | Uds. | Largo | Parcial |
|---|---|---|---|
| Suelo |  |  |  |
| REVESTIMIENTO PQ + AIS (10 + 5) |  |  |  |
| Suelo REVESTIMIENTO PQ + AIS (10 + 5) | 1 | 24.875 | 24.875 |
| Suelo REVESTIMIENTO PQ + AIS (10 + 5) | 1 | 6.478 | 6.478 |
| Suelo REVESTIMIENTO PQ + AIS (10 + 5) | 1 | 22.024 | 22.024 |
| Total |  |  | 53.377 |

**RSG120** m² Pavimento interior de piezas de gres porcelánico esmaltado. Colocación en capa fina.
47.46 m²
Pavimento interior de piezas de gres porcelánico esmaltado, de 600x600x10 mm, gama básica, capacidad de absorción de agua E<0,5%, grupo BIa, según UNE-EN 14411, con resistencia al deslizamiento 35<Rd<=45 según UNE-EN 16165 y resbaladicidad clase 2 según CTE. SOPORTE: de mortero de cemento. COLOCACIÓN: en capa fina y mediante encolado simple con adhesivo cementoso mejorado, C2 TE, según UNE-EN 12004, con deslizamiento reducido y tiempo abierto ampliado. REJUNTADO: con mortero de juntas cementoso mejorado, con absorción de agua reducida y resistencia elevada a la abrasión tipo CG 2 W A, color blanco, en juntas de 2 mm de espesor.
Incluye: Limpieza y comprobación de la superficie soporte. Replanteo de los niveles de acabado. Replanteo de la disposición de las piezas y juntas de movimiento. Aplicación del adhesivo. Colocación de las crucetas. Colocación de las piezas a punta de paleta. Formación de juntas de partición, perimetrales y estructurales. Rejuntado. Eliminación y limpieza del material sobrante. Limpieza final del pavimento.
Criterio de medición de proyecto: Superficie útil, medida según documentación gráfica de Proyecto. No se ha incrementado la medición por roturas y recortes, ya que en la descomposición se ha considerado un 5% más de piezas.
Criterio de medición de obra: Se medirá la superficie realmente ejecutada según especificaciones de Proyecto.

| Código | Ud | Descripción | Rendimiento |
|---|---|---|---|
| mt09mcp100d | kg | Adhesivo cementoso mejorado, C2 TE, según UNE-EN 12004, con deslizamiento reducido y tiempo abierto ampliado, color blanco, a base de cemento de alta resistencia, áridos seleccionados, aditivos y resinas sintéticas, para la colocación en capa fina de todo tipo de piezas cerámicas en paramentos verticales interiores y pavimentos interiores y exteriores. (material) | 4 |
| mt18bcp100cC | m² | Piezas de gres porcelánico esmaltado, de 600x600x10 mm, gama básica, capacidad de absorción de agua E<0,5%, grupo BIa, según UNE-EN 14411, con resistencia al deslizamiento 35<Rd<=45 según UNE-EN 16165 y resbaladicidad clase 2 según CTE. (material) | 1.05 |
| mt18acc100a | Ud | Kit de crucetas de PVC para garantizar un espesor de las juntas entre piezas de entre 1 y 20 mm, en revestimientos y pavimentos cerámicos. (material) | 0.111 |
| mt09mcp020bB | kg | Mortero de juntas cementoso mejorado, con absorción de agua reducida y resistencia elevada a la abrasión, tipo CG2 W A, según UNE-EN 13888, color blanco, para juntas de 2 a 15 mm, a base de cemento de alta resistencia, áridos seleccionados, aditivos especiales y pigmentos, con efecto antimoho, antiverdín y preventivo de las eflorescencias, hidrorrepelente, especial para rejuntado de todo tipo de piezas cerámicas y piedras naturales en zonas de proliferación de microorganismos. (material) | 0.11 |
| mo023 | h | Oficial 1ª solador. (mano de obra; 24/09/2024) | 0.192 |
| mo061 | h | Ayudante solador. (mano de obra; 24/09/2024) | 0.096 |
| % | % | Costes directos complementarios | 2 % |

| Medición | Uds. | Largo | Parcial |
|---|---|---|---|
| Suelo REVESTIMIENTO GR + MC (10 + 5) GRAN FORMATO | 1 | 47.460 | 47.460 |
| Total |  |  | 47.46 |

**RSH010** m² Pavimento de goma deportivo indoor.
60.597 m²
Pavimento de goma deportivo indoor, Paviflex EcoFlex, de 7 mm de espesor, suministrado en losetas de 1 m2, color Blackstone. COLOCACIÓN: con adhesivo de contacto, sobre una base soporte sin riesgo de humedad ascendente.
Criterio de valoración económica: El precio no incluye la base soporte.
Incluye: Replanteo y recorte del pavimento. Aplicación del adhesivo. Colocación del pavimento. Soldado de unión y juntas entre rollos. Eliminación y limpieza del material sobrante. Limpieza final del pavimento.
Criterio de medición de proyecto: Superficie útil, medida según documentación gráfica de Proyecto, deduciendo los huecos de superficie mayor de 1 m².
Criterio de medición de obra: Se medirá la superficie realmente ejecutada según especificaciones de Proyecto, deduciendo los huecos de superficie mayor de 1 m².

| Código | Ud | Descripción | Rendimiento |
|---|---|---|---|
| mt18dww010a | kg | Adhesivo de contacto a base de resina acrílica en dispersión acuosa, para pavimento de goma, caucho, linóleo, PVC, moqueta y textil. (material) | 0.315 |
| mt18pde010adaa | m² | Pavimento vinílico deportivo indoor, punto-elástico según UNE-EN 14904, para la práctica de fútbol sala, de 6,2 mm de espesor, formado por un complejo con superficie de vinilo plastificado, reforzado con una malla de fibra de vidrio, sobre una capa de espuma de alta densidad con estructura celular cerrada, suministrado en rollos, color a elegir, peso 4,2 kg/m², absorción de impactos según UNE-EN 14808 entre 25 y 35%, deformación vertical según UNE-EN 14809 < 2%, clasificación según UNE-EN 14904 P1, altura de rebote de pelota según UNE-EN 12235 >= 90%, Euroclase Bfl-s1 de reacción al fuego según UNE-EN 13501-1, con tratamiento fotorreticulado (antihumedad, antiquemaduras, deslizamiento controlado), fungiestático y bacteriostático. (material) | 1.05 |
| mo026 | h | Oficial 1ª instalador de revestimientos flexibles. (mano de obra; 24/09/2024) | 0.184 |
| mo064 | h | Ayudante instalador de revestimientos flexibles. (mano de obra; 24/09/2024) | 0.092 |
| % | % | Costes directos complementarios | 2 % |

| Medición | Uds. | Largo | Parcial |
|---|---|---|---|
| Suelo REVESTIMIENTO BC + MC (10 + 5) BALDOSA CAUCHO | 1 | 60.597 | 60.597 |
| Total |  |  | 60.597 |

**RSL020** m Rodapié laminado.
80.045 m
Rodapié de MDF, de 80x8 mm, recubierto con una lámina plástica de color negro, fijado al paramento mediante adhesivo.
Incluye: Replanteo. Corte de las piezas. Fijación de las piezas sobre el paramento. Resolución de esquinas y encuentros.
Criterio de medición de proyecto: Longitud medida según documentación gráfica de Proyecto, sin incluir huecos de puertas. No se ha incrementado la medición por roturas y recortes, ya que en la descomposición se ha considerado un 5% más de piezas.
Criterio de medición de obra: Se medirá la longitud realmente ejecutada según especificaciones de Proyecto.

| Código | Ud | Descripción | Rendimiento |
|---|---|---|---|
| mt18rma040c | m | Rodapié de MDF, de 58x12 mm, recubierto con una lámina plástica de imitación de madera, color a elegir, y resistencia a la abrasión AC3, según UNE-EN 13329. (material) | 1.05 |
| mt18mva070 | l | Adhesivo, con clase de durabilidad D3 según UNE-EN 204. (material) | 0.05 |
| mo028 | h | Oficial 1ª instalador de pavimentos laminados. | 0.046 |
| % | % | Costes directos complementarios | 2 % |

| Medición | Uds. | Largo | Parcial |
|---|---|---|---|
| 00_PLANTA BAJA |  |  |  |
| RV 1 RDP laminado |  |  |  |
|  | 1 | 0.230 | 0.230 |
|  | 1 | 0.949 | 0.949 |
|  | 1 | 1.959 | 1.959 |
|  | 1 | 0.512 | 0.512 |
|  | 1 | 0.760 | 0.760 |
|  | 1 | 0.980 | 0.980 |
|  | 1 | 0.229 | 0.229 |
|  | 1 | 2.813 | 2.813 |
|  | 1 | 2.530 | 2.530 |
|  | 1 | 2.189 | 2.189 |
|  | 1 | 4.879 | 4.879 |
|  | 1 | 0.229 | 0.229 |
|  | 1 | 5.890 | 5.890 |
|  | 1 | 0.234 | 0.234 |
|  | 1 | 3.440 | 3.440 |
|  | 1 | 0.860 | 0.860 |
|  | 1 | 0.300 | 0.300 |
|  | 1 | 0.368 | 0.368 |
|  | 1 | 0.603 | 0.603 |
|  | 1 | 0.734 | 0.734 |
|  | 1 | 3.635 | 3.635 |
|  | 1 | 2.625 | 2.625 |
|  | 1 | 2.242 | 2.242 |
|  | 1 | 1.527 | 1.527 |
|  | 1 | 2.714 | 2.714 |
|  | 1 | 2.867 | 2.867 |
|  | 1 | 2.050 | 2.050 |
|  | 1 | 2.505 | 2.505 |
|  | 1 | 3.444 | 3.444 |
|  | 1 | 1.304 | 1.304 |
|  | 1 | 1.100 | 1.100 |
|  | 1 | 0.703 | 0.703 |
|  | 1 | 3.873 | 3.873 |
|  | 1 | 0.512 | 0.512 |
|  | 1 | 0.649 | 0.649 |
| Distribuidor | 1 | 4.647 | 4.647 |
| Zona de entrada | 1 | 0.260 | 0.260 |
| Zona de entrada | 1 | 2.570 | 2.570 |
| Zona de entrada | 1 | 1.241 | 1.241 |
| Zona de entrada | 1 | 0.255 | 0.255 |
| Zona de entrada | 1 | 1.133 | 1.133 |
| Zona de entrada | 1 | 0.688 | 0.688 |
| Zona de entrada | 1 | 0.450 | 0.450 |
| Zona de entrada | 1 | 0.700 | 0.700 |
| Zona de entrada | 1 | 0.960 | 0.960 |
| Zona de entrada | 1 | 1.200 | 1.200 |
| Zona de entrada | 1 | 2.936 | 2.936 |
| Zona de entrada | 1 | 0.251 | 0.251 |
| Zona de entrada | 1 | 0.316 | 0.316 |
| Total |  |  | 80.045 |

**RAC012** m² Revestimiento interior con piezas de gran formato de gres porcelánico esmaltado. Colocación en capa fina.
73.713 m²
Revestimiento interior con piezas de gran formato de gres porcelánico esmaltado, color antracita igual a pavimento porcelánico, de 600x600x10 mm, gama media, capacidad de absorción de agua E<0,5%, grupo BIa, según UNE-EN 14411. SOPORTE: paramento de placas de yeso laminado, vertical, de hasta 3 m de altura. COLOCACIÓN: en capa fina y mediante doble encolado con adhesivo cementoso mejorado, C2 TE, según UNE-EN 12004, con deslizamiento reducido y tiempo abierto ampliado. REJUNTADO: con mortero de juntas cementoso mejorado, con absorción de agua reducida y resistencia elevada a la abrasión tipo CG 2 W A, color blanco, en juntas de 3 mm de espesor. Incluso crucetas de PVC.
Criterio de valoración económica: El precio no incluye las piezas especiales ni la resolución de puntos singulares.
Incluye: Preparación de la superficie soporte. Replanteo de los niveles, de la disposición de piezas y de las juntas. Corte y cajeado de las piezas. Preparación y aplicación del material de colocación. Formación de juntas de movimiento. Colocación de las piezas. Rejuntado. Acabado y limpieza final.
Criterio de medición de proyecto: Superficie medida según documentación gráfica de Proyecto, deduciendo los huecos de superficie mayor de 3 m². No se ha incrementado la medición por roturas y recortes, ya que en la descomposición se ha considerado un 5% más de piezas.
Criterio de medición de obra: Se medirá la superficie realmente ejecutada según especificaciones de Proyecto, deduciendo los huecos de superficie mayor de 3 m².

| Código | Ud | Descripción | Rendimiento |
|---|---|---|---|
| mt09mcp100d | kg | Adhesivo cementoso mejorado, C2 TE, según UNE-EN 12004, con deslizamiento reducido y tiempo abierto ampliado, color blanco, a base de cemento de alta resistencia, áridos seleccionados, aditivos y resinas sintéticas, para la colocación en capa fina de todo tipo de piezas cerámicas en paramentos verticales interiores y pavimentos interiores y exteriores. | 8 |
| mt19abp100yfba | m² | Piezas de gran formato de gres porcelánico esmaltado, acabado pulido, de 330x660x10 mm, gama media, capacidad de absorción de agua E<0,5%, grupo BIa, según UNE-EN 14411. (material) | 1.05 |
| mt09mcp020bB | kg |  | 0.23 |
| mt18acc100a | Ud | Kit de crucetas de PVC para garantizar un espesor de las juntas entre piezas de entre 1 y 20 mm, en revestimientos y pavimentos cerámicos. | 0.152 |
| mo024 | h | Oficial 1ª alicatador. | 0.178 |
| mo062 | h | Ayudante alicatador. (mano de obra; 24/09/2024) | 0.089 |
| % | % | Costes directos complementarios | 2 % |

| Medición | Uds. | Largo | Parcial |
|---|---|---|---|
| 00_PLANTA BAJA |  |  |  |
| REVESTIMIENTO GR + MC (10+5) |  |  |  |
|  | 1 | 1.619 | 1.619 |
|  | 1 | 1.783 | 1.783 |
|  | 1 | 1.341 | 1.341 |
|  | 1 | 1.372 | 1.372 |
|  | 1 | 1.556 | 1.556 |
| Vestuario 1 | 1 | 4.858 | 4.858 |
| Vestuario 1 | 1 | 0.476 | 0.476 |
| Vestuario 1 | 1 | 0.289 | 0.289 |
| Vestuario 1 | 1 | 1.382 | 1.382 |
| Vestuario 1 | 1 | 2.452 | 2.452 |
| Vestuario 1 | 1 | 1.626 | 1.626 |
| Vestuario 1 | 1 | 0.871 | 0.871 |
| Vestuario 1 | 1 | 3.601 | 3.601 |
| Vestuario 1 | 1 | 3.601 | 3.601 |
| Vestuario 1 | 1 | 7.525 | 7.525 |
| Vestuario 2 | 1 | 3.679 | 3.679 |
| Vestuario 2 | 1 | 1.932 | 1.932 |
| Vestuario 2 | 1 | 0.689 | 0.689 |
| Vestuario 2 | 1 | 2.086 | 2.086 |
| Vestuario 2 | 1 | 2.861 | 2.861 |
| Vestuario 2 | 1 | 1.153 | 1.153 |
| Vestuario 2 | 1 | 0.623 | 0.623 |
| Vestuario 2 | 1 | 0.831 | 0.831 |
| Vestuario 2 | 1 | 1.729 | 1.729 |
| Vestuario 2 | 1 | 1.549 | 1.549 |
| Vestuario 2 | 1 | 1.545 | 1.545 |
| Vestuario 2 | 1 | 2.926 | 2.926 |
| Vestuario 2 | 1 | 0.288 | 0.288 |
| Vestuario 2 | 1 | 1.099 | 1.099 |
| Vestuario 2 | 1 | 3.511 | 3.511 |
| Vestuario adaptado | 1 | 2.935 | 2.935 |
| Vestuario adaptado | 1 | 2.895 | 2.895 |
| Vestuario adaptado | 1 | 1.219 | 1.219 |
| Vestuario adaptado | 1 | 2.486 | 2.486 |
| Vestuario adaptado | 1 | 1.956 | 1.956 |
| Vestuario adaptado | 1 | 1.369 | 1.369 |
| Total |  |  | 73.713 |

**RIP035** m² Pintura plástica sobre paramento interior de yeso proyectado o placas de yeso laminado. Vertical
437.097 m²
Aplicación manual de dos manos de pintura plástica, acabado mate, textura lisa, diluidas con un 15% de agua o sin diluir, (rendimiento: 0,1 l/m² cada mano); previa aplicación de una mano de imprimación acrílica reguladora de la absorción, sobre paramento interior de yeso proyectado o placas de yeso laminado, vertical, de hasta 3 m de altura.
Criterio de valoración económica: El precio incluye la protección de los elementos del entorno que puedan verse afectados durante los trabajos y la resolución de puntos singulares.
Incluye: Preparación del soporte. Aplicación de una mano de fondo. Aplicación de dos manos de acabado.
Criterio de medición de proyecto: Superficie medida según documentación gráfica de Proyecto, con el mismo criterio que el soporte base.
Criterio de medición de obra: Se medirá la superficie realmente ejecutada según especificaciones de Proyecto, con el mismo criterio que el soporte base.

| Código | Ud | Descripción | Rendimiento |
|---|---|---|---|
| mt27pfs010b | l | Imprimación acrílica, reguladora de la absorción, permeable al vapor de agua y resistente a los álcalis, para aplicar con brocha, rodillo o pistola. (material) | 0.058 |
| mt27pii070d | l | Pintura plástica para interior, a base de polímeros acrílicos, color a elegir, acabado mate, textura lisa, de gran resistencia al frote húmedo; para aplicar con brocha, rodillo o pistola. (material) | 0.2 |
| mo038 | h | Oficial 1ª pintor. (mano de obra; 24/09/2024) | 0.044 |
| mo076 | h | Ayudante pintor. (mano de obra; 24/09/2024) | 0.056 |
| % | % | Costes directos complementarios | 2 % |

| Medición | Uds. | Largo | Parcial |
|---|---|---|---|
|  | 1 | 165.739 | 165.739 |
|  | 1 | 72.599 | 72.599 |
|  | 2 | 43.228 | 86.456 |
|  | 2 | 50.529 | 101.058 |
|  | 2 | 42.479 | 84.958 |
| -A descontar superficie alicatado |  |  |  |
|  | -1 | 73.713 | -73.713 |
| Total |  |  | 437.097 |

**RIP035b** m² Pintura plástica sobre paramento interior de yeso proyectado o placas de yeso laminado. Horizontal
155.048 m²
Aplicación manual de dos manos de pintura plástica, acabado mate, textura lisa, diluidas con un 15% de agua o sin diluir, (rendimiento: 0,1 l/m² cada mano); previa aplicación de una mano de imprimación acrílica reguladora de la absorción, sobre paramento interior de yeso proyectado o placas de yeso laminado, horizontal, hasta 3 m de altura.
Criterio de valoración económica: El precio incluye la protección de los elementos del entorno que puedan verse afectados durante los trabajos y la resolución de puntos singulares.
Incluye: Preparación del soporte. Aplicación de una mano de fondo. Aplicación de dos manos de acabado.
Criterio de medición de proyecto: Superficie medida según documentación gráfica de Proyecto, con el mismo criterio que el soporte base.
Criterio de medición de obra: Se medirá la superficie realmente ejecutada según especificaciones de Proyecto, con el mismo criterio que el soporte base.

| Código | Ud | Descripción | Rendimiento |
|---|---|---|---|
| mt27pfs010b | l | Imprimación acrílica, reguladora de la absorción, permeable al vapor de agua y resistente a los álcalis, para aplicar con brocha, rodillo o pistola. | 0.058 |
| mt27pii070d | l | Pintura plástica para interior, a base de polímeros acrílicos, color a elegir, acabado mate, textura lisa, de gran resistencia al frote húmedo; para aplicar con brocha, rodillo o pistola. | 0.2 |
| mo038 | h | Oficial 1ª pintor. | 0.056 |
| mo076 | h | Ayudante pintor. | 0.07 |
| % | % | Costes directos complementarios | 2 % |

| Medición | Uds. | Largo | Alto | Parcial |
|---|---|---|---|---|
|  | 1 | 32.944 |  | 32.944 |
|  | 1 | 68.840 |  | 68.840 |
|  | 1 | 50.795 |  | 50.795 |
|  | 1 | 24.692 | 0.100 | 2.469 |
| Total |  |  |  | 155.048 |

**RSF011** m² Felpudo de PVC.
2.4 m²
Felpudo con base de PVC, acabado superficial con rizos de vinilo entrelazados de color gris, espesor total 10 mm, de 1,2 m de anchura, uso interior y exterior, enrollable, instalado en cajeado de pavimento formado por foso de 10 mm de profundidad (no incluido en este precio). Incluso preparación de la superficie soporte.
Incluye: Preparación de la superficie soporte. Colocación del felpudo.
Criterio de medición de proyecto: Superficie medida según documentación gráfica de Proyecto.
Criterio de medición de obra: Se medirá la superficie realmente ejecutada según especificaciones de Proyecto.

| Código | Ud | Descripción | Rendimiento |
|---|---|---|---|
| mt18fep010dvc | m² | Felpudo con base de PVC, acabado superficial con rizos de vinilo entrelazados de color gris, espesor total 10 mm, de 1,2 m de anchura, uso interior y exterior, enrollable, para instalar en cajeado de pavimento formado por foso de 10 mm de profundidad. (material) | 1 |
| mo027 | h | Oficial 1ª instalador de moquetas y revestimientos textiles. (mano de obra; 01/10/2024) | 0.014 |
| mo065 | h | Ayudante instalador de moquetas y revestimientos textiles. (mano de obra; 01/10/2024) | 0.014 |
| % | % | Costes directos complementarios | 2 % |

| Medición | Uds. | Largo | Ancho | Parcial |
|---|---|---|---|---|
|  | 1 | 1.200 | 2.000 | 2.400 |
| Total |  |  |  | 2.4 |

## S Señalización y equipamiento

### SA Aparatos sanitarios (24/09/2024)

**SAL005** Ud Lavabo sobre encimera, de porcelana sanitaria.
4 Ud
Lavabo de porcelana sanitaria, sobre encimera, gama básica, color blanco, de 600x340 mm, y desagüe, acabado cromado. Incluso juego de fijación y silicona para sellado de juntas.
Criterio de valoración económica: El precio no incluye la encimera ni la grifería.
Incluye: Replanteo. Colocación y fijación del aparato. Montaje del desagüe. Conexión a la red de evacuación. Comprobación de su correcto funcionamiento. Sellado de juntas.
Criterio de medición de proyecto: Número de unidades previstas, según documentación gráfica de Proyecto.
Criterio de medición de obra: Se medirá el número de unidades realmente colocadas según especificaciones de Proyecto.

| Código | Ud | Descripción | Rendimiento |
|---|---|---|---|
| mt30lps040ab | Ud | Lavabo de porcelana sanitaria, sobre encimera, gama básica, color blanco, de 600x340 mm, con juego de fijación, según UNE 67001. (material) | 1 |
| mt36www005d | Ud | Acoplamiento a pared acodado con plafón, ABS, serie B, acabado cromado, para evacuación de aguas residuales (a baja y alta temperatura) en el interior de los edificios, enlace mixto de 1 1/4"x40 mm de diámetro, según UNE-EN 1329-1, con válvula de desagüe. (material) | 1 |
| mt30www005 | Ud | Cartucho de 300 ml de silicona ácida monocomponente, fungicida, para sellado de juntas en ambientes húmedos. (material) | 0.012 |
| mo008 | h | Oficial 1ª fontanero. | 0.485 |
| % | % | Costes directos complementarios | 2 % |

| Medición | Uds. | Parcial |
|---|---|---|
| PILA |  |  |
| 45.70 |  |  |
| PILA 45.70 | 1 | 1.000 |
| PILA 45.70 | 1 | 1.000 |
| PILA 45.70 | 1 | 1.000 |
| PILA 45.70 | 1 | 1.000 |
| Total |  | 4 |

**SPL010** Ud Lavabo mural adaptado.
1 Ud
Lavabo de porcelana sanitaria, mural, de altura fija, de 680x580 mm, equipado con grifo monomando con caño extraíble de accionamiento por palanca, cuerpo de latón cromado y flexible de 1,25 m de longitud, instalado sobre ménsulas fijadas a bastidor metálico regulable, de acero pintado con poliéster, empotrado en muro de fábrica o en tabique de placas de yeso, de 495 mm de anchura y 1120 a 1320 mm de altura. Incluso válvula de desagüe, sifón individual y ménsulas de fijación y silicona para sellado de juntas.
Incluye: Replanteo. Colocación y fijación del bastidor. Colocación y fijación del aparato. Montaje del desagüe. Conexión a la red de evacuación. Montaje de la grifería. Conexión a las redes de agua fría y caliente. Comprobación de su correcto funcionamiento. Sellado de juntas.
Criterio de medición de proyecto: Número de unidades previstas, según documentación gráfica de Proyecto.
Criterio de medición de obra: Se medirá el número de unidades realmente colocadas según especificaciones de Proyecto.

| Código | Ud | Descripción | Rendimiento |
|---|---|---|---|
| mt30lpp010ad | Ud | Lavabo de porcelana sanitaria, mural, de altura fija, de 680x580 mm, equipado con grifo monomando con caño extraíble de accionamiento por palanca, cuerpo de latón cromado y flexible de 1,25 m de longitud; incluso válvula de desagüe, sifón individual y ménsulas de fijación. (material) | 1 |
| mt30asp030a | Ud | Bastidor metálico regulable, de acero pintado con poliéster, como soporte de lavabo suspendido, para empotrar en muro de fábrica o en tabique de placas de yeso, de 495 mm de anchura y 1120 a 1320 mm de altura; incluso anclajes, varillas de conexión, codo de desagüe de 40 mm de diámetro y embellecedores de las varillas de conexión. (material) | 1 |
| mt30www005 | Ud | Cartucho de 300 ml de silicona ácida monocomponente, fungicida, para sellado de juntas en ambientes húmedos. | 0.012 |
| mo008 | h | Oficial 1ª fontanero. | 0.486 |
| % | % | Costes directos complementarios | 2 % |

| Medición | Uds. | Parcial |
|---|---|---|
| PILA 45.70 adaptado | 1 | 1.000 |
| Total |  | 1 |

**SAI005** Ud Inodoro con tanque bajo, de porcelana sanitaria.
4 Ud
Inodoro de porcelana sanitaria, con tanque bajo, gama básica, color blanco, con asiento y tapa lacados, mecanismo de descarga de 3/6 litros, con juego de fijación y codo de evacuación. Incluso llave de regulación, enlace de alimentación flexible y silicona para sellado de juntas.
Incluye: Replanteo. Colocación y fijación del aparato. Montaje del desagüe. Conexión a la red de evacuación. Montaje de la grifería. Conexión a la red de agua fría. Comprobación de su correcto funcionamiento. Sellado de juntas.
Criterio de medición de proyecto: Número de unidades previstas, según documentación gráfica de Proyecto.
Criterio de medición de obra: Se medirá el número de unidades realmente colocadas según especificaciones de Proyecto.

| Código | Ud | Descripción | Rendimiento |
|---|---|---|---|
| mt30ips010a | Ud | Inodoro de porcelana sanitaria, con tanque bajo, gama básica, color blanco, con asiento y tapa lacados, mecanismo de descarga de 3/6 litros, con juego de fijación y codo de evacuación, según UNE-EN 997. (material) | 1 |
| mt30lla020 | Ud | Llave de regulación de 1/2", para inodoro, acabado cromado. (material) | 1 |
| mt38tew010a | Ud | Latiguillo flexible de 20 cm y 1/2" de diámetro. (material) | 1 |
| mt30www005 | Ud | Cartucho de 300 ml de silicona ácida monocomponente, fungicida, para sellado de juntas en ambientes húmedos. | 0.012 |
| mo008 | h | Oficial 1ª fontanero. | 0.662 |
| % | % | Costes directos complementarios | 2 % |

| Medición | Uds. | Parcial |
|---|---|---|
| inodoro |  |  |
| M_Toilet-Domestic-3D |  |  |
| inodoro M_Toilet-Domestic-3D | 1 | 1.000 |
| inodoro M_Toilet-Domestic-3D | 1 | 1.000 |
| inodoro M_Toilet-Domestic-3D | 1 | 1.000 |
| inodoro M_Toilet-Domestic-3D | 1 | 1.000 |
| Total |  | 4 |

**SAU001** Ud Urinario de porcelana sanitaria.
1 Ud
Urinario de porcelana sanitaria, con alimentación empotrada y desagüe visto, gama básica, color blanco, de 250x320 mm, equipado con grifería temporizada, gama básica, acabado cromado, de 82x70 mm grifería temporizada, gama básica, acabado cromado, de 82x70 mm y desagüe visto, color blanco. Incluso silicona para sellado de juntas.
Incluye: Replanteo. Colocación y fijación del aparato. Montaje del desagüe. Conexión a la red de evacuación. Montaje de la grifería. Conexión a la red de agua fría. Comprobación de su correcto funcionamiento. Sellado de juntas.
Criterio de medición de proyecto: Número de unidades previstas, según documentación gráfica de Proyecto.
Criterio de medición de obra: Se medirá el número de unidades realmente colocadas según especificaciones de Proyecto.

| Código | Ud | Descripción | Rendimiento |
|---|---|---|---|
| mt30uag020c | Ud | Urinario de porcelana sanitaria, con alimentación empotrada y desagüe visto, gama básica, color blanco, de 250x320 mm, con juego de fijación mural de acero, según UNE 67001. (material) | 1 |
| mt31gtg030a | Ud | Grifería temporizada para urinario, gama básica, acabado cromado, de 82x70 mm, con enlace cromado. (material) | 1 |
| mt36www005b | Ud | Acoplamiento a pared acodado con plafón, de PVC, serie B, color blanco, para evacuación de aguas residuales (a baja y alta temperatura) en el interior de los edificios, enlace mixto de 1 1/4"x40 mm de diámetro, según UNE-EN 1329-1, con válvula de desagüe. (material) | 1 |
| mt30www005 | Ud | Cartucho de 300 ml de silicona ácida monocomponente, fungicida, para sellado de juntas en ambientes húmedos. | 0.012 |
| mo008 | h | Oficial 1ª fontanero. | 0.485 |
| % | % | Costes directos complementarios | 2 % |

| Medición | Uds. | Parcial |
|---|---|---|
| Urinario-3D Estándar | 1 | 1.000 |
| Total |  | 1 |

**SPA010** Ud Asiento para ducha adaptada.
1 Ud
Asiento para minusválidos, rehabilitación y tercera edad, colocado en pared, abatible, de acero inoxidable AISI 304 acabado brillante, de dimensiones totales 425x430 mm. Incluso elementos de fijación.
Incluye: Replanteo y trazado en el paramento de la situación del asiento. Colocación, nivelación y fijación de los elementos de soporte. Limpieza del elemento.
Criterio de medición de proyecto: Número de unidades previstas, según documentación gráfica de Proyecto.
Criterio de medición de obra: Se medirá el número de unidades realmente colocadas según especificaciones de Proyecto.

| Código | Ud | Descripción | Rendimiento |
|---|---|---|---|
| mt31abp140cd | Ud | Asiento para minusválidos, rehabilitación y tercera edad, colocado en pared, abatible, de acero inoxidable AISI 304 acabado brillante, de dimensiones totales 425x430 mm, incluso fijaciones de acero inoxidable. (material) | 1 |
| mo107 | h | Ayudante fontanero. | 0.134 |
| % | % | Costes directos complementarios | 2 % |

**SPA020** Ud Barra de sujeción para inodoro.
2 Ud
Barra de sujeción para minusválidos, rehabilitación y tercera edad, para inodoro, colocada en pared, abatible, con forma de U, de acero inoxidable AISI 304 acabado brillante, de dimensiones totales 790x130 mm con tubo de 33 mm de diámetro exterior y 1,5 mm de espesor, con portarrollos de papel higiénico. Incluso elementos de fijación.
Incluye: Replanteo y trazado en el paramento de la situación de la barra. Colocación, nivelación y fijación de los elementos de soporte. Limpieza del elemento.
Criterio de medición de proyecto: Número de unidades previstas, según documentación gráfica de Proyecto.
Criterio de medición de obra: Se medirá el número de unidades realmente colocadas según especificaciones de Proyecto.

| Código | Ud | Descripción | Rendimiento |
|---|---|---|---|
| mt31abp135cd | Ud | Barra de sujeción para minusválidos, rehabilitación y tercera edad, para inodoro, colocada en pared, abatible, con forma de U, de acero inoxidable AISI 304 acabado brillante, de dimensiones totales 790x130 mm con tubo de 33 mm de diámetro exterior y 1,5 mm de espesor, con portarrollos de papel higiénico, incluso fijaciones de acero inoxidable. (material) | 1 |
| mo107 | h | Ayudante fontanero. | 0.353 |
| % | % | Costes directos complementarios | 2 % |

| Medición | Uds. | Parcial |
|---|---|---|
| Agarradero - Batiente |  |  |
| Retrete para discapacitados 2D |  |  |
| Agarradero - Batiente Retrete para discapacitados 2D | 1 | 1.000 |
| Agarradero - Batiente Retrete para discapacitados 2D | 1 | 1.000 |
| Total |  | 2 |

**SPA020b** Ud Barra de sujeción para ducha.
1 Ud
Barra de sujeción para minusválidos, para ducha adaptada, con forma en ángulo y 3 puntos de anclaje, de acero inoxidable AISI 304 acabado brillante, de dimensiones totales 795x560x795 mm con tubo de 33 mm de diámetro exterior y 1,5 mm de espesor. Incluso elementos de fijación.
Incluye: Replanteo y trazado en el paramento de la situación de la barra. Colocación, nivelación y fijación de los elementos de soporte. Limpieza del elemento.
Criterio de medición de proyecto: Número de unidades previstas, según documentación gráfica de Proyecto.
Criterio de medición de obra: Se medirá el número de unidades realmente colocadas según especificaciones de Proyecto.

| Código | Ud | Descripción | Rendimiento |
|---|---|---|---|
| mt31abp137nQ | Ud | Barra de sujeción para minusválidos, rehabilitación y tercera edad, para bañera, con forma a tres aguas, modelo Prestobar Inox 78165 "PRESTO EQUIP", de acero inoxidable AISI 304 acabado brillante, de dimensiones totales 795x560x795 mm con tubo de 33 mm de diámetro exterior y 1,5 mm de espesor, incluso fijaciones de acero inoxidable. (material) | 1 |
| mo107 | h | Ayudante fontanero. | 0.354 |
| % | % | Costes directos complementarios | 2 % |

### SG Grifería (25/09/2024)

**SGL010** Ud Grifería temporizada para lavabo.
5 Ud
Grifería temporizada, mezcladora, de repisa, para lavabo, acabado cromado, aireador, con tiempo de flujo de 10 segundos, limitador de caudal a 6 l/min. Incluso elementos de conexión, enlaces de alimentación flexibles de 1/2" de diámetro y 350 mm de longitud, válvulas antirretorno y dos llaves de paso.
Incluye: Replanteo. Colocación. Conexionado. Comprobación de su correcto funcionamiento.
Criterio de medición de proyecto: Número de unidades previstas, según documentación gráfica de Proyecto.
Criterio de medición de obra: Se medirá el número de unidades realmente colocadas según especificaciones de Proyecto.

| Código | Ud | Descripción | Rendimiento |
|---|---|---|---|
| mt31gmp020baaa1 | Ud | Grifería temporizada, mezcladora, de repisa, para lavabo, acabado cromado, aireador, con tiempo de flujo de 10 segundos, limitador de caudal a 6 l/min; incluso elementos de conexión, enlaces de alimentación flexibles de 1/2" de diámetro y 350 mm de longitud, válvulas antirretorno y dos llaves de paso. (material) | 1 |
| mt37www010 | Ud | Material auxiliar para instalaciones de fontanería. (material) | 1 |
| mo008 | h | Oficial 1ª fontanero. | 0.221 |
| % | % | Costes directos complementarios | 2 % |

| Medición | Uds. | Largo | Parcial |
|---|---|---|---|
|  | 1 | 4.000 | 4.000 |
|  | 1 | 1.000 | 1.000 |
| Total |  |  | 5 |

**SGD100** Ud Columna de ducha con temporizador.
7 Ud
Columna de ducha con temporizador con pulsación antiblocaje, con función antilegionela, serie Presto DL 400, modelo 27104 "PRESTO IBÉRICA", de zamak, acabado cromado, con tiempo de flujo ajustable entre 20 y 35 segundos, caudal de 10 l/min, rociador orientable con toma de alimentación vista macho de 3/4" y regulador automático de caudal. Incluso llave de paso, filtro y elementos de fijación.
Incluye: Colocación. Conexionado y comprobación de su correcto funcionamiento.
Criterio de medición de proyecto: Número de unidades previstas, según documentación gráfica de Proyecto.
Criterio de medición de obra: Se medirá el número de unidades realmente colocadas según especificaciones de Proyecto.

| Código | Ud | Descripción | Rendimiento |
|---|---|---|---|
| mt31gmp615k | Ud | Columna de ducha con temporizador con pulsación antiblocaje, con función antilegionela, serie Presto DL 400, modelo 27104 "PRESTO IBÉRICA", de zamak, acabado cromado, con tiempo de flujo ajustable entre 20 y 35 segundos, caudal de 10 l/min, rociador orientable con toma de alimentación vista macho de 3/4" y regulador automático de caudal, para colocación empotrada; incluso llave de paso, filtro y elementos de fijación. (material) | 1 |
| mt37www010 | Ud | Material auxiliar para instalaciones de fontanería. | 1 |
| mo008 | h | Oficial 1ª fontanero. | 0.353 |
| % | % | Costes directos complementarios | 2 % |

| Medición | Uds. | Parcial |
|---|---|---|
| -Vestuario 1 | 4 | 4.000 |
| -Vestuario 2 | 2 | 2.000 |
| -Vestuario adaptado | 1 | 1.000 |
| Total |  | 7 |

### SM Estructura/Mobiliario (30/09/2024)
Mobiliario

**MOB01** ud Suministro mobiliario.
1 ud
Partida en concepto de compra, transporte, montaje e instalación de mobiliario necesario para el correcto funcionamiento de la actividad prevista, compuesto por: cabinet para zona de ventas y conexiones formado por armario Eket, mesa alta y dos taburetes para zona de ventas, mesa baja y dos sillas para Fitboxer corner, paneles de lamas R15 120x120 cm negro mate (2 paneles por ud) 1 ud, guías de aluminio 120cm negras (14 uds), accesorios: caja plexiglás (1 ud), gancho doble de 5 cm de largo (20uds), brazo incl. 36 cm CROM 7 BOLAS (2 uds), Cartela pinza p/8mm fondo (1 ud), y estante vidrio claro templa 68 (1 ud); Mobiliario vestuarios: banco Tjusig (108x34x50m) (5 uds), perchero Tjusig (negro 79cm) (3 uds), espejo Nissedal (negro, 65x65cm) (5uds), espejo Nissedal (negro, 40x150cm) (2 uds).

**EST01** ud Montaje estructura metálica BFI.
1 ud
Recepción, acopio, montaje e instalación de estructura metálica suministrada por BFI, para posterior instalación de sacos en su posición definitiva para desarrollo de la actividad. Incluye replanteo de los soportes, izado y fijado en el suelo mediante anclaje indicado por empresa suministradora, para posteriormente disponer las vigas y arriostramientos proporcionados siguiendo instrucciones de montaje de la empresa suminstradora.

### SV Vestuarios (25/09/2024)

**SVC010** Ud Cabina de tablero fenólico HPL.
4 Ud
Cabina para vestuario, de 900x1400 mm y 2000 mm de altura, de tablero fenólico HPL, de 13 mm de espesor, color a elegir; compuesta de: puerta de 600x2000 mm y 1 lateral de 2000 mm de altura; estructura soporte de aluminio anodizado, formada por perfil guía horizontal de sección circular de 25 mm de diámetro, rosetas, pinzas de sujeción de los tableros y perfiles en U de 20x15 mm para fijación a la pared y herrajes de acero inoxidable AISI 316L, formados por bisagras con muelle, tirador con condena e indicador exterior de libre y ocupado, y pies regulables en altura hasta 150 mm. Incluso ajuste de la hoja, fijación de los herrajes, nivelación y ajuste final. Totalmente montada.
Incluye: Replanteo. Colocación de los herrajes de colgar. Colocación de la hoja. Colocación de los herrajes de cierre y accesorios. Nivelación y ajuste final.
Criterio de medición de proyecto: Número de unidades previstas, según documentación gráfica de Proyecto.
Criterio de medición de obra: Se medirá el número de unidades realmente colocadas según especificaciones de Proyecto.

| Código | Ud | Descripción | Rendimiento |
|---|---|---|---|
| mt45cvg010e | Ud | Cabina para vestuario, de 900x1400 mm y 2000 mm de altura, de tablero fenólico HPL, de 13 mm de espesor, color a elegir, Euroclase B-s2, d0 de reacción al fuego, según UNE-EN 13501-1; compuesta de: puerta de 600x2000 mm y 1 lateral de 2000 mm de altura; estructura soporte de aluminio anodizado, formada por perfil guía horizontal de sección circular de 25 mm de diámetro, rosetas, pinzas de sujeción de los tableros y perfiles en U de 20x15 mm para fijación a la pared y herrajes de acero inoxidable AISI 316L, formados por bisagras con muelle, tirador con condena e indicador exterior de libre y ocupado, y pies regulables en altura hasta 150 mm. (material) | 1 |
| mo011 | h | Oficial 1ª montador. | 0.199 |
| mo080 | h | Ayudante montador. | 0.199 |
| % | % | Costes directos complementarios | 2 % |

**SVC010b** Ud Cabina de tablero fenólico HPL. Extremo.
2 Ud
Cabina para vestuario, de 900x1400 mm y 2000 mm de altura, de tablero fenólico HPL, de 13 mm de espesor, color a elegir; compuesta de: puerta de 600x2000 mm; estructura soporte de aluminio anodizado, formada por perfil guía horizontal de sección circular de 25 mm de diámetro, rosetas, pinzas de sujeción de los tableros y perfiles en U de 20x15 mm para fijación a la pared y herrajes de acero inoxidable AISI 316L, formados por bisagras con muelle, tirador con condena e indicador exterior de libre y ocupado, y pies regulables en altura hasta 150 mm. Incluso ajuste de la hoja, fijación de los herrajes, nivelación y ajuste final. Totalmente montada.
Incluye: Replanteo. Colocación de los herrajes de colgar. Colocación de la hoja. Colocación de los herrajes de cierre y accesorios. Nivelación y ajuste final.
Criterio de medición de proyecto: Número de unidades previstas, según documentación gráfica de Proyecto.
Criterio de medición de obra: Se medirá el número de unidades realmente colocadas según especificaciones de Proyecto.

| Código | Ud | Descripción | Rendimiento |
|---|---|---|---|
| mt45cvg010i | Ud | Cabina para vestuario, de 900x1400 mm y 2000 mm de altura, de tablero fenólico HPL, de 13 mm de espesor, color a elegir, Euroclase B-s2, d0 de reacción al fuego, según UNE-EN 13501-1; compuesta de: puerta de 600x2000 mm; estructura soporte de aluminio anodizado, formada por perfil guía horizontal de sección circular de 25 mm de diámetro, rosetas, pinzas de sujeción de los tableros y perfiles en U de 20x15 mm para fijación a la pared y herrajes de acero inoxidable AISI 316L, formados por bisagras con muelle, tirador con condena e indicador exterior de libre y ocupado, y pies regulables en altura hasta 150 mm. (material) | 1 |
| mo011 | h | Oficial 1ª montador. | 0.177 |
| mo080 | h | Ayudante montador. | 0.177 |
| % | % | Costes directos complementarios | 2 % |

**SVC010c** Ud Cabina de tablero fenólico HPL. Mampara.
2 Ud
Cabina para vestuario, de 900x1400 mm y 2000 mm de altura, de tablero fenólico HPL, de 13 mm de espesor, color a elegir; compuesta de: estructura soporte de aluminio anodizado, formada por perfil guía horizontal de sección circular de 25 mm de diámetro, rosetas, pinzas de sujeción de los tableros y perfiles en U de 20x15 mm para fijación a la pared y pies regulables en altura hasta 150 mm. Incluso ajuste de la hoja, fijación de los herrajes, nivelación y ajuste final. Totalmente montada.
Incluye: Replanteo. Colocación de los herrajes de colgar. Colocación de la hoja. Colocación de los herrajes de cierre y accesorios. Nivelación y ajuste final.
Criterio de medición de proyecto: Número de unidades previstas, según documentación gráfica de Proyecto.
Criterio de medición de obra: Se medirá el número de unidades realmente colocadas según especificaciones de Proyecto.

| Código | Ud | Descripción | Rendimiento |
|---|---|---|---|
| mt45cvg010i | Ud |  | 0.8 |
| mo011 | h | Oficial 1ª montador. | 0.177 |
| mo080 | h | Ayudante montador. | 0.177 |
| % | % | Costes directos complementarios | 2 % |

**SVT020** Ud Taquilla de tablero fenólico HPL.
6 Ud
Taquilla modular para vestuario, de 300 mm de anchura, 500 mm de profundidad y 1800 mm de altura, de tablero fenólico HPL, color a elegir formada por tres puertas de 600 mm de altura y 13 mm de espesor, laterales, estantes, techo, división y suelo de 10 mm de espesor, y fondo perforado para ventilación de 3 mm de espesor. Incluso elementos de fijación, patas regulables de PVC, cerraduras de resbalón, llaves, placas de numeración, bisagras antivandálicas de acero inoxidable y barras para colgar de aluminio con colgadores antideslizantes de ABS. Totalmente montada.
Incluye: Replanteo. Colocación, nivelación y fijación de la taquilla.
Criterio de medición de proyecto: Número de unidades previstas, según documentación gráfica de Proyecto.
Criterio de medición de obra: Se medirá el número de unidades realmente colocadas según especificaciones de Proyecto.

| Código | Ud | Descripción | Rendimiento |
|---|---|---|---|
| mt45tvg020a | Ud | Taquilla modular para vestuario, de 300 mm de anchura, 500 mm de profundidad y 1800 mm de altura, de tablero fenólico HPL, color a elegir formada por dos puertas de 900 mm de altura y 13 mm de espesor, laterales, estantes, techo, división y suelo de 10 mm de espesor, y fondo perforado para ventilación de 3 mm de espesor, incluso patas regulables de PVC, cerraduras de resbalón, llaves, placas de numeración, bisagras antivandálicas de acero inoxidable y barras para colgar de aluminio con colgadores antideslizantes de ABS. (material) | 1 |
| mo011 | h | Oficial 1ª montador. | 0.089 |
| mo080 | h | Ayudante montador. | 0.089 |
| % | % | Costes directos complementarios | 2 % |

| Medición | Uds. | Parcial |
|---|---|---|
| -Vestuario 1 | 3 | 3.000 |
| -Vestuario 2 | 3 | 3.000 |
| Total |  | 6 |

## G Gestión de residuos

### GR Residuos inertes (25/09/2024)

**GRA010** Ud Transporte de residuos inertes con contenedor. (25/09/2024)
2 Ud
Transporte de mezcla sin clasificar de residuos inertes producidos en obras de construcción y/o demolición, con contenedor de 7 m³, a vertedero específico, instalación de tratamiento de residuos de construcción y demolición externa a la obra o centro de valorización o eliminación de residuos. Incluso servicio de entrega, alquiler y recogida en obra del contenedor.
Incluye: Carga a camión del contenedor. Transporte de residuos de construcción a vertedero específico, instalación de tratamiento de residuos de construcción y demolición externa a la obra o centro de valorización o eliminación de residuos.
Criterio de medición de proyecto: Número de unidades previstas, según documentación gráfica de Proyecto.
Criterio de medición de obra: Se medirá el número de unidades realmente transportadas según especificaciones de Proyecto.

| Código | Ud | Descripción | Rendimiento |
|---|---|---|---|
| mq04res010dpa | Ud | Carga y cambio de contenedor de 7 m³, para recogida de mezcla sin clasificar de residuos inertes producidos en obras de construcción y/o demolición, colocado en obra a pie de carga, incluso servicio de entrega y alquiler. (maquinaria) | 1 |
| % | % | Costes directos complementarios | 2 % |

## Y Seguridad y salud

**YIX010** Ud Conjunto de equipos de protección individual.
1 Ud
Conjunto de equipos de protección individual, necesarios para el cumplimiento de la normativa vigente en materia de Seguridad y Salud en el Trabajo.
Incluye: Nada.
Criterio de medición de proyecto: Número de unidades previstas, según Estudio o Estudio Básico de Seguridad y Salud.
Criterio de medición de obra: Se medirá el número de unidades realmente suministradas según especificaciones de Estudio o Estudio Básico de Seguridad y Salud.

**YPC010** Ud Alquiler de caseta prefabricada para aseos. (30/09/2024)
3 Ud
Repercusión por acuerdo con local cercano o mes de alquiler de caseta prefabricada para aseos en obra, de dimensiones 1,70x0,90x2,30 m (1,60 m²), compuesta por: estructura metálica, cerramiento de chapa con terminación de pintura prelacada, cubierta de chapa, aislamiento interior, instalaciones de fontanería, saneamiento y electricidad, tubos fluorescentes y punto de luz exterior, termo eléctrico, ventanas de aluminio con luna y rejas, puerta de entrada de chapa, suelo contrachapado hidrófugo con capa antideslizante, revestimiento de tablero en paredes, inodoro y lavabo y puerta de madera en inodoro.
Criterio de valoración económica: El precio incluye la limpieza y el mantenimiento de la caseta durante el periodo de alquiler.
Incluye: Montaje, instalación y comprobación.
Criterio de medición de proyecto: Número de unidades previstas, según Estudio o Estudio Básico de Seguridad y Salud.
Criterio de medición de obra: Amortización en forma de alquiler mensual, según condiciones definidas en el contrato suscrito con la empresa suministradora.

| Código | Ud | Descripción | Rendimiento |
|---|---|---|---|
| mt50cas010a | Ud | Mes de alquiler de caseta prefabricada para aseos en obra, de 1,70x0,90x2,30 m (1,60 m²), compuesta por: estructura metálica mediante perfiles conformados en frío; cerramiento de chapa nervada y galvanizada con terminación de pintura prelacada; cubierta de chapa galvanizada ondulada reforzada con perfil de acero; aislamiento interior con lana de vidrio combinada con poliestireno expandido; instalaciones de fontanería, saneamiento y electricidad y fuerza con toma exterior a 230 V; tubos fluorescentes y punto de luz exterior; termo eléctrico de 50 litros de capacidad; ventanas correderas de aluminio anodizado, con luna de 6 mm y rejas; puerta de entrada de chapa galvanizada de 1 mm con cerradura; suelo contrachapado hidrófugo con capa fenólica antideslizante; revestimiento de tablero melaminado en paredes; inodoro, y lavabo, de fibra de vidrio con terminación de gel-coat blanco y pintura antideslizante; puerta de madera en inodoro y cortina en ducha. Según R.D. 1627/1997. (material) | 1 |
| % | % | Costes directos complementarios | 2 % |

## Precios auxiliares

**IEX050** Ud Interruptor automático magnetotérmico, modular. 10
Interruptor automático magnetotérmico, de 2 módulos, bipolar (2P), intensidad nominal 10 A, poder de corte 6 kA, curva C, de 36x80x77,8 mm, grado de protección IP20, montaje sobre carril DIN (35 mm) y fijación a carril mediante garras. Totalmente montado, conexionado y probado.
Incluye: Montaje y conexionado del elemento.
Criterio de medición de proyecto: Número de unidades previstas, según documentación gráfica de Proyecto.
Criterio de medición de obra: Se medirá el número de unidades realmente ejecutadas según especificaciones de Proyecto.

| Código | Ud | Descripción | Rendimiento |
|---|---|---|---|
| mt35amc010bb | Ud | Interruptor automático magnetotérmico, de 2 módulos, bipolar (2P), intensidad nominal 10 A, poder de corte 6 kA, curva C, de 36x80x77,8 mm, grado de protección IP20, montaje sobre carril DIN (35 mm) y fijación a carril mediante garras, según UNE-EN 60898-1. (material) | 1 |
| mo003 | h | Oficial 1ª electricista. | 0.106 |
| % | % | Costes directos complementarios | 2 % |

**IEX050b** Ud Interruptor automático magnetotérmico, modular. 16
Interruptor automático magnetotérmico, de 2 módulos, bipolar (2P), intensidad nominal 16 A, poder de corte 6 kA, curva C, de 36x80x77,8 mm, grado de protección IP20, montaje sobre carril DIN (35 mm) y fijación a carril mediante garras. Totalmente montado, conexionado y probado.
Incluye: Montaje y conexionado del elemento.
Criterio de medición de proyecto: Número de unidades previstas, según documentación gráfica de Proyecto.
Criterio de medición de obra: Se medirá el número de unidades realmente ejecutadas según especificaciones de Proyecto.

| Código | Ud | Descripción | Rendimiento |
|---|---|---|---|
| mt35amc010cc | Ud | Interruptor automático magnetotérmico, de 2 módulos, bipolar (2P), intensidad nominal 16 A, poder de corte 6 kA, curva C, de 36x80x77,8 mm, grado de protección IP20, montaje sobre carril DIN (35 mm) y fijación a carril mediante garras, según UNE-EN 60898-1. (material) | 1 |
| mo003 | h | Oficial 1ª electricista. | 0.106 |
| % | % | Costes directos complementarios | 2 % |

**IEX050c** Ud Interruptor automático magnetotérmico, modular.20
Interruptor automático magnetotérmico, de 2 módulos, bipolar (2P), intensidad nominal 20 A, poder de corte 6 kA, curva C, de 36x80x77,8 mm, grado de protección IP20, montaje sobre carril DIN (35 mm) y fijación a carril mediante garras. Totalmente montado, conexionado y probado.
Incluye: Montaje y conexionado del elemento.
Criterio de medición de proyecto: Número de unidades previstas, según documentación gráfica de Proyecto.
Criterio de medición de obra: Se medirá el número de unidades realmente ejecutadas según especificaciones de Proyecto.

| Código | Ud | Descripción | Rendimiento |
|---|---|---|---|
| mt35amc010dd | Ud | Interruptor automático magnetotérmico, de 2 módulos, bipolar (2P), intensidad nominal 20 A, poder de corte 6 kA, curva C, de 36x80x77,8 mm, grado de protección IP20, montaje sobre carril DIN (35 mm) y fijación a carril mediante garras, según UNE-EN 60898-1. (material) | 1 |
| mo003 | h | Oficial 1ª electricista. | 0.106 |
| % | % | Costes directos complementarios | 2 % |

**IEX050d** Ud Interruptor automático magnetotérmico, modular. 25
Interruptor automático magnetotérmico, de 2 módulos, bipolar (2P), intensidad nominal 25 A, poder de corte 6 kA, curva C, de 36x80x77,8 mm, grado de protección IP20, montaje sobre carril DIN (35 mm) y fijación a carril mediante garras. Totalmente montado, conexionado y probado.
Incluye: Montaje y conexionado del elemento.
Criterio de medición de proyecto: Número de unidades previstas, según documentación gráfica de Proyecto.
Criterio de medición de obra: Se medirá el número de unidades realmente ejecutadas según especificaciones de Proyecto.

| Código | Ud | Descripción | Rendimiento |
|---|---|---|---|
| mt35amc010ee | Ud | Interruptor automático magnetotérmico, de 2 módulos, bipolar (2P), intensidad nominal 25 A, poder de corte 6 kA, curva C, de 36x80x77,8 mm, grado de protección IP20, montaje sobre carril DIN (35 mm) y fijación a carril mediante garras, según UNE-EN 60898-1. (material) | 1 |
| mo003 | h | Oficial 1ª electricista. | 0.106 |
| % | % | Costes directos complementarios | 2 % |

**IEX064** Ud Interruptor diferencial modular, "SCHNEIDER ELECTRIC".25
Interruptor diferencial instantáneo, bipolar (2P), intensidad nominal 25 A, sensibilidad 30 mA, clase AC, modelo iID A9R60225 "SCHNEIDER ELECTRIC", de 36x96x69 mm, montaje sobre carril DIN, con conexión mediante bornes de caja para cables de cobre. Totalmente montado, conexionado y probado.
Incluye: Montaje y conexionado del elemento.
Criterio de medición de proyecto: Número de unidades previstas, según documentación gráfica de Proyecto.
Criterio de medición de obra: Se medirá el número de unidades realmente ejecutadas según especificaciones de Proyecto.

| Código | Ud | Descripción | Rendimiento |
|---|---|---|---|
| mt35ase300a | Ud | Interruptor diferencial instantáneo, bipolar (2P), intensidad nominal 25 A, sensibilidad 30 mA, clase AC, modelo iID A9R60225 "SCHNEIDER ELECTRIC", de 36x96x69 mm, montaje sobre carril DIN, con conexión mediante bornes de caja para cables de cobre, según UNE-EN 61008-1. (material) | 1 |
| mo003 | h | Oficial 1ª electricista. | 0.106 |
| % | % | Costes directos complementarios | 2 % |

**IEX064b** Ud Interruptor diferencial modular, "SCHNEIDER ELECTRIC".40
Interruptor diferencial instantáneo, bipolar (2P), intensidad nominal 40 A, sensibilidad 30 mA, clase AC, modelo iID A9R60240 "SCHNEIDER ELECTRIC", de 36x96x69 mm, montaje sobre carril DIN, con conexión mediante bornes de caja para cables de cobre. Totalmente montado, conexionado y probado.
Incluye: Montaje y conexionado del elemento.
Criterio de medición de proyecto: Número de unidades previstas, según documentación gráfica de Proyecto.
Criterio de medición de obra: Se medirá el número de unidades realmente ejecutadas según especificaciones de Proyecto.

| Código | Ud | Descripción | Rendimiento |
|---|---|---|---|
| mt35ase300d | Ud | Interruptor diferencial instantáneo, bipolar (2P), intensidad nominal 40 A, sensibilidad 30 mA, clase AC, modelo iID A9R60240 "SCHNEIDER ELECTRIC", de 36x96x69 mm, montaje sobre carril DIN, con conexión mediante bornes de caja para cables de cobre, según UNE-EN 61008-1. (material) | 1 |
| mo003 | h | Oficial 1ª electricista. | 0.106 |
| % | % | Costes directos complementarios | 2 % |

**IEX063** Ud Interruptor diferencial modular, "GENERAL ELECTRIC".63
Interruptor diferencial selectivo, clase S, bipolar (2P), intensidad nominal 63 A, sensibilidad 300 mA, FPS263/300 "GENERAL ELECTRIC", montaje sobre carril DIN. Totalmente montado, conexionado y probado.
Incluye: Montaje y conexionado del elemento.
Criterio de medición de proyecto: Número de unidades previstas, según documentación gráfica de Proyecto.
Criterio de medición de obra: Se medirá el número de unidades realmente ejecutadas según especificaciones de Proyecto.

| Código | Ud | Descripción | Rendimiento |
|---|---|---|---|
| mt35gee019ff | Ud | Interruptor diferencial selectivo, clase S, bipolar (2P), intensidad nominal 63 A, sensibilidad 300 mA, FPS263/300 "GENERAL ELECTRIC", montaje sobre carril DIN, según UNE-EN 61008-1. (material) | 1 |
| mo003 | h | Oficial 1ª electricista. | 0.106 |
| % | % | Costes directos complementarios | 2 % |

**IEX050e** Ud Interruptor automático magnetotérmico, modular. 40
Interruptor automático magnetotérmico, de 2 módulos, bipolar (2P), intensidad nominal 40 A, poder de corte 6 kA, curva C, de 36x80x77,8 mm, grado de protección IP20, montaje sobre carril DIN (35 mm) y fijación a carril mediante garras. Totalmente montado, conexionado y probado.
Incluye: Montaje y conexionado del elemento.
Criterio de medición de proyecto: Número de unidades previstas, según documentación gráfica de Proyecto.
Criterio de medición de obra: Se medirá el número de unidades realmente ejecutadas según especificaciones de Proyecto.

| Código | Ud | Descripción | Rendimiento |
|---|---|---|---|
| mt35amc010gg | Ud | Interruptor automático magnetotérmico, de 2 módulos, bipolar (2P), intensidad nominal 40 A, poder de corte 6 kA, curva C, de 36x80x77,8 mm, grado de protección IP20, montaje sobre carril DIN (35 mm) y fijación a carril mediante garras, según UNE-EN 60898-1. (material) | 1 |
| mo003 | h | Oficial 1ª electricista. | 0.106 |
| % | % | Costes directos complementarios | 2 % |

**IEH010** m Cable eléctrico de 450/750 V de tensión nominal. 1.5mm²
Cable unipolar H07V-K, siendo su tensión asignada de 450/750 V, reacción al fuego clase Eca, con conductor multifilar de cobre clase 5 (-K) de 1,5 mm² de sección, con aislamiento de PVC (V). Incluso accesorios y elementos de sujeción.
Incluye: Tendido del cable. Conexionado. Comprobación de su correcto funcionamiento.
Criterio de medición de proyecto: Longitud medida según documentación gráfica de Proyecto.
Criterio de medición de obra: Se medirá la longitud realmente ejecutada según especificaciones de Proyecto.

| Código | Ud | Descripción | Rendimiento |
|---|---|---|---|
| mt35cun040aa | m | Cable unipolar H07V-K, siendo su tensión asignada de 450/750 V, reacción al fuego clase Eca según UNE-EN 50575, con conductor multifilar de cobre clase 5 (-K) de 1,5 mm² de sección, con aislamiento de PVC (V). Según UNE 21031-3. (material) | 1 |
| mo003 | h | Oficial 1ª electricista. | 0.004 |
| mo102 | h | Ayudante electricista. | 0.004 |
| % | % | Costes directos complementarios | 2 % |

**IEH010b** m Cable eléctrico de 450/750 V de tensión nominal. 2.5mm²
Cable unipolar H07V-K, siendo su tensión asignada de 450/750 V, reacción al fuego clase Eca, con conductor multifilar de cobre clase 5 (-K) de 2,5 mm² de sección, con aislamiento de PVC (V). Incluso accesorios y elementos de sujeción.
Incluye: Tendido del cable. Conexionado. Comprobación de su correcto funcionamiento.
Criterio de medición de proyecto: Longitud medida según documentación gráfica de Proyecto.
Criterio de medición de obra: Se medirá la longitud realmente ejecutada según especificaciones de Proyecto.

| Código | Ud | Descripción | Rendimiento |
|---|---|---|---|
| mt35cun040ab | m | Cable unipolar H07V-K, siendo su tensión asignada de 450/750 V, reacción al fuego clase Eca según UNE-EN 50575, con conductor multifilar de cobre clase 5 (-K) de 2,5 mm² de sección, con aislamiento de PVC (V). Según UNE 21031-3. (material) | 1 |
| mo003 | h | Oficial 1ª electricista. | 0.004 |
| mo102 | h | Ayudante electricista. | 0.004 |
| % | % | Costes directos complementarios | 2 % |
